# Allgemeine Elektroinstallation SH
Angebotsaufforderung (GAEB 90, DA83)
DV-Nummer: 2261036
Eröffnung: 24.04.26
Währung: EUR

## VE 400.04.2 allg.Elektroinstallation SH
Datum: 19.03.26

*Hinweis*
Projektdaten:

Projektbezeichnung: BZHM - Besuchszentrum
  Historische Mühle Park Sanssouci

Adresse:  Maulbeerallee 5 / 14469 Potsdam
  Flur 26 / Flurstücke 4, 5, 944

Gebäude 1. BA: Neubau Schweizer Haus (SH)

Gewerke:  allg. Elektroinstallation SH

*Hinweis*
0. Abkürzungsverzeichnis

AG Auftraggeber
AN Auftragnehmer
AVV Abfallverzeichnis-Verordnung
BauVO Baustellenverordnung
BE Baustelleneinrichtung
BGR Berufsgenossenschaftliche Regelungen
BT Bauteil
BÜ  Bauüberwachung
EBV Ersatzbaustoffverordnung
EG Erdgeschoss
EP Einheitspreis
GP Gesamtpreis
i.A. im Allgemeinen
i.M. im Mittel
KG Kellergeschoss / Untergeschoss
LV Leistungsverzeichnis
OG Obergeschoss
SPSG Stiftung Preußische Schlösser und Gärten,
 Berlin und Brandenburg
SiGeKo Sicherheits- und Gesundheitskoordinator
UG Untergeschoss / Kellergeschoss
UVV Unfallverhütungsvorschriften
WMP Werkstatt- und Montageplanung

Gebäudeteile der Gebäudeensembles:

MHK Mühlenhauskomplex, bezeichnet das
 Gebäudeensembles bestehend aus
 Mühlenhaus, Mühlenterrasse und Remise, einschl.
 Ergänzungsbauwerke und Waschhaus
MH  Mühlenhaus, Bestandsgebäude
MT  Mühlenterrasse, Bestandsgebäude
WH Waschhaus, Bestandsgebäude
Rem  Remise, Bestandsgebäude
AB-W  Ergänzungsbauwerk, Anbau westl. der Remise,
Neubau
BW-N  Ergänzungsbauwerk, nördl. der Remise, Neubau

SH  Schweizer Haus, Neubau

MS  Marstall, Bestandsgebäude

*Hinweis*
1.  Allgemeine Angaben zum Bauvorhaben

1.1  Projektbezeichnung, Bauabschnitte

Das Projekt wird als "Besucherzentrum Historische
Mühle Park
Sanssouci" bezeichnet, mit dem Projektkürzel BZHM.

Die Planung für das künftige Besucherzentrum im Park
Sanssouci
umfasst die denkmalgerechte und restauratorische
Sanierung des
Gebäudeensembles an der Historischen Mühle mit zwei
neuen
Ergänzungsbauwerken, die Errichtung eines Neubaus,
sowie die
Herstellung der Freianlagen.

Ziel ist, das Serviceangebot für die steigende Zahl der
Parkbesucher zu erweitern und zu modernisieren.

Das geplante Nutzungsprogramm umfasst u.a. ein
erweitertes
Gastronomieangebot, die Errichtung einer
Verkaufsstätte als Buch-
und Souvenirshop, die Modernisierung der Ticket- und
Informationszentrale, Sanitäreinrichtungen für die
Parkbesucher,
sowie die Sanierung des vorhandenen Wohnungsbestandes.

Der gesamte Gebäudebestand aus der Mitte des
19.Jahrunderts
steht unter Denkmalschutz und ist Teil des
Landschaftsraumes
Park Sanssouci, der als UNESCO-Weltkulturerbe unter
besonderen
Schutz gestellt ist.

Die Maßnahme wird in folgenden Bauabschnitten
umgesetzt:

Vorgezogene, bauvorbereitende Bauarbeiten:
infrastrukturelle Tiefbau- und Ingenieurbauarbeiten

1. Bauabschnitt
denkmalgerechte und restauratorische Sanierung des
Mühlenhauskomplexes (MHK), bestehend aus den Bauteilen
Mühlenhaus (MH) mit den angrenzenden Bauteilen der
Mühlenterrasse (MT) und der ehemaligen Wagenremise
(Rem), sowie dem freistehenden, kleinen Waschhaus (WH)
Errichtung zweier kleinerer Ergänzungsbauwerke zur
Umsetzung des Nutzungsprogramms der Remise, im weiteren
Anbau-West (AB-W) und Bauwerk-Nord (BW-N) genannt,
westlich und nördlich der Wagenremise
Errichtung eines Neubaus als Ersatzbauwerk für das
ehemalige
"Schweizer Haus" (SH)
Herstellung der Freianlagen

2. Bauabschnitt
Umbau und Teilsanierung des Marstall-Gebäudes

Die in diesem LV beschriebenen Leistungen umfassen
ausschließlich Bauleistungen des 1. Bauabschnitts

1.2  Lage des Projektes

Das Projekt liegt am nord-östlichen Rand des Parks
Sanssouci in
Potsdam, vis-à-vis des Schlosses Sanssouci.
Straße: An der Orangerie, 14469 Potsdam

Das Gebäudeensemble befindet sich nördlich und
westlich der
"Maulbeerallee" am Fuß der historischen Windmühle und
wird von
der Straße "An der Orangerie" gekreuzt. Westlich
schließt sich der
"Nordische Garten" an.

Die Grundstücke des 1. Bauabschnitts werden im
Kataster unter
Gemarkung Potsdam, Flur 026 geführt; bestehend aus den
Flurstücken 4 und 944. Die Straße "An der Orangerie"
bildet das
Flurstück 5.
Die Grundstücke befinden sich im Eigentum der Stiftung
Preußische Schlösser und Gärten.

Das Planungsgebiet umfasst, einschließlich
Freianlagen, zwischen
der Straße "An der Orangerie" und der "Maulbeerallee"
gelegen,
eine Grundfläche von rund 4.500m², nördlich davon noch
einmal
rund 400m² Grundfläche des Marstall-Gebäudes des 2.
Bauabschnitts.

1.3  Planungsrechtliche Rahmenbedingungen und
Denkmalschutz

In Hinblick auf den besonderen Schutzstatus als
UNESCO-Weltkulturerbe ist der Park-Sanssouci, trotz
seiner Lage
innerhalb des Stadtgebietes von Potsdam, als
Außenbereich im
Sinne §35-BauGB eingestuft.

Der geschützte Gebäudebestand, welcher durch die
Baumaßnahme saniert und erhalten wird, ist Teil des
geschützten
Landschaftsraums Park Sanssouci, einschließlich dem
Neubau
Schweizer Haus, welcher nach Abbruch des historischen
Vorgängerbauwerks, das Gebäudeensemble wieder
komplettiert.

Die Bausubstanz der Bestandsgebäude des Ensembles ist
überwiegend bauzeitlich und stammt aus der Mitte des
19.
Jahrhunderts. Die Denkmalsubstanz ist unter der
Maßgabe des
maximalen Erhalts zu sichern und in Stand zu setzen,
oder bei
Teilverlusten originalgetreu wiederherzustellen.

Diese Zielstellung umfasst weitgehend:
die tragende Struktur weitestgehend unverändert zu
erhalten
und nach Erfordernis zu sanieren
wesentliche, statisch- konstruktive Schäden unter
maximalem
Substanzerhalt konstruktiv instand zu setzen
die äußeren Bau- und Dachformen zu erhalten, die
Dacheindeckungen werden weitestgehend material- und
denkmalgerecht erneuert
die Deckenkonstruktionen (Holzbalkendecken,
Gewölbekappen) zu erhalten und instand zu setzen
Fassadenoberflächen (z.B. Putzflächen, Sichtmauerwerk
und
Natursteinoberflächen) überwiegend zu sanieren und zu
restaurieren
bauzeitliche Fenster und Türen zu sanieren, ggf. zu
ergänzen
und im Einzelfall zu ersetzen
nicht denkmalgerechte Veränderungen der Nachkriegszeit
werden rückgebaut
fehlende, nicht mehr erhaltende Bauteile zu ergänzen
Restaurierungsmaßnahmen an originalen Oberflächen und
Zierbauteilen verschiedenster Materialien

*Hinweis*
2.  Allgemeine Technische Vorbemerkungen

Die laufende Nummerierung der nachfolgenden Punkte
bezieht
sich auf die Vorgaben der VOB/Teil C, DIN 18299 und
ist nicht
durchlaufend. Fehlende Punkte sind an anderer Stelle
behandelt,
oder haben keine Relevanz für die auszuführende
Leistungen des
LVs.

Allgemeiner Hinweis:

Wenn in der Leistungsbeschreibung nicht anders
beschrieben,
verstehen sich alle Positionen einschl. Einrichten,
Unterhalten und
Räumen der Baustelle, einschl. Stellen/ Aufbau,
Vorhalten und
Abbau aller für die Durchführung erforderlicher
Werkzeuge, Geräte,
Maschinen (auch Leitern, Gerüste bis 2,00 m,
Hebegeräte, Kräne
etc.) und sonstiger Hilfsmittel.

Es gelten die für das Gewerk maßgeblichen DIN-, DIN
EN- und DIN
EN ISO Normen, zusätzlich alle weiteren einschlägigen
und zum
Zeitpunkt der Angebotsabgabe gültigen Normen,
Vorschriften,
Richtlinien und Hinweise, insbesondere die BGR
(Berufsgenossenschaftlichen Regelungen) und die
Richtlinien der
Gemeinde-Unfall-Versicherer. Die Regeln für Sicherheit
und
Gesundheitsschutz der Bau-Berufsgenossenschaft sind
Bestandteil und Grundlage des Angebotes, ebenso die
Baustellenverordnung (Verordnung über Sicherheit und
Gesundheitsschutz auf Baustellen/ BaustellV, BGBl.I S
1283) in
der aktuell gültigen Fassung.

Soweit im Leistungsverzeichnis auf Technische
Spezifikationen
(z.B. nationale Normen, mit denen europäische Normen
umgesetzt
werden, europäische technische Zulassungen, gemeinsame
technische Spezifikationen, internationale Normen)
Bezug
genommen wird, werden ohne den ausdrücklichen Zusatz:
"oder
gleichwertig", immer gleichwertige Technische
Spezifikationen in
Bezug genommen

*Hinweis*
2.1  Allgemeine Angaben zur Baustelle

2.1.1  Lage, Besondere Vorgaben des Auftraggebers
 (s.a. 1.3)

Die besondere Lage der Baustelle im Schlosspark
Sanssouci
erfordert eine besondere Rücksicht bei der
Bauausführung und auf
den Umgebungsschutz. Daraus leiten sich grundsätzlich
folgende
Anforderungen ab:
Schutzmaßnahmen am geschützten Baumbestand nach den
Anforderungen der kommunalen Baumschutzsatzung
Artenschutz nach den Anforderungen des §44
Bundesnaturschutzgesetz (BNatSchG)
Staubemissionen sind durch geeignete Maßnahmen zu
unterbinden (hier: im Außenbereich Befeuchtung bei
Staubentwicklung).
Es ist der Einsatz von schallgedämpften Geräten
vorgeschrieben.
Besonders lärmintensive Tätigkeiten sind 24 Stunden
vorher
beim AG anzumelden.
Verunreinigungen im öffentlichen Bereich sind sofort zu
entfernen.
Verlegen von Wasserschläuchen und Lagern von gefüllten
Flüssigkeitsbehältern innerhalb der denkmalgeschützten
Gebäude ist untersagt.
Rauchen ist innerhalb der Gebäude nicht gestattet

Parken von privaten KFZ auf den BE-Flächen und im
Umfeld
innerhalb des Parkgebietes ist untersagt und nur auf
dem
öffentlichem Parkplatz für Parkbesucher nahe der
Baustelle
kostenpflichtig möglich.

2.1.2  Besondere umweltrechtliche Vorschriften

Aufgrund der besonderen Lage des Baugebietes wird auf
die
behördlichen Umwelt- und Entsorgungsvorschriften und
deren
strikte Einhaltung besonders hingewiesen.

2.1.3  Art und Lage der Baulichen Anlage (s.a. 1.1)

Mühlenhauskomplex (MHK)
Denkmalgeschützes Gebäudeensemble bestehend aus den
Gebäudeteilen:

Mühlenhaus (MH), Bestandsgebäude erbaut Mitte
19.Jahrhundert:
4-geschossiges Bestandsgebäude, Massivbau mit
MW-Wänden,
unterkellert
Außenwände teils verputzt, teils Sichtmauerwerk, teils
aus
Naturstein
Decke über KG überwiegend Holzbalkendecken, z.T.
Stahlsteindecke
Holzbalkendecken mit Einschub und Zwischenböden
Terrassendecke ü. 1.OG aus MW-Gewölbekappen
Dachkonstruktion Holzbau, flach geneigtes Schrägdach
mit
Zinkeindeckung
Traufhöhen ca. 12,50m bis 15,50m
gepl. Nutzung: Wohngebäude mit 4 Whg., kleine
Büroeinheit,
kleine Gastro-Einheit

Mühlenterrasse (MT), Bestandsgebäude erbaut Mitte
19.Jahrhundert:
1-geschossiges Terrassengebäude, an das MH angrenzend
Massivbau mit MW-Wänden und MW-Gewölbedecken mit
Dachterrasse
Außenwände Sichtmauerwerk, teilweise aus Naturstein,
Höhe, einschl. der Brüstungen, bis ca. 9,70m
gepl. Nutzung: Terrassenbauwerk, mit unbeheizten
Nebenräumen
im Erdgeschoss

Remise (Rem), Bestandsgebäude erbaut Mitte
19.Jahrhundert:
1-geschossige, ehemalige Wagenremise, an die MT
angrenzend
Massivbau mit MW-Wänden, Außenwände aus Sichtmauerwerk
Dachkonstruktion Holzbau, flach geneigtes Schrägdach
mit
Schieferdeckung und PV-Schindeln
Traufhöhen ca. 5,20m
gepl. Nutzung: Sommergastronomie, öffentl. WC-Anlage

Anbau-West (AB-W), Neubau, Erweiterung als Anbau an die
Remise:
Massivbau, Außenwände Sichtbeton aus Leichtbeton /
Dämmbeton,
Flachdach begrünt, STB-Dachdecke
Attikahöhe ca. 4,50m
gepl. Nutzung: Erweiterung für die öffentl. WC-Anlage
in der
Remise

Bauwerk-Nord (BW-N), Neubau, Nebengebäude nördl. der
Remise:
1-geschossiger Holzbau, Außenwände mit Vorhangfassade
teilw.
MW gedämmt, teilw. als Kaltfassade
Flachdach begrünt, Holzdeckenkonstruktion
Attikahöhe ca. 3,60m
gepl. Nutzung: barrierefreie WC-Anlage, Müllstation

Waschhaus (WH), Bestandsgebäude, Nebengebäude erbaut
Mitte
19.Jahrhundert:
1-geschossiges, ehemaliges Waschhaus
Massivbau mit MW-Wänden, Außenwände aus Sichtmauerwerk
Dachkonstruktion Holzbau, flach geneigtes Pultdach mit
Zinkeindeckung
Traufhöhen ca. 3,50m
gepl. Nutzung: unbeheiztes Nebengebäude der
Sommergastronomie

Schweizer Haus (SH), Neubau, Ersatzbauwerk des
historischen
Schweizer Haus:
2-geschossig, am Fuß des Hangs zum Mühlenplateau
stehend
Erdgeschoss als massives Sockelbauwerk, Außenwände
Sichtbeton aus Leichtbeton / Dämmbeton,
Obergeschoss als Holzbau, Außenwände als Holzrahmenkonstruktion in Elementbauweise, mit vollverglasten
Fassadenelementen,
Dachkonstruktion Holzbau, flach geneigtes Schrägdach,
Dacheindeckung aus PV-Schindeln
Traufhöhen ca. 6,50m
gepl. Nutzung: Einzelhandel, Buch- und Museums-Shop

2.1.4  Verkehrsverhältnisse, Anfahrt

Die Baustelle ist über die öffentliche Straße
"Maulbeerallee", mit
LKW nur aus Richtung Osten, zu erreichen.
Die Zufahrt auf die Baustelle erfolgt über die Straße
"An der
Orangerie".

Die Straße "An der Orangerie" ist eine Liegenschaft
der Stiftung
Preußische Schlösser und Gärten (SPSG). An dieser
liegt der
Eingang in das Ticket- und Informationszentrum für die
Parkbesucher. Sie ist außerdem die fußläufige
Verbindung
zwischen dem nord-westlich gelegenen, öffentlichen
Besucherparkplatz und Schlosspark Sanssouci. Die ca.
5.80m
breite Straße ist daher insbesondere während der
touristischen
Hauptsaison durch Fußgängerverkehr stark frequentiert
und
zugleich Zufahrt zur Andienung anderer Gebäude,
Baustellen und
der Feuerwehr. Der Fußgängerverkehr wird daher auf die
nördl.
Straßenseite umgelenkt. Dennoch ist mit
Fußgängerverkehr und
Straßenquerungen zur "Mühlenrampe" zu rechnen.

Auf der Straße "An der Orangerie" ist deshalb bei
Befahrung durch
Baufahrzeuge besondere Rücksicht auf den
Fußgängerverkehr zu
nehmen. Es ist nur Schritttempo gestattet. Es besteht
Einweisungspflicht bei Ein- und Ausfahrt auf das
Baugelände.

Die Straße ist während der Bauausführung dauerhaft
freizuhalten.
Es besteht Parkverbot auf der Straße "An der
Orangerie". Im
Ausnahmefall ist für temporäre Einschränkungen die
Zustimmung
über die BÜ einzuholen.

Verschmutzungen der Straße durch Baufahrzeuge sind
durch den
AN eigenständig zu beseitigen. Dafür ggf. anfallende
Kosten sind
in die Einheitspreise der nachfolgenden LV-Positionen
einzukalkulieren.

2.1.5  Für den Verkehr freizuhaltende Flächen

Auf dem Baustellengelände sind die für die Arbeiten
anderer
Auftragnehmer erforderlichen Flächen freizuhalten.

Privater Parkverkehr innerhalb der
Baustelleneinrichtung ist
untersagt.
Öffentliche Verkehrsflächen sowie Parkplätze, soweit
sie nicht
durch den Bauzaun umschlossen sind, sind von
Baustelleneinrichtungen, Baugeräten usw. ständig
freizuhalten.
Besondere Aufmerksamkeit ist beim Queren der Flächen
für
Baustellenver- und -entsorgung erforderlich.
Feuerwehrzufahrten
und Aufstellflächen sind zwingend freizuhalten.

2.1.6  Baustelleneinrichtung (BE)

Der übergeordnete Baustelleneinrichtungsplan ist für
die
Bauphase des 1. Bauabschnitts erstellt und liegt als
Anlage den
Verdingungsunterlagen bei (s.
Baustelleneinrichtungsplan, lfd.
Plan-Nr. 101).

Die gesamte Baustellenfläche gliedert sich in drei
Teilbereiche, die
nicht direkt aneinander grenzen:
BE-Teilfläche Baufeld SH
BE-Teilfläche Baufeld MHK (Remisenhof)
BE-Teilfläche Baufeld MT

Die Baustelleneinrichtungsflächen sind begrenzt und
werden
gemäß Baustelleneinrichtungsplan zur Verfügung
gestellt.
Als Baustelleneinrichtung werden zur Verfügung
gestellt:
Einfriedung der BE Fläche mit festen Bauzäunen
allgemeine Baubeleuchtung auf dem Baufeld
Sanitärcontainer zur Nutzung aller Baugewerke

Sämtliche weitere Aufwendungen zur
Baustelleneinrichtung, sowie
die Arbeitsplatzbeleuchtung, soweit nicht als
Einzelpositionen
ausgeschrieben, sind gem. DIN 18299 als
Nebenleistungen in die
Einheitspreise der LV-Positionen einzukalkulieren.

2.1.7  Materialtransport

Seitens des AG wird kein Baukran, Hebegerät, sonstige
Transportmittel/-einrichtungen gestellt (s.a., Pkt.
2.2.04).

2.1.8  Lagerflächen

Lagerräume für Material und Gerät des AN werden durch
den AG
nicht bereit gestellt. Auf der BE-Fläche stehen nur
beschränkt
Lagerflächen zur Verfügung. Durch den AG / BÜ werden
bedarfsorientiert Kleinflächen als Parzellen für den
AN befristet
freigegeben. Im Innenbereich können bei Zustimmung der
Bauleitung des AG kurzzeitig Zwischenlager errichtet
werden,
soweit diese den Ablauf anderer Gewerke nicht stören
und
kurzfristig beräumt werden.

Grundsätzlich sind Baumaterialien einbauorientiert zu
ordnen und
zeitnah auf kurzem Weg zum Einsatzort zu bringen.

Aufstellplätze für temporäre Großgeräte sind durch den
AN in
Abstimmung mit der Bauleitung innerhalb der
ausgewiesenen
BE-Flächen einzurichten.

2.1.9  Anschlüsse für Wasser, Energie und Abwasser

Für die Leistungen des Auftragnehmers sind im
Baustellenbereich
Strom- und Wasseranschlüsse eingerichtet.
Diese können vom Auftragnehmer, für die Dauer der
Ausführung
genutzt werden.

Die Positionen und Anschlußwerte sind dem BE-Plan der
LV-Anlagen zu entnehmen.

Die Verbrauchskosten sind vom Auftragnehmer zu tragen
und
somit entsprechend einzukalkulieren.
Gem. den BVB des AG erfolgt für Baustrom und Bauwasser
jeweils
eine Umlage in Höhe von 0,3%, zzgl. 0,15% für die
Bereitstellung
der Sanitäranlage.

Die Umlage beträgt insgesamt 0,75% des brutto
Rechnungsbetrages.

2.1.10  Bodenverhältnisse, Hydrologische Verhältnisse
und
Schadstoffe

Verdacht auf besondere Schadstoffe im Baugrund besteht
nicht.
Tragfähiger Baugrund, sowie Grundwasser steht erst in
tieferen
Schichten an.

2.1.11  Umweltrechtliche Vorschriften, Beachtung der
Gefahrstoffverordnung (GefStoffV), Schutz vor
schädlichen
Umwelteinwirkungen

Vorhandene umweltschädliche Materialien und Bauteile,
die der
AN am Bau vorfindet und demontieren muss, sind
anzuzeigen und
zu separieren.

Die Entsorgung belasteter Stoffe erfolgt in allen
Fällen durch den
Abfallmanager des AG

Es sind die erforderlichen Vorkehrungen zum Schutz der
Nachbarschaft gegen jegliche Art von Belästigungen wie
Staub,
Gestank und Lärm zu treffen.

Lärmschutzmaßnahmen gelten als Nebenleistungen und
sind mit
in die Einheitspreise einzukalkulieren.
Sind die Arbeiten mit unvermeidlichen Belästigungen
über die im
o.g. Abschnitt geforderten Maßnahmen hinaus für die
Bauausführung nötig, so sind diese vor Ausführung der
Arbeiten der
Bauüberwachung zu melden und genehmigen zu lassen.
Dies gilt
insbesondere für Abbruch-, Erd- und Stemmarbeiten,
u.ä..

2.1.12  Besondere Vorgaben für die Entsorgung

Das BVH wird durch ein Abfallmanagement des AG
begleitet,
s.hierzu AVB, Pkt. 2.2.4

2.1.13  Höhenverhältnisse

Das Baugelände kann nicht als ebenerdig angesehen
werden. Die
südl. des Baugeländes gelegene Straße "Maulbeerallee"
liegt
deutlich tiefer als die Straße "An der Orangerie". Die
Maulbeeralle
steigt südl. und östl. des Baugeländes bis zum
Anschluß der
Straße "An der Orangerie" um bis ca. 5.00m an. Die
Höhenentwicklung gem. Eintrag im Lageplan und
Baustelleneinrichtungsplan ist zu beachten.

Die Arbeiten am SH auf der südl. Seite sind am Hang
auszuführen.

Bei allen Einmessarbeiten ist zu beachten, der absolute
Höhenbezug zu NHN an den Gebäuden Schweizer Haus (SH)
und Bestandsgebäude des Mühlenhauskomplex /(MHK) ist
unterschiedlich festgelegt:

Das Höhennivellement ist gemäß amtlichem Lageplan mit
der
Bezugshöhe festgelegt:
SH:  +/- 0.00 = 46.05 ü.NHN
MHK:  +/- 0.00 = 45.90 ü.NHN

Das fertige Gelände außerhalb des Gebäudes wird nach
Planung
der Außenanlagen hergestellt.

2.1.14  Schutz von Bäumen, Pflanzen etc.

Auf dem Baugelände und im Bereich der Zufahrten
befinden sich
Bäume, die im Zuge der übergeordneten
Baustelleneinrichtung
geschützt werden.

Aufgrund der besonderen Lage des Baugeländes im
Schloßpark
Sanssouci ist auf den Erhalt und Schutz des
Baumbestandes
besondere Rücksicht zu nehmen. Die Anforderungen nach
kommunaler Baumschutzsatzung sind unbedingt zu
beachten.

2.1.15  Im Baugelände vorhandene Anlagen, Hindernisse
im
Boden

Im Baugelände vorhandene Alt-Anlagen sind nicht
vollständig
bekannt. Es ist aber grundsätzlich mit Hindernissen im
Boden zu
rechnen. Im Zuge der vorgezogenen Ingenieurbauarbeiten
wurden
neue Erdleitungen für Wasser, Abwasser- und
Elektroversorgung
außerhalb der Gebäude auf dem Baustellengelände
verlegt. Im
Boden der südlichen Baustellenfläche ist eine
Rigolenanlage
errichtet.

Daher ist bei Erdarbeiten grundsätzlich auf den
vorhandenen
Leitungsbestand zu achten.

Sollten bei evtl. erforderlichen Aushubarbeiten
Leitungen o.ä.
freigelegt werden, so liegt es im Aufgabenbereich des
Auftragnehmers den Auftraggeber, ggf. auch die
zuständigen
Behörden, zu informieren und eine Klärung
herbeizuführen.

2.1.16  Kampfmittelsondierung

Eine Kampfmittelsondierung ist nicht erforderlich. Es
liegt dem AG
eine Bescheinigung des Kampfmittelbeseitigungsdiensts
(KMBD)
des Landes Brandenburg vor, dass kein
Kampfmittelverdacht
vorliegt.

2.1.17  Baustellensicherheit / SiGeKo

Der Auftraggeber hat einen Sicherheits- und
Gesundheitskoordinator (SiGeKo) für die Baumaßnahme
eingesetzt. Die Vorgaben und die Anweisungen des
SiGeKo sind
bei der Bauausführung zwingend einzuhalten.

Mit Auftragserteilung verpflichtet sich der AN, seine
Mitarbeiter an
die Anforderungen an den Arbeitsschutzes in den
Sicherheitsplan
des SiGeKo einzuweisen, und die Einhaltung über die
Dauer seiner
Tätigkeit zu kontrollieren und nachzuhalten.

2.1.18  Allgemeiner Hinweis zu Baustellenordnung

Die Baustelle ist grundsätzlich immer in einem
aufgeräumten und
sauberen (besenreinen) Zustand zu halten.
Bauschutt ist arbeitstäglich in die bereitgestellten
Container des
AG zu verbringen, Verpackungsmaterial, sowie sonstige
Stoffe des
AN sind zum Abschluss eines Arbeitstages abzufahren.

Werden Arbeitsplätze nicht in aufgeräumtem und sauberen
Zustand nach Abschluss eines Arbeitstages verlassen,
werden
diese auf Veranlassung der Bauleitung hin durch Dritte
gesäubert.
Die entstehenden Kosten hierfür werden dem Verursacher
in
Anrechnung gebracht.

2.1.19  Art und Umfang von Schadstoffbelastungen

Für die Baumaßnahme wurde ein Schadstoffgutachten
erstellt.
Schadstoffbelastete Bauteile der Bestandskonstruktion
wurden
festgestellt. Diese werden im Zuge einer vorgezogenen
Abbruchmaßnahme, unter Begleitung eines Abfallmanagers
im
Vorfeld abgetragen, so dass bei der Ausführung der im
LV
beschriebenen Arbeiten keine schadstoffbelastete
Bauteile mehr
vorhanden sind.

2.1.20  Arbeiten anderer Gewerke

Mit zeitgleichen Bauarbeiten anderer Gewerke auf der
Baustelle
tätigen ist zu rechnen.

2.1.21  Werbung / Werbefreie Baustelle

Das Anbringen einer Firmenzeile am Bauschild des AG
ist nicht
vorgesehen.

Das Anbringen von Werbetafeln und / oder
Firmenschildern an
Bauzaun oder Gerüsten ist auf der ganzen Baustelle aus
Gründen
des Umgebungsschutzes grundsätzlich nicht gestattet.

Ausgenommen sind für Bauablauf und Baustellensicherheit
erforderliche Beschilderungen wie Verbots- Warn- und /
oder
Hinweisbeschilderungen, sowie kleinformatige
Firmenschilder zur
Kennzeichnung der firmeneigenen Container zur
Orientierung
ortsfremder Personen

*Hinweis*
2.2.  Allgemeine Angaben zur Ausführung

2.2.1  Bauteile, Arbeitsabschnitte

Aufgrund von Abhängigkeiten mit dem Bauablauf anderer
Gewerke
ist damit zu rechnen, dass die Arbeiten mit zeitlicher
Unterbrechung auszuführen sind.

Die Arbeitsabschnitte und Abläufe sind vom
Auftragnehmer, unter
Berücksichtigung der Terminziele, zu Arbeitsbeginn in
Ihrer
terminlichen Abfolge mit Einzelfristen darzustellen
und in
Abstimmung mit dem AG zu vereinbaren.

Der Auftragnehmer hat alle Maßnahmen für zur Sicherung
notwendiger Zwischenbauzustände, wie Abstützungen,
Provisorien
und Schutzmaßnahmen, durchzuführen und
einzukalkulieren.

Anspruch auf zusätzliche Vergütung besteht nicht,
sofern nicht in
gesonderten Positionen ausgeschrieben.

2.2.2  Besondere Erschwernisse während der Ausführung

Entfällt für dieses LV.

2.2.3  Besondere Anforderungen, Abfallmanagement und
Entsorgung

Alle Bohr-, Schlitz- und Durchbruchsarbeiten sind
staubarm im
Sinne der TRGS 900, 2.4 durchzuführen. Schlitze sind
grundsätzlich mit selbstabsaugenden Geräten zu fräsen,
breitere
Schlitze nötigenfalls mehrfach zu fräsen, um beim
Wegstemmen
der Stege möglichst wenig Staub freizusetzen.
Das Abbruchmaterial ist sortenrein in die Container
auf der
zentralen Baustelleneinrichtung zu transportieren und
der
Arbeitsbereich mindestens arbeitstäglich zu reinigen
(saugen).

Das BV wird durch ein Abfallmanagement des AG
begleitet.

Abbruchmaterialien, anfallender Schutt, sowie sonstige
Materialien und Bauabfälle sind grundsätzlich nach
AVV-Schlüssel
zu separieren und sortenrein in bereitgestellte
Container des AG
abzuladen. Das Verfahren zur Entsorgung erfolgt durch
den
Abfallmanager.

Die Entsorgung von Abfallstoffen und Reststoffen,
insbesondere
Verpackungsmaterialien, die der AN durch seine
Leistung selbst
erzeugt, sind durch den AN auf eigene Kosten zu
beräumen und zu
entsorgen.

2.2.5  Anforderungen an die Baustelleneinrichtung,
Materialanlieferung, Materiallagerung,
Baustellensicherung

Die verfügbare Baustelleneinrichtungsfläche und die
übergeordnete Baustelleneinrichtung des AG ist dem
beiliegenden
Baustelleneinrichtungsplan zu entnehmen (s. Plananlage,
Baustelleinrichtungsplan).
Die Rahmenbedingungen der Baustelleneinrichtung des AG
gelten
übergeordnet und sind verbindliche Grundlage für die
Planung der
eigenen Baustellenorganisation des AN.

Verkehrs- und Bewegungsflächen, Anforderungen, sowie
der
Flächenbedarf anderer Gewerke sind grundsätzlich zu
berücksichtigen.

Die Baustelleneinrichtung des AN ist zwingend mit der
Bauleitung
/ Objektüberwachung des AG vor Einrichtung abzustimmen.
Danach erfolgt die Aufteilung und Zuweisung der
Flächen durch die
Objektüberwachung des AG.

Materialien sind nur in den Mengen anzuliefern, die
kurzfristig
eingebaut werden können. Größere Anlieferungen sind
mit der
Objektüberwachung abzustimmen. Das Lagern oder
Abstellen von
Material oder Hilfsmitteln wie auch
Baustellenfahrzeugen ist
außerhalb der definierten Baustelleneinrichtungsfläche
nicht
gestattet.

Falls Material auf der Baustelle gelagert wird,
geschieht dies auf
eigenes Risiko des AN. Eine Haftung des Auftraggebers
bei
Beschädigungen, Diebstahl etc. ist ausgeschlossen. Der
öffentliche Straßen- und Parkraum darf grundsätzlich
nicht zum
Abstellen von Baustellenfahrzeugen genutzt werden.

Sämtliche Baustelleneinrichtungen, die der AN zur
Durchführung
seiner Leistungen benötigt, sind vom AN zu erbringen,
die Kosten
hierfür sind mit den EP abgegolten, soweit keine
Einzelpositionen
im LV aufgeführt sind. Dies gilt ebenso für eigene
Container, die
der AN zur Ausführung der eigenen Leistung benötigt.
Diese sind in
die EPs einzurechnen und werden nicht gesondert
vergütet.

Dies gilt insbesondere auch für Hebewerkzeuge (Kran).
Für die
Kranaufstellung ist der Mehraufwand für die Verlegung
von
Zuleitungen aus der Haupt-UV komplett mit
einzukalkulieren.

Die Standorte der Baustromverteiler mit Anschlußwerten
sind dem
BE-Plan der LV-Anlagen zu entnehmen.

Zur Absicherung muss der Baustellenbereich ständig
geschlossen
gehalten werden, um das Betreten durch Unbefugte zu
verhindern.
Nach Beendigung der Arbeiten sind Baustellentüren und
Tore
durch den AN täglich abzuschließen.

2.2.6  Regelung und Sicherung des Verkehrs

Die Regelung des öffentlichen Verkehrs auf den Straßen
"An der
Orangerie" und "Maulbeerallee", sowie ggf.
erforderliche
Maßnahmen zur Verkehrssicherheit, z.B. für An- und
Abtransport
von Baugerät, Baukränen, Baumaterial, sind
grundsätzlich
Leistungen des AN und in der Einheitspreiskalkulation
zu
berücksichtigen.

Ggf. erforderliche Genehmigungen der
Straßenverkehrsbehörde
sind eigenverantwortlich durch den AN einzuholen.
Dafür anfallende Genehmigungsgebühren sind als
Nebenkosten
einzukalkulieren und werden vom AG nicht erstattet.

Die Hinweise der AVB, in Pkt. 2.1.4 sind zu beachten.

2.2.7  Hebegeräte, Kranlogistik und Gerüst

Seitens des AG werden für die nachfolgend
ausgeschriebenen
Leistungen Fassadengerüste gestellt.

Alle zur Durchführung, der in dieser
Leistungsbeschreibung
genannten Leistungen, notwendigen Innengerüste oder
Hebegeräte gehören zum Leistungsumfang des
Auftragnehmers,
und sind in der Einheitspreiskalkulation zu
berücksichtigen und
werden nicht zusätzlich vergütet.

Die Art und Ausführung der Innengerüste bzw.
Hebegeräte erfolgt
nach Wahl und geplantem Einsatzort in
Eigenverantwortung durch
den Auftragnehmer.

Für alle Arbeiten ist die Erschwernis durch
horizontale und
vertikale Transport- und Förderwege zu beachten.
Aufwendungen
für den Materialtransport sind in die Einheitspreise
der
LV-Positionen einzukalkulieren.

2.2.8  Vorhaltung von Gerüsten für andere Unternehmer

Grundsätzlich sind die Innengerüste des Auftragnehmers
auch für
Zwecke des Auftraggebers zur Nutzung frei. Die
Benutzung ist auf
jeden Fall mit dem Auftragnehmer abzustimmen.

2.2.9  Einrichtungen für Personal und Lagerung des AN

Es werden keine Mannschaftscontainer zum Zwecke des
Aufenthalts (für Pausenzeiten oder notwendige
Arbeitszeiten, etc.)
oder Materialcontainer vom AG gestellt. Diese müssen
grundsätzlich vom AN bereitgestellt werden.
Eine zusätzliche Vergütung erfolgt nicht.

2.2.10  Verwendung von Recycling-Stoffen, Anforderungen

Die Verwendung von Recyclingstoffen ist seitens der
SPSG, zur
Herstellung nicht sichtbarer Bauteile prinzipiell
erwünscht, steht
jedoch in Abhängigkeit zu den Anforderungen der
beauftragten
Leistung. Die Verwendung von Recycling-Stoffen ist
daher
grundsätzlich vom AG freizugeben.

Bei Verwendung von Recyclingstoffen, geht der AG davon
aus, dass
es zu keinen umweltbedenklichen Beeinträchtigungen
(unmittelbar oder auf Dauer) kommt. Im Zweifelsfall
hat der
Auftragnehmer den Beweis der Unbedenklichkeit zu
erbringen.

2.2.11  Hinweis zu Materialien, Anstriche,
Spachtelmassen etc.

Es sind grundsätzlich lösemittelfreie, emissionsarme
Materialien,
Anstriche, Spachtelmassen u.s.w zu wählen und
nachzuweisen. Es
werden grundsätzlich nur Klebstoffe mit den Prüfzeichen
"EC 1" der Gemeinschaft emissionskontrollierter
Verlegerwerkstoffe (GEV) oder
TÜVdotCOM/TFI (Zertifizierung nach TÜV)
verwendet.

Es werden ausschließlich Produkte eingesetzt, die das
AgBB
Zeichen (Aufschrift: "Emissionsgeprüft nach
DIBt-Grundsätzen)
und / oder das "Blauer Engel" - Zeichen tragen.

Die Verwendung von Bauschäumen ist mit Verweis auf den
Schutz
denkmalgeschützter Bauteile grundsätzlich nicht
gestattet!

2.2.12  Schutz angrenzender Bauteile
Sämtliche angrenzenden Bauteile (Putz, Holz, Metall,
etc.),
insbesondere schützenswerte Bauteile des zu erhaltenden
Baubestands, sind mit geeigneten Mitteln/Vorrichtungen
etc. zu
schützen, diese sind nach Arbeitsende wieder
rückstandlos zu
entfernen. Der Schutz ist eine Nebenleistung und wird
nicht extra
vergütet.

2.2.13  Beigestellte Stoffe durch den AG

Wenn vom Auftraggeber Baustoffe zur Verfügung gestellt
werden,
ist in den Leistungsbeschreibungen der damit verbundene
Aufwand beschrieben und näher geregelt.

2.2.14  Leistungen für andere Unternehmer

Sind Leistungen für andere Unternehmer zu erbringen,
wird dies in
der Leistungsbeschreibung geregelt.

2.2.15  Benutzung von Teilen der Leistung vor der
Abnahme

Teilleistungen, die vor Endabnahme einer Nutzung
überführt
werden sollen, oder zu überbauende Teilleistungen,
werden
gemeinsam mit dem Auftraggeber vor Schlußabnahme
kontrolliert
und protokolliert (gemäß § 4 Ziffer 10 VOB/B). Diese
Leistungskontrollen sind Bestandteil einer noch zu
erfolgenden
Abnahme der gesamten Bauleistungen und werden dieser
Abnahme beigefügt.

2.2.16  Übertragung der Wartung

Entfällt für dieses LV, soweit nicht ausdrücklich in
einzelnen
Positionen anders angegeben.

2.2.17  Terminvorgaben / Terminplan

Ein aktueller Rahmenterminplan wird mit Beginn der
Arbeiten
übergeben.

Innerhalb von 2 Kalenderwochen nach Auftragserteilung
hat der AN
Zwischentermine für Teilfertigstellungen eigener
Leistungen zu
erarbeiten.

2.2.18  Arbeiten anderer Gewerke

Mit zeitgleichen Bauarbeiten anderer auf der Baustelle
tätigen
Gewerken ist zu rechnen.

2.2.19  Einmessen des Bauwerkes

Erforderliche Einmessarbeiten, Abstecken der
Hauptachsen, das
Anlegen eines Meterrisses, sowie Kontrollmessungen
während der
Bauausführung, sind grundsätzlich Leistungen des AN.

Grundsätzlich hat der AN die Maßhaltigkeit der
Konstruktion seiner
Leistung vor Ort zu prüfen. Bei ggf. festgestellten
Maßabweichungen zur vorgegeben Planung besteht
Hinweispflicht für
den AN an den AG. Dies gilt insbesondere bei
Bauarbeiten Im
Bestand.

Die Verpflichtung des AN zur Maßhaltigkeit und
Eigenkontrolle bei
der Ausführung als Nebenleistung der eigenen
Bauleistungen gem.
VOB und DIN-Norm bleibt auch dann unberührt, wenn in
diesem
Leistungsverzeichnis Positionen für besondere
Messarbeiten
gebildet sind.

2.2.20  Ablauf der Arbeiten und Bautagebuch

Die einzelnen Abläufe und Termine werden in regelmäßig
stattfindenden Baustellenbesprechungen mit der
örtlichen
Objektüberwachung des AG koordiniert.

Die Teilnahme eines verantwortlichen Fachbauleiters des
Auftragnehmers an den regelmäßig stattfindenden
Baustellengesprächen ist sicherzustellen (1 x
wöchentlich). Der
Auftragnehmer hat ein Bautagebuch, zu führen und
wöchentlich
einzureichen.

Inhalt Bautagebuch:
Anzahl der vor Ort tätigen Mitarbeiter mit Name, Art
der
Tätigkeit, Qualifikation,
Wetter,
Leistungs- und Terminstand
größere Materiallieferungen,
Material- und Schuttentsorgung, etc.
sonstiges, besondere Ereignisse
Grundsätzlich sind alle für die Ausführung vorgesehenen
Materialien/Bauteile etc. rechtzeitig zu bemustern und
vom
Auftraggeber schriftlich zur Ausführung freigeben zu
lassen.
Die Bemusterungen haben nach den Vorgaben des
Auftraggebers zu erfolgen und sind für den Auftraggeber
kostenfrei, solange nicht in gesonderter Position
ausgeschrieben. Terminverzüge durch verspätete
Bemusterungen gehen zu Lasten des Auftragnehmers.

2.2.21  Dokumentation

Nach Abschluss der Arbeiten ist eine vollständige
Dokumentation
gemäß den Vorgaben des Auftraggebers einzureichen
(Musterformblatt siehe Anlage & entsprechende
LV-Texte). Das
Fehlen der Dokumentation stellt einen wesentlichen
Mangel dar,
der zwingend zur Verweigerung der Abnahme und damit zur
Prüfung und Freigabe der Schlussrechnung führt.
Für alle eingesetzten Baumaterialien und Bauprodukte
sind die
bauaufsichtlichen Zulassungen, Prüfzeugnisse,
technischen
Systembeschreibungen, Datenblätter sowie (sofern
vorhanden)
Sicherheitsdatenblätter und
Verwendungs-/Einbauhinweise des
Herstellers frühzeitig vor dem Einbau (als PDF)
einzureichen. Vor
der VOB-Abnahme sind diese Dokumente gesammelt in
Papierform
und digital als PDF-Dateien an die Objektüberwachung
bzw. den
Auftraggeber zu übergeben. Alle Papierunterlagen sind
vorzugsweise in A4 oder, falls im Original größer, auf
A4 gefaltet,
sortiert und in einem A4-Ordner geheftet einzureichen.
Die digitale
Version ist auf einem USB-Stick im PDF-Format
bereitzustellen.
Alle Unterlagen sind in deutscher Sprache oder
mindestens mit
einer deutschen Übersetzung einzureichen. Die zur
Ausführung
freigegebenen Werk- und Montagepläne sind ggf.
korrigiert
gesammelt in Papierform (auf A4 gefaltet) und digital
(PDF) auf
Datenträger zu übergeben.

2.2.22  Allgemeiner Hinweis zur Abrechnung

Für alle Leistungen, die später bzw. zum Abschluss der
Baumaßnahme nicht mehr überprüfbar sind, ist
rechtzeitig ein
prüffähiges Aufmaß aufzustellen. Mit Arbeiten, deren
Ausführung
die Überprüfung des eingereichten Aufmaßes verhindern
würde,
darf erst nach Bestätigung durch die Bauüberwachung
fortgefahren werden. Der Ausführungsstand ist durch
prüfbare
Aufmaße zu jeder Rechnung  mindestens jedoch alle vier
Wochen
zu dokumentieren. Sowohl die Abschlagsrechnungen als
auch die
zugehörigen Aufmaße sind für jede Rechnung prüffähig
und
kumulativ aufzustellen. Die Aufmaßblätter sind
fortlaufend zu
nummerieren. Zu jeder Abschlagsrechnung ist eine
Teildokumentation der abzurechnenden Leistungen
beizulegen.

*Hinweis*
3.0  Plananlagen und weitere Unterlagen

Lagepläne
BZHM_amtl-Lageplan_Stand_BA_neutral.pdf
BZHM_Lageplan_Architektur_1_200.pdf
BE_Plan_101_index_d.pdf

Grundrisse, Schnitte, Ansichten (Auswahl)
SH_Plan_001g_EG_1_50.pdf
SH_Plan_002f_OG_1_50.pdf
SH_Plan_020e_Längsschnitt_A.pdf
SH_Plan_022d_Querschnitt_C.pdf
SH_Plan_031_AnsN+W.pdf

### Gewerk 01 Starkstromanlagen Schweizer Haus

*Hinweis*
Schweizer Haus

KG 440  Starkstromanlagen
Für die Neueinspeisung wird gemäß
Leistungszusammenstellung
(Hauptverbraucher Innenbeleuchtung,
Steckdosenversorgung,
Wärmepumpe und Aufzug) eine Maximalleistung von 28 kW
veranschlagt.
Das 0,4 kV-Netz ist ab dem neuen Hausanschluss im EG
neu
aufzubauen und als 5-Leiternetz (TN-S-System) gemäß
DIN VDE
0100-100 geplant.

Der Hauptverteilerschrank erhält Abgänge für folgende
Verbraucher und Unterverteiler:
Beleuchtung, Steckdosenabgänge und Haustechnik EG
Unterverteiler OG
Die Hauptverteilung wird als mehrfeldriger
Standschrank nach
DIN EN 61439 (VDE 0660-600) ausgeführt.

Unterverteilungen
Für die Elektroenergieversorgung des Gebäudes sind je
Ebene
Unterverteilungen vorgesehen, die eine strukturierte
und
übersichtliche Verkabelung gewährleisten.
Die Ausführung erfolgt als stahlblechgekapselter
Stand- oder
Wandschrank mit Hauptschalter, Leitungsschutzschaltern
und
Überspannungsschutz nach DIN VDE 0100-534.

Planungs- und Ausführungsgrundlagen:
DIN VDE 0100-410: Schutzmaßnahmen gegen elektrischen
Schlag
DIN VDE 0100-520: Auswahl und Errichtung von Kabeln und
Leitungen
DIN VDE 0100-430: Schutz bei Überstrom
DIN EN 61439-1/-3 (VDE 0660-600-1/-3):
Schaltgerätekombinationen
AMEV-Richtlinien: Auslegung von Elektroverteilungen in
öffentlichen Gebäuden
Es ist eine 30 % Platzreserve für nachträgliche
Einbauten
einschließlich Reihenklemmen vorzusehen.

Alle Steckdosen- und Außenstromkreise sind mit
FI-Schutzschaltern = 30 mA auszuführen.

Kabelverlegung
In den Räumen des Erd- und Obergeschosses erfolgt die
Installation überwiegend:
in Wärmedämmschichten unter Estrich,
in Fußbodenkanälen,
in Technikbereichen und Unterdecken auf Kabelrinnen
oder in
Verlegerohren auf Putz.
in Massivwänden (Nebenräume, Teeküche) in Leerrohren
oder
Hohlwänden bis zu Schaltern und Steckdosen.
Alle Kabeltrassen werden mit einer 30 %igen Reserve
laut
AMEV geplant.

Photovoltaikanlage
Das Schweizerhaus mit nach Süden und Norden geneigten
Dachflächen wird mit einer Photovoltaikanlage in
denkmalverträglicher Schieferoptik ausgestattet.
Geplant ist die vollflächige Belegung beider
Dachhälften zur
Erzielung einer Gesamtleistung von ca. 29 kWp.
Es wird ein flächenbündig integriertes PV-Dach mit
schindelartiger
Modulverlegung vorgesehen.
Die erzeugte Energie dient primär dem Eigenverbrauch,
überschüssige Energie wird in das Netz eingespeist.
Planung nach DIN VDE 0100-712, VDE-AR-N 4105 und DIN EN
62446.

KG 445  Beleuchtungsanlagen
Allgemeinbeleuchtung
Planungsgrundlagen sind DIN EN 12464-1 (Beleuchtung von
Arbeitsstätten in Innenräumen) und ASR A3.4
(Beleuchtung).
Die mittleren Beleuchtungsstärken betragen:
Lager-, Treppen- und Flurbereiche: 100 lx
Technik- und Sanitärbereiche: 200 lx
Aufenthalts- und Verkaufsbereiche: 300 lx
Büroräume: 500 lx
Alle Leuchten werden als energieeffiziente LED-Leuchten
ausgeführt.

Schaltung je Nutzung:
Bewegungsmelder (z. B. Flure, Sanitärbereiche)
Aus- oder Serienschalter (Büros, Technikräume, Lager)
Digitale Lichtsteuerung über DALI-Bussystem
(Verkaufsbereiche)
In den Verkaufsbereichen erfolgt die Beleuchtung über
direkt
(EG) und direkt/indirekt (OG) strahlende
LED-Lichtleisten und
Stromschienen mit variabel einstellbaren Strahlern.

Sicherheitsbeleuchtung
Gemäß Brandschutzkonzept werden elektrisch betriebene
Rettungszeichenleuchten nach DIN EN 1838 und DIN EN
60598-2-22 installiert.
Versorgung über Low-Power-System (LPS) mit
Gruppenbatterie;
separater Betriebsraum ist nicht erforderlich.

KG 446  Blitzschutz- und Erdungsanlage
Das Gebäude erhält eine Blitzschutz- und Erdungsanlage
gemäß
DIN EN 62305 (VDE 0185-305), Schutzklasse III.
Ausführung mit maschenförmig verlegten Fangleitungen
(15 m × 15 m) und Fangstangen an Dachaufbauten.
Der Ringerder (10 m × 10 m) und die
Funktionspotentialausgleichsleiter (15 m × 15 m)
werden gemäß
DIN 18014 erstellt.
Alle metallischen Gebäudeteile sind über die
Haupterdungsschiene (HES) mit V4A-Anschlussfahnen zu
verbinden.

Überspannungsschutz
In der Hauptverteilung wird eine
Überspannungsschutzeinrichtung
Typ 1+2 nach DIN VDE 0100-534 installiert. Kabel, die
nach außen
führen, werden gemäß dem Blitzschutzzonenkonzept (LPZ)
mit
entsprechenden Ableitern versehen.

KG 450  Fernmelde- und informationstechnische Anlagen
KG 452  Gegensprechanlage
An den Haupteingängen wird eine Gegensprechanlage
gemäß DIN
EN 50486 mit Aufputz-Türstationen installiert.
Innenstationen mit Freisprecheinrichtung und
Türöffnerfunktion im
Büro- und Verkaufsbereich.

KG 456  Gefahrenmelde- und Alarmanlagen
Einbruchmeldeanlage (EMA)
Die EMA wird gemäß DIN VDE 0833-3 und DIN EN 50131
ausgeführt.
Sie umfasst:
Zentrale mit Notstromversorgung (VdS 2311)
Scharfschaltung über berührungslosen Kartenleser
Überwachung aller Fenster und Türen (Magnetkontakte
nach
VdS 2106)
Innenraumüberwachung mit PIR-Meldern
Meldungsübertragung zur SPSG-Interventionszentrale
gemäß
DIN EN 50136-1
Alle Komponenten sind VdS-anerkannt und EMV-konform
(DIN
EN 50130-4) zu installieren.

Brandmeldeanlage (BMA) / Rauchwarnmelder
Nach aktuellem Brandschutzkonzept ist keine BMA
vorgesehen.
Zur Sicherstellung des Schutzziels werden
Rauchwarnmelder nach
DIN 14676-1/-2 installiert (Verkaufsraum, Büro,
Sozialraum, OG).
Stromversorgung über interne Akkus, Installation gemäß
DIN EN
14604.

KG 457  Datennetz
Das Gebäude wird an das öffentliche Netz sowie an das
SPSG-weite Datennetz angebunden.
Im Büro- und Verkaufsbereich werden Anschlusspunkte
über
Fußbodenkanäle von einem zentralen Wandverteiler
geführt.
Planung gemäß:
DIN EN 50173  Strukturierte Gebäudeverkabelung
DIN EN 50174  Installation und Prüfung
ISO/IEC 11801  Klassifizierung der Übertragungsstrecken
Die Leitungsinfrastruktur basiert auf einem Kupfernetz
Kategorie 7.
Aktive Komponenten (Switches, WLAN-Access-Points)
werden
vom Nutzer bereitgestellt.

*Hinweis*
Hinweis zum Leistungsumfang, der bei der Kalkulation
der
folgenden Positionen berücksichtigt werden muss:

Anlieferung
Betriebsfertige Aufstellung
Alle Anschluss- und Klemmarbeiten
Alle Sicherungseinsätze
Nachziehen aller Verschraubungen nach Transport
Klein- und Montagematerial
Erstprüfung der Verteiler nach Aufstellung gem. DIN VDE
0100-600:
Inbetriebnahme
eindeutige Beschriftung der Verteiler
Dokumentation der Prüfung
Einweisung und Dokumentation je Verteiler

#### Titel 01.01 KG 442 Eigenstromversorgungsanlagen

*Hinweis*

*Hinweis*
Das Gebäude ist mit einer Sicherheitsbeleuchtung nach
DIN VDE
0100-560, DIN EN 50172, V DIN V VDE 0108-100, EN
50171, ASR
A2.3, ASR A3.4/3 und DIN EN 1838 auszurüsten.

Das System muss eine Einzelleuchtenüberwachung
serienmäßig
intergiert haben. Diese erfolgt aus Sicherheitsgründen
durch eine
Strommessung innerhalb jeder einzelnen Leuchte. Das
Zentralbatteriesystem muss die angeschlossenen Leuchten
automatisch und regelmäßig gem. DIN EN 50172 prüfen.
Die Ergebnisse sind automatisch im papierlosen Prüfbuch
innerhalb des Steuergerätes zu dokumentieren.

Zur Vereinfachung und Übersichtlichkeit der
Installation, zur
Kostenreduzierung und zur Minderung der Brandlasten
muss das
Zentralbatteriesystem den Mischbetrieb von Leuchten an
einem
Stromkreis serienmäßig unterstützen. Dies beinhaltet
die freie
Zuordnung der Betriebsarten der Leuchten innerhalb
eines
Stromkreises gem. DIN EN 50172 für Dauerschaltung,
Bereitschaftsschaltung sowie geschaltetes Dauerlicht.
Die
Betriebsart geschaltetes Dauerlicht ist nur bei
nachweislich
galvanischer Trennung zwischen den Spannungspotentialen
zulässig. Über die Funktionssicherheit ist der
Nachweis eines
unabhängigen Sachverständigen zu erbringen.

Eine eindeutige Kennzeichnung der Fluchtwege durch
statische
Rettungszeichen und eine gleichmäßige Ausleuchtung der
Fluchtwege nach den gültigen Richtlinien ist zu
gewährleisten. Die
Mindestbeleuchtungsstärke ist nach DIN EN 1838 und den
aktuellen Arbeitsstättenregeln zu planen.

Sicherheits- und Rettungszeichenleuchten sind wie folgt
anzuordnen:
Bei jeder Richtungsänderung des Fluchtweges
Bei jeder Kreuzung der Flure und Gänge
Nahe jeder im Notfall zu benutzenden Ausgangstür
Außerhalb und nahe jedes Notausganges bis zu einem
sicheren Bereich
Nahe jeder Niveauänderung im Fluchtweg
Nahe Treppen
Nahe jeder Erste-Hilfe-Stelle
Nahe jeder Bandbekämpfungs- und Meldeeinrichtung
Nahe Fluchtgeräten für Menschen mit Behinderung
Nahe Schutzbereichen für Menschen mit Behinderung
und nahe Rufanlagen sowie Alarmeinrichtungen in
Toiletten für Menschen mit Behinderung

Externe Phasenüberwachungsmodule
BUS-gesteuertes Dreiphasenüberwachungsmodul für die
Überwachung des Unterverteilers der
Allgemeinbeleuchtung zum
Anschluss an den internen Gerätebus. 2 potentialfreie
Störmeldekontakte sind auf dem Modul zum Einbinden in
die
Stromschleife des Zentralbatteriegerätes vorhanden.
Gehäuse zur
Montage auf Hutprofilschiene. Die Ansprechschwellen
entsprechen der DIN EN 60598-2-22 mit 0,85xUNenn. 3
LEDs
signalisieren den Zustand jeder einzelnen Phase. Am
Modul
einstellbare Rückschaltzeit nach Netzwiederkehr der
überwachten
Spannungsversorgung. Eine eindeutige Adressierung
erfolgt über
die integrierten Adressschalter.

Zu jedem Modul kann ein Zielort in der
Steuerteilprogrammierung
hinterlegt werden. Der Ausfall einer Phase wird im
Klartext mit
Zielortangabe am Steuerteil angezeigt.

Bei einer Übertragungsstörung oder Ausfall der
Dreiphasenüberwachung muss das Zentralbatteriegerät
alle
angeschlossenen Rettungs- und Sicherheitsleuchten in
Dauerlicht
schalten.

Externe Überwachung - Webvisualisierung
Serienmäßig integrierte Webvisualisierung für einen
handelsüblichen Webbrowser per LAN (lokales Ethernet)
oder WAN
(Internet). Der Zugriff auf die Netzwerkschnittstelle
muss bauseits
durch die IT-Abteilung freigegeben und eingerichtet
werden. Die
Webseiten sind mit der HTML Version 4.01 erstellt und
können
somit per PC oder mobilem Client (Smartphone, PDA)
angezeigt
werden. Ein paralleler Zugriff von mehreren Clients
muss
gleichzeitig möglich sein.

Informationen des Gerätezustandes müssen bis zur
einzelnen
Leuchte inkl. selbst gewählter Zielortanzeige
abgerufen werden
können. Der Benutzer muss in der Lage sein, über die
Weboberfläche einen Funktionstest zu starten, das
Zentralbatteriesystem zu blockieren oder frei zu
geben, sich das
Prüfbuch und eine Auflistung der gerade anliegenden
Störungen
anzeigen zu lassen und diese auch per Webbrowser
ausdrucken
zu können.

Eine Statusbenachrichtigung der Benutzer über einen
integrierten
Email-Client muss standardmäßig im Webmodul integriert
sein.

Externe Überwachung  ModBUS/TCP
Serienmäßig aktivierbare ModBUS/TCP-Schnittstelle, um
den
Status bis zur einzelnen Leuchte an ein
Gebäudemanagementsystem zu melden, muss im TFT
Controller
integriert sein. Die Einbindung des
ModBUS/TCP-Protokolls und
die Visualisierung des Gebäudemanagementsystems müssen
bauseits erfolgen. Über Schreiberegister müssen auch
Funktionen
wie Funktionstest, Zentralbatteriesystem blockieren
oder
Zentralbatteriesystem freigeben ausgeführt werden
können.

Externe Überwachung  PC-Visualisierung
Die Zentralbatterieanlage muss mittels optionaler
PC-Überwachungssoftware per dreiadrigem Bus oder über
Netzwerkverbindung überwacht und visualisiert werden
können.
Statusänderungen müssen in einem zentralen Prüfbuch
für alle
Notlichtsysteme protokolliert werden. Frei
programmierbare
Testzeiten für Funktions- und Betriebsdauertest müssen
zentral
von der Überwachungssoftware ausgeführt werden können.

Rettungszeichen- und Sicherheitsleuchten
Es dürfen nur Rettungs- und Sicherheitsleuchten
eingesetzt und angeschlossen werden, die der DIN EN
60598-1, DIN EN 60598-2-22 und der DIN 4844
entsprechen. Die eingesetzten Betriebsgeräte müssen für
den Betrieb an Anlagen gem. EN 50171 geeignet sein und
der DIN EN 61347-1, DIN EN61347-2-3 entsprechen.

Bei Verwendung von Standard-EVG's und LED-Treibern muss
sichergestellt sein, dass diese für Anlagen gem. EN
50171
geeignet sind, d.h. im DC-Betrieb müssen die
Betriebsgeräte  von
176V bis 275V einwandfrei funktionieren. Die
Betriebsgeräte
müssen den einschlägigen Normen, wie z.B. der DIN EN
60598-2-22, DIN EN 60929, DIN EN 61347-2-3 (inkl.
Anhang J),
DIN EN 61000-3-2, DIN EN 61547 und DIN EN 55015
entsprechen.

Wird ein anderes Fabrikat angeboten, muss die
Gleichwertigkeit
der v. g. Merkmale schriftlich dokumentiert und dem
Angebot
beigefügt werden. Bei Sicherheitsleuchten ist eine
lichttechnische
Berechnung nachzuweisen und dem Angebot beizufügen.
Mehrkosten, welche durch ein anderes Fabrikat
entstehen, werden
nicht vergütet.

**01.01.0010 Zentrales Stromversorgungssystem LPS 230 VAC**
Zentrales Sicherheitsstromversorgungssystem mit
begrenzter
Leistung (LPS) gemäß EN 50171 zur Versorgung von
Sicherheits-
und Rettungszeichenleuchten gemäß DIN EN 50172, DIN VDE
0100-718, DIN VDE 0100-560 sowie DIN V VDE V 0108-100.
Das System verfügt über eine TÜV-geprüfte Typprüfung
und ist in
einem feuerfesten Kombigehäuse mit integriertem
Batteriefach
verbaut.

Technische Merkmale:
Bemessungsversorgungsspannung: 230 V AC
Bemessungsbetriebsdauer: = 3 h
Umschaltzeit bei Netzausfall: = 0,5 s
Überwachung über Niederspannungsschleife im
Ruhestromprinzip
 Schleifenausfall führt zum sicheren Einschalten der
Stromkreise
8 frei programmierbare Stromkreise, einsetzbar im
Mischbetrieb
(Dauerlicht, Bereitschaftslicht oder geschaltetes
Dauerlicht)
Zulässige Gesamtstrombelastung: max. 1,5 A (entspricht
60 % des
Bemessungsbetriebsstromes der
Überstrom-Schutzeinrichtung)
Gehäuseausführung:
Funktionserhalt: E30 nach DIN 4102-2
Feuerwiderstand: F30
Brandlastdämmung: I30 (inkl. geprüfter Einbauten und
integriertem Kabelschott)
Türanschlag rechts, innenliegende Scharniere,
Schwenkhebel mit
DIN-Halbzylinderschloss
Schutzart: IP54, Schutzklasse: I (SC1)
Kabeleinführungen: 32 × Ø 18 mm, 2 × Ø 40 mm
Axiallüfter (230-240 V / 50 Hz, 15 W, ca. 150 m³/h,
L10 = 35.000 h)
Außenmaße (inkl. Lüfter): ca. 1058 × 528 × 369 mm (H ×
B × T)
Gesamtgewicht mit Batterien (28 Ah): ca. 136,5 kg
Gehäusematerial: nicht brennbare Brandschutzplatten
Montage, Anschluss und Inbetriebnahme gemäß
Herstellerangaben und geltender Normen.

Leitfabrikat/Typ: Zumtobel / CEL nBox L Cabinet E30
oder
gleichwertig

Hersteller/Typ
'....................................................'

vom Bieter einzutragen
Menge: 1,000 St

**01.01.0020 Batteriesatz für Sicherheitsstromversorgungssystem bestehend aus 2**
Batteriesatz für Sicherheitsstromversorgungssystem
bestehend
aus 2 verschlossenen wiederaufladbaren
Hochleistungs-OGiV-Batterien (Pb/Ca-Gitterplatten in
Glasfaser-Vlies-Technik), je 12 V / 28 Ah, in Serie
geschaltet für 24
V DC.  Batterien gemäß EUROBAT-Klasse High
Performance, Design
Life 12 Jahre bei 20 °C.
Bauart wartungsfrei, extrem gasungsarm, verschlossen,
ventilreguliert, mit niedriger Selbstentladung.
Geeignet für Anwendungen nach DIN EN 60896 und Lüftung
gemäß EN IEC 62485-2:2018. Technische Daten je
Batterie:
Nennspannung: 12 V DC
Nennkapazität: 28 Ah
Gehäusematerial: ABS
Abmessungen (L × B × H): 166 × 125 × 175 mm
Gewicht: ca. 9 kg
Menge: 1,000 St

**01.01.0030 Doppelstromkreismodul**
Doppelstromkreismodul zur autarken Versorgung und
Überwachung von je 2 x 20 Sicherheitsleuchten 48 V DC
(ELP) mit
bidirektionaler Powerline-Kommunikation.
Ausgangsleistung pro
Stromkreis: max. 50 W, Überwachung und Steuerung über
bidirektionale Powerline-Kommunikation.

Ausführung und Montage gemäß Herstellervorgaben und
geltenden Normen.
Menge: 2,000 St

**01.01.0040 Inbetriebnahme**
Inbetriebnahme und Einweisung
- Sicht- und Funktionskontrolle
- Funktionsprüfung der Anlage
- Testen der Netz / Notlicht Umschaltung
- Überprüfung der Batterie-Blockspannung
- Erstellung eines Inbetriebnahme-Protokolls
- Einweisung des Bedienpersonals
Menge: 1,000 psch

**01.01.0050 Lieferung eines SiBe Revisionsschemas**
Lieferung eines SiBe Schemas (min. Format A3) zur TÜV
Abnahme.
Montage hinter Glas neben der LPS-Anlage.
Menge: 1,000 St

**01.01.0060 TÜV Sachverständigenabnahme mit Protokoll**
TÜV-Sachverständigenabnahme mit Übergabe der
Abnahmeprotokolle je 1× in Papierform sowie 1× in
digitaler Form
(USB). Einschließlich Kosten des Sachverständigen.
Menge: 1,000 psch

#### Titel 01.02 KG 443 Niederspannungsschaltanlagen

*Hinweis*

*Hinweis*
Das nachfolgend beschriebenen Zählerschranksystem
beinhalteten die Schrankgehäuse mit komplettem
Innenausbausystemen und Einbaugeräten, als komplett
bestückte
und verdrahtete Verteilung mit allen erforderlichen
Klein- und
Befestigungsmaterialien.

Sicherungseinsätze, Schraubkappen, Blindabdeckungen,
Phasenschienen, Berührungsschutzabdeckungen, Zubehör,
Verschraubungen, Resopalschilder sowie das Adressieren
und
Programmieren von Geräten ist in die Angebotspreise
einzukalkulieren.

Alle Einbaugeräte bis zu einem Nennstrom von 125A sind
auf
Reihenklemmen (max. 35qmm) zu verdrahten. Geräte mit
einem
höheren Nennstrom sind zum Direktanschluss vorgesehen.

Wenn nicht anders angegeben sind die Reihenklemmen bis
4qmm
als Dreistockklemmen und alle Reihenklemmen als
Einfachabgang
ausgelegt. Die erforderlichen Reihenklemmen,
Wandlertrennklemmen und die Innenverdrahtung sind nicht
separat erfasst. Sie sind in die Angebotspreise der
Einbaugeräte
anteilig einzukalkulieren.

Die Beschriftung auf den Betriebsmitteln erfolgt
mittels
Beschriftungsstreifen auf den Abdeckhauben.

Eine Platzreserve von ca. 25 % auf Basis der nachfolgend ausgeschriebenen Einbaugeräte ist vorzuhalten.

Ein kompletter Satz Stromlaufpläne mit Ansichtszeichnungen und Klemmenanschlussplänen ist jeweils in
einer Schaltplantasche in der Schaltanlage zu
hinterlegen.

Alle Zeichnungen und Pläne sind vor Fertigungsbeginn
dem Auftraggeber/ Planungsbüro zur Genehmigung
vorzulegen.

Die CE- Kennzeichnung nach den Niederspannungs
richtlinien ist nachzuweisen, sowie eine Konformitätserklärung abzugeben.

Das Zählerschranksystem, bestehend aus mehreren
Zählerschränken, ist zu liefern, montieren und
betriebsfertig
anzuschließen.

*Hinweis*
Das Gebäude "Schweizerhaus" erhält seinen
Stromanschluss über
einen neu zu errichtenden, stiftungseigenen
Kabelverteilerschrank
(KV-Parkplatz), der sich in einem separaten
Bauabschnitt befindet.
Vom KV-Parkplatz erfolgt ein Abgang mit 125 A
Absicherung für
das Schweizerhaus. Die Zuleitung erfolgt über ein
Kabel NAYY-J
4×70 mm².

Im Technikraum wird der Hausanschlusskasten (HAK)
installiert.
Dieser ist mit NH00-Sicherungen 100 A ausgestattet,
über die die
Einspeisung in den Zählerschrank erfolgt.

Zählerschrank  Anforderungen und Ausführung:
Der Zählerschrank ist so zu planen und auszuführen,
dass die
folgenden Anforderungen berücksichtigt werden:

Szenario 1:  Aktueller Zustand (gemeinsame
Versorgungseinheit):
Das Gebäude wird zunächst als eine gemeinsame
Nutzungseinheit
betrieben. Die Etagenverteilungen im Erdgeschoss und
im 1.
Obergeschoss werden über denselben Hauptzähler
versorgt.

Zur Absicherung der beiden Etagenverteilungen sind im
Zählerschrank zwei separate Abgänge mit D0-Sicherungen
63 A
(Zur Absicherung der Etagenverteilungen im Erdgeschoss
und im
1. Obergeschoss sind im Zählerschrank zwei getrennte
Abgänge
mit D0 63 A Sicherungen vorzusehen.
Die Leistung der beiden Etagenverteilungen beträgt
jeweils ca. 20
kW (<30 A). Die Absicherung mit 63 A erfolgt zur
Sicherstellung der
Selektivität gegenüber den nachgeschalteten
Sicherungen in den
jeweiligen Unterverteilungen) vorzusehen.
Die Ausführung erfolgt über geeignete
Reiheneinbaugeräte.

Szenario 2:  Zukünftige Aufteilung in zwei
Mieteinheiten:
Der Zählerschrank ist so auszuführen, dass eine
spätere Aufteilung
in zwei separate Mieteinheiten (EG = Mieteinheit 1, 1.
OG =
Mieteinheit 2) technisch ohne Umbauten möglich ist.
Hierfür ist ein zusätzlicher Zählerplatz sowie ein
entsprechendes
Reservefeld vorzusehen.

Der APZ-Bereich
(Anschlussnutzer-/Netzbetreiber-Kommunikationsschnittst
elle) ist
entsprechend erweiterbar einzuplanen.

Zusätzliche Anforderungen:
Ein separater Zählerplatz für eine Wärmepumpe ist
vorzusehen.
Ein zusätzlicher Zählerplatz für eine
Photovoltaikanlage = 28 kWp
ist zu berücksichtigen.

Ausführungsvorgaben:
Die gesamte Ausführung des Zählerschranks hat gemäß den
gültigen Vorschriften und technischen
Anschlussbedingungen zu
erfolgen:

TAB NS Nord 2023 "Technische Anforderungen an
HA-HV-Kombinationen im Versorgungsgebiet der
Netzgesellschaft
Potsdam (NGP)  V30".

Der APZ-Bereich, die Netztrennstelle sowie alle
Zählerfelder sind
nach den aktuellen Vorgaben des zuständigen
Netzbetreibers
umzusetzen.

Die Absicherungen der Etagenabgänge erfolgen über
D0-Sicherungen 63 A in normgerechter Ausführung.

Besonderer Hinweis zur Leistungserbringung:
Die erforderliche technische Abstimmung mit der
Netzgesellschaft
Potsdam (NGP) sowie die Einreichung und Freigabe des
Mess- und
Zählerkonzepts sind Bestandteil der ausgeschriebenen
Leistung.
Diese Leistungen sind vollständig in den angebotenen
Einzelpreisen zu berücksichtigen.

**01.02.0010 Zählerplatzanlage zur Aufputzmontage**
Zählerschrankgehäuse nach DIN VDE 0603/1, Maßnorm
DIN 43 870,
für Aufputz-, Unterputz- oder teilversenkte Montage.
Geeignet zum Aufbau einer Zähleranlage mit bis zu
5 Zählerplätzen,
Bemessungsspannung 230/400 V, 50 Hz,
Schutzart IP44, Schutzklasse II (schutzisoliert),
Schutzart IP3X hinter der Tür.
Schrank aus pulverbeschichtetem, eingebranntem, stabil
profiliertem Stahlblech,
Materialstärke 1 mm, Farbe RAL 9010.
Innenauskleidung komplett aus Kunststoff.
Leitungseinführungen oben und unten durch
Kunststoffflanschplatten,
rückseitige Vorprägungen im Kunststoffteil zur
einfachen Montage.
Sammelschienendurchführungen als beidseitige, seitliche
Vorprägung im unteren Bereich,
zur Verbindung mit weiteren Schränken oder
Kabelanschlusskästen.
Tür frontbündig mit innenliegenden, justierbaren
Scharnieren,
wahlweise rechts oder links anschlagbar mit 110°
Öffnungswinkel.
Türverschluss mit Vorreiber, bei größeren Maßen mit
Dreipunkt-Stangenverschluss,
austauschbar gegen andere Schließungen.
Schrank nebeneinander und übereinander anflanschbar.

Technische Daten:
Bauhöhe: 1400 mm
Breite: 1050 mm
Tiefe: 205 mm
Nennstrom Sammelschienensystem: 250 A
Zählerplätze: 5 Zählerplätze (3-Punktbefestigung) mit 2
Reserveplätzen
Integrierter APZ-Raum gemäß VDE-AR-N 4100:2019-04
Anschlussraum für Hauptleitung von unten oder seitlich
nach
VDE-AR-N 4100:2019-04

Bestückt mit Sammelschienen, Kabelrangierkanal und
Zählerplätzen für verschiedene Stromkreise
Lieferumfang:
Zählerschrankgehäuse wie beschrieben
Komplettfelder zur Aufnahme von 5 Zählern, Verdrahtung
gemäß
TAB der Netzgesellschaft Potsdam GmbH, TAB NS Nord 2023
Sammelschienenverbinder, Einspeiseadapter und
Kabelrangierkanal
Montageart: Aufputz
Material: Stahlblech mit Kunststoffinnenauskleidung
Oberfläche: Pulverbeschichtet, RAL 9010
Schutzart: IP44
Schutzklasse: II
Zählerplätze: 5 (mit 2 Reserveplätzen)
Nennstrom: 250 A Sammelschiene
Die Hauptzuleitung ist nach VDE-AR-N 4100:2019-04 von
unten in
den Anschlussraum einzuführen. Die Anlage ist
TAB-konform nach
Vorgabe der Netzgesellschaft Potsdam GmbH (TAB NS Nord
2023)
auszuführen.

Lieferung, Montage und betriebsfertige Installation
inklusive
Anschluss gemäß gültiger Vorschriften.
Menge: 1,000 St

*Hinweis*
Zählerschrankgehäuse nach DIN VDE 0603/1, Maßnorm
DIN 43 870,
für Aufputz-, Unterputz- oder teilversenkte Montage.
Geeignet zum Aufbau einer Zähleranlage mit bis zu
5 Zählerplätzen,
Bemessungsspannung 230/400 V, 50 Hz,
Schutzart IP44, Schutzklasse II (schutzisoliert),
Schutzart IP3X hinter der Tür.
Schrank aus pulverbeschichtetem, eingebranntem, stabil
profiliertem Stahlblech,
Materialstärke 1 mm, Farbe RAL 9010.
Innenauskleidung komplett aus Kunststoff.
Leitungseinführungen oben und unten durch
Kunststoffflanschplatten,
rückseitige Vorprägungen im Kunststoffteil zur
einfachen Montage.
Sammelschienendurchführungen als beidseitige, seitliche
Vorprägung im unteren Bereich,
zur Verbindung mit weiteren Schränken oder
Kabelanschlusskästen.
Tür frontbündig mit innenliegenden, justierbaren
Scharnieren,
wahlweise rechts oder links anschlagbar mit 110°
Öffnungswinkel.
Türverschluss mit Vorreiber, bei größeren Maßen mit
Dreipunkt-Stangenverschluss,
austauschbar gegen andere Schließungen.
Schrank nebeneinander und übereinander anflanschbar.

Technische Daten:
Bauhöhe: 1400 mm
Breite: 1050 mm
Tiefe: 205 mm
Nennstrom Sammelschienensystem: 250 A
Zählerplätze: 5 Zählerplätze (3-Punktbefestigung) mit 2
Reserveplätzen
Integrierter APZ-Raum gemäß VDE-AR-N 4100:2019-04
Anschlussraum für Hauptleitung von unten oder seitlich
nach
VDE-AR-N 4100:2019-04

Bestückt mit Sammelschienen, Kabelrangierkanal und
Zählerplätzen für verschiedene Stromkreise
Lieferumfang:
Zählerschrankgehäuse wie beschrieben
Komplettfelder zur Aufnahme von 5 Zählern, Verdrahtung
gemäß
TAB der Netzgesellschaft Potsdam GmbH, TAB NS Nord 2023
Sammelschienenverbinder, Einspeiseadapter und
Kabelrangierkanal
Montageart: Aufputz
Material: Stahlblech mit Kunststoffinnenauskleidung
Oberfläche: Pulverbeschichtet, RAL 9010
Schutzart: IP44
Schutzklasse: II
Zählerplätze: 5 (mit 2 Reserveplätzen)
Nennstrom: 250 A Sammelschiene
Die Hauptzuleitung ist nach VDE-AR-N 4100:2019-04 von
unten in
den Anschlussraum einzuführen. Die Anlage ist
TAB-konform nach
Vorgabe der Netzgesellschaft Potsdam GmbH (TAB NS Nord
2023)
auszuführen.

Lieferung, Montage und betriebsfertige Installation
inklusive
Anschluss gemäß gültiger Vorschriften.

**01.02.0020 Feldverteiler IP44/Schutzklasse II 1550 x 800 x 205 mm Wandaufbau**
Feldverteiler, IP44/Schutzklasse II, 1550 x 800 x 205
mm,
Wandaufbaufeldverteiler für die Innenraummontage mit
VDE-Gutachten (Fertigungsüberwachung) nach DIN
EN 61439-1/-3 zur Aufputz-, Unterputz- oder
teilversenkter Montage. Zum Aufbau einer
Niederspannungsverteilung bis 400 A, 3AC 230/400 V,
50 Hz. Schutzart IP44, Schutzklasse II, Luft- und
Kriechstrecken nach DIN VDE 0110-1/-2. Bestehend
aus Gehäuse mit Tür aus pulverbeschichtetem,
eingebranntem, stabil profiliertem 1 mm dickem
Stahlblech, Innenauskleidung aus Kunststoff.
Durchsteckflansche oben und unten je Feld eingebaut,
rückseitige Vorprägung im Kunststoffteil und
Sammelschienendurchführungen als beidseitige
seitliche Vorprägung im unteren Bereich. Tür
frontbündig mit innenliegenden, justierbaren
Scharnieren, wahlweise rechts oder links anschlagbar
mit ca. 110 Grad Öffnungswinkel. Tür mit Vorreiber, ab
Breite 800 mm und bei allen Verteilern ab einer Höhe
von 1250 mm mit Stangenverschluss mit
Dreipunktschließung.

Ausbau entsprechend den technischen Anforderungen mit:
Ausbausystem für Niederspannungsverteilung
5-poliges Sammelschienensystem
anteiliges Verdrahtungszubehör, Schottungen,
Einführungsflanschen, Gruppenvorsicherungen
Stahlblechplantasche
Höhe: 1550 mm
Breite: 800 mm
Tiefe: 205 mm
IP-Klasse (Ingress Protection): IP44
Schutzklasse: Schutzklasse II
Bemessungsstrom In (InA): 100 A
Schließungstyp: Stangenschloss (ohne Schloss)
Anzahl Felder: 3
Montage: Wandbefestigung
Farbe: Reinweiß
RAL Nummer: 9010
Anzahl Türen: 2
Anzahl Schlösser: 1 (ohne Schloss)

Fertig auf Reihenklemmen verdrahtet, liefern, montieren
und betriebsfertig anschließen.
Menge: 1,000 St

**01.02.0030 Feldverteiler IP44/Schutzklasse II 1400 x 800 x 205 mm Wandaufbau**
Feldverteiler, IP44/Schutzklasse II, 1400 x 800 x 205
mm,
Wandaufbaufeldverteiler für die Innenraummontage mit
VDE-Gutachten (Fertigungsüberwachung) nach DIN
EN 61439-1/-3 zur Aufputz-, Unterputz- oder
teilversenkter Montage. Zum Aufbau einer
Niederspannungsverteilung bis 400 A, 3AC 230/400 V,
50 Hz. Schutzart IP44, Schutzklasse II, Luft- und
Kriechstrecken nach DIN VDE 0110-1/-2. Bestehend
aus Gehäuse mit Tür aus pulverbeschichtetem,
eingebranntem, stabil profiliertem 1 mm dickem
Stahlblech, Innenauskleidung aus Kunststoff.
Durchsteckflansche oben und unten je Feld eingebaut,
rückseitige Vorprägung im Kunststoffteil und
Sammelschienendurchführungen als beidseitige
seitliche Vorprägung im unteren Bereich. Tür
frontbündig mit innenliegenden, justierbaren
Scharnieren, wahlweise rechts oder links anschlagbar
mit ca. 110 Grad Öffnungswinkel. Tür mit Vorreiber, ab
Breite 800 mm und bei allen Verteilern ab einer Höhe
von 1250 mm mit Stangenverschluss mit
Dreipunktschließung.

Ausbau entsprechend den technischen Anforderungen mit:
Ausbausystem für Niederspannungsverteilung
5-poliges Sammelschienensystem
anteiliges Verdrahtungszubehör, Schottungen,
Einführungsflanschen, Gruppenvorsicherungen
Stahlblechplantasche
Höhe: 1400 mm
Breite: 800 mm
Tiefe: 205 mm
IP-Klasse (Ingress Protection): IP44
Schutzklasse: Schutzklasse II
Bemessungsstrom In (InA): 63 A
Schließungstyp: Stangenschloss (ohne Schloss)
Anzahl Felder: 3
Montage: Wandbefestigung
Farbe: Reinweiß
RAL Nummer: 9010
Anzahl Türen: 2

Fertig auf Reihenklemmen verdrahtet, liefern, montieren
und betriebsfertig anschließen.
Menge: 1,000 St

**01.02.0040 Hausanschlusskasten Typ KH00 Baureihe K3 1x3 NH00**
Hausanschlusskasten, Typ KH00, Baureihe K3, 1x3 NH00,
mit
Polyesterdeckel
nach DIN 43627, DIN VDE 0660-505
Hausanschlusskasten zur Aufnahme von 1x3
NH00-Sicherungen.
Gehäuse aus glasfaserverstärktem Polyester, lichtgrau
RAL 7035,
stoßfest nach IK10, Schutzart IP54, geeignet für
Aufputzmontage
im Innenbereich.
Der Gehäusedeckel ist in 15°-Stellung aushängbar, mit
plombierbarem Verschluss (Schließungstyp 4-Kant 6 mm),
Kabel-Einführungen vorhanden.
Einbau eines NH-Sicherungsunterteils mit
Berührungsschutzabdeckung.

Technische Daten:
Höhe: 415 mm
Breite: 245 mm
Tiefe: 137 mm
Frequenz: 50 Hz
Anzahl Schranktüren: 1
Anzahl Schlösser: 0
Mit Montageplatte: Nein
Mit Sammelschiene: Nein
Mit Standfuß: Nein
Einschließlich Sicherungen.
NH-Größe: 00, 63A bis 160A

liefern, montieren und betriebsfertig anschließen.
Menge: 1,000 St

#### Titel 01.03 KG 443 Niederspannungsschaltgeräte

*Hinweis*
Die nachfolgend beschriebenen Installationseinbaugeräte
sind in die vorbeschriebenen Schaltanlagen und
Verteiler einzubauen und betriebsfertig auf
Reihenklemmen zu verdrahten. N- und PE-Klemmen sind
den Außenleiterklemmen räumlich zuzuordnen.

Die Einbaugeräte haben den gültigen Vorschriften zu
entsprechen.

Folgende Qualitätsmerkmale sind zu erfüllen:
- finger- und handrückensicher,
- Schnappbefestigung auf Tragschiene nach DIN EN 50022,
- Kombi-Rahmenklemmen für Schienenverdrahtung und
direkten Anschluß,
- Anschlußklemmen bis 25 mm² für ein-, mehr- und
feindrähtige Leiter mit unverlierbaren
Kombi-Schlitzschrauben,
- Umgebungstemperatur -5 bis 45 Grad C,
- Klimabeständigkeit nach DIN IEC 68,
- Gebrauchslage beliebig,
- Gerätelebensdauer >10.000 Schaltspiele

Im Einheitspreis für die Einbaugeräte sind folgende
Leistungen einzukalkulieren:

- Lieferung, Montage und Anschluß Einbaugerät,
- Reihenklemmen (bis 4mm² als Dreistockklemme, generell
N-Trennklemme)
- interne Verdrahtung, Querschnitte gemäß Vorschrift
mit flexiblen Kabeln,
- Anschluss der internen Verdrahtung,
- Anschluss der Zu- und Abgangskabel,
- Klein- und Befestigungsmaterial, Phasenschiene usw.
- Sicherungsmaterial, Paßringe usw.
- dauerhafte Beschriftung an den Einbaugeräten und an
der Feldabdeckung entsprechend Revisionsunterlagen.
- dauerhafte Beschriftung der Zu- und Abgangskabel mit
schwarzen Resopalschildern mit weißer Schrift Größe
ca. 50 x 20 mm, mit der Art des Abganges und des
verlegten Kabelquerschnittes

Bei der Kalkulation der Einheitspreise ist weiter zu
beachten, daß Leistungsschalter sowie
Sicherungslasttrennschalter NH00 - 3 direkt
angeschlossen werden.
Alle übrigen Einbaugeräte sind mit den erforderlichen
Reihenklemmen zu kalkulieren.

Systemkomponenten wie Schaltanlagensystemteile,
Leistungsschalter, Sicherungslasttrenner,
Sicherungslasttrennschalter, Schütze, Schaltrelais,
Sich.-Automaten, FI- Schalter usw.
sollen vom gleichen Fabrikat sein, um die
Ersatzteilhaltung, Wartung und den Betrieb der Anlagen
für den Betreiber zu vereinfachen.

**01.03.0010 SLS-Schalter 3 polig E-Charakteristik 63A**
SLS-Schalter 3 polig E-Charakteristik 63 für
Sammelschiene
SH-Schalter nach E-DIN VDE 0641-21 und Maßnorm DIN 43
880
Baugroesse 6. SLS in verschieden poliger Bauform,
einpolig
schaltend, mit separater Kontaktstellungsanzeige.
Steckkontaktierung für direkte Sammelschienenmontage.
Der
serienmäßige Multifunktionsverschluß ermöglicht
folgende
Sperrungen: 1.für den Kunden gegen unbeabsichtigtes
oder
mutwilliges schalten; 2.für den Installateur mit einem
Vorhängeschloß beim Arbeiten in der Anlage; 3.für das
VNB mit
Plombierdraht, Vorhängeschloß oder Spezialschlüssel.

Betriebsnennspannung 230/400 V
Nennstrom: 63 A
Auslösercharakteristik: E
Polanzahl: 3 P
Anzahl Module: 4,5
Anschlussquerschnitt bei flexiblem Leiter: 1 - 16mm²
Anschlussquerschnitt bei starrem Leiter: 1 - 25mm²
Montageart: für Sammelschienen

betriebsfertig liefern und montieren
Menge: 1,000 St

**01.03.0020 SLS-Schalter 3 polig E-Charakteristik 50A**
SLS-Schalter 3 polig E-Charakteristik 63 für
Sammelschiene
SH-Schalter nach E-DIN VDE 0641-21 und Maßnorm DIN 43
880
Baugroesse 6. SLS in verschieden poliger Bauform,
einpolig
schaltend, mit separater Kontaktstellungsanzeige.
Steckkontaktierung für direkte Sammelschienenmontage.
Der
serienmäßige Multifunktionsverschluß ermöglicht
folgende
Sperrungen: 1.für den Kunden gegen unbeabsichtigtes
oder
mutwilliges schalten; 2.für den Installateur mit einem
Vorhängeschloß beim Arbeiten in der Anlage; 3.für das
VNB mit
Plombierdraht, Vorhängeschloß oder Spezialschlüssel.

Betriebsnennspannung 230/400 V
Nennstrom: 50 A
Auslösercharakteristik: E
Polanzahl: 3 P
Anzahl Module: 4,5
Anschlussquerschnitt bei flexiblem Leiter: 1 - 16mm²
Anschlussquerschnitt bei starrem Leiter: 1 - 25mm²
Montageart: für Sammelschienen

betriebsfertig liefern und montieren
Menge: 1,000 St

**01.03.0030 SLS-Schalter 3 polig Cs-Charakteristik 35A**
SLS-Schalter 3 polig E-Charakteristik 35A für
Sammelschiene
SH-Schalter nach E-DIN VDE 0641-21 und Maßnorm DIN 43
880
Baugroesse 6. SLS in verschieden poliger Bauform,
einpolig
schaltend, mit separater Kontaktstellungsanzeige.
Steckkontaktierung für direkte Sammelschienenmontage.
Der
serienmäßige Multifunktionsverschluß ermöglicht
folgende
Sperrungen: 1.für den Kunden gegen unbeabsichtigtes
oder
mutwilliges schalten; 2.für den Installateur mit einem
Vorhängeschloß beim Arbeiten in der Anlage; 3.für das
VNB mit
Plombierdraht, Vorhängeschloß oder Spezialschlüssel.

Betriebsnennspannung 230/400 V
Nennstrom: 35 A
Auslösercharakteristik: Cs
Polanzahl: 3 P
Anzahl Module: 4,5
Anschlussquerschnitt bei flexiblem Leiter: 1 - 16mm²
Anschlussquerschnitt bei starrem Leiter: 1 - 25mm²
Montageart: für Sammelschienen

betriebsfertig liefern und montieren
Menge: 1,000 St

**01.03.0040 Kombi-Ableiter Typ 1 + Typ 2 + Typ 3 für 4-polige Netze**
Kombi-Ableiter Typ 1 + Typ 2 + Typ 3 für 4-polige Netze
Zum Einsatz im Vorzählerbereich nach VDE-AR-N 4100
Kombi-Ableiter mit Ableitern der Klasse T1, T2 und T3
(Typ 1 + Typ
2 + Typ 3) gemäß DIN EN 61643-11 (VDE 0675-6-11) zur
Montage
im Vorzählerbereich. Geeignet für TT- und TN-S-Systeme.
Folgestromfreier Kombi-Ableiter mit gekapselter
Funkenstreckentechnologie. Direkt auf
40-mm-Sammelschienensystem montierbar. Kompatibel mit
Einspeiseadaptern und Sammelschienenboxen zur
Spannungsversorgung für RfZ (Rundsteuerempfänger) und
APZ
(Abschlusspunkt Zählerplatz). Fernmeldekontakt optional
nachrüstbar.
Technische Daten:

Blitzimpulsstrom Iimp (10/350 µs): 7,5 kA (LN/PEN, NPE)
Max. Ableitvermögen Imax (8/20 µs): 30 kA
Dauerbetriebsspannung UC: 255 V
Schutzpegel Up: = 1,5 kV
Polzahl: 4
Anschluss: Sammelschiene / Schraubanschluss
Betriebstemperatur: 40 °C bis +80 °C
Für Netzformen: TT / TN-S
Fernmeldekontakt: nicht vorhanden, nachrüstbar
Moduleinheiten: 1,5 TE

Liefern, montieren und betriebsfertig anschließen.
Menge: 1,000 St

**01.03.0050 Lasttrennschalter 3polig 80A für Hutschiene oder Montageplatte**
Lasttrennschalter, 3-polig, für Montage auf Hutschiene
oder
Montageplatte
Lasttrennschalter, 3-polig, mit Drehantrieb direkt am
Gerät,
verriegelbar im AUS-Zustand mittels Vorhängeschloss
zur sicheren
Trennung. Geeignet zum Ein- und Ausschalten unter Last
sowie als
Sicherheitstrennfunktion in
Niederspannungsstromkreisen.
Nennstrom: 80 A
Polzahl: 3-polig
Bemessungsbetriebsspannung: 400 V AC, 50 Hz
liefern, montieren und betriebsfertig anschließen.

Lieferung, Montage und betriebsfertiger Anschluss.
Menge: 2,000 St

**01.03.0060 Überspannungsableiter Typ 2, 4-polig, 40 kA, für TT- und TN-S-Netze**
Überspannungsableiter Typ 2, 4-polig, 40 kA, für TT-
und
TN-S-Netze mit Defektanzeige und Fernmeldekontakt
Überspannungsableiter Typ 2 in 3+1-Schaltung zum
Schutz von
dreiphasigen TT- und TN-S-Systemen. Ausgestattet mit
temperaturüberwachten Hochleistungsvaristoren und
Summenstromfunkenstrecke mit dynamischer
Abtrennvorrichtung.
Optische Defektanzeige bei Überlastung.
Wechslerkontakt für
Fernmeldeanzeige. Anschlüsse für aktive Leiter von
unten, PE und
Fernmeldekontakt von oben. Klemmen geeignet für
Rundleiter und
Verdrahtungsbrücken. Beschriftungsmöglichkeit am
Basiselement.
Dauerbetriebsspannung (Uc) gemäß IEC 61643-1: ca. 275 V
Spannungsschutzstufe (Up) gemäß IEC 61643-1: ca. 1,35
kV
Max. Ableitvermögen (Imax) L-N(PEN)/N-PE: ca. 40 kA
Netzformen: TT, TN-S
Betriebstemperaturbereich: ca. -40 °C bis +80 °C
Frequenzbereich: 50 - 60 Hz
Maße (HxBxT) ca.: 99 x 71 x 66 mm

Liefern, montieren und betriebsfertig anschließen.
Menge: 2,000 St

**01.03.0070 Reitersicherungsunterteil für drei D02 mit Sicherungen gG/GR**
Reitersicherungsunterteil für drei D02-Sicherungen,
geeignet für
Sammelschienensystem mit 60 mm Abstand, Bauhöhe 20 und
30
mm. Sicherungsbefestigung mit Schraubkappe, Nennstrom
max.
63 A. Sammelschienenrastierung ausgelegt für 5 mm dicke
Kupferschienen, ausbrechbar auf 10 mm Dicke.
Integrierte
Beschriftungsmöglichkeit am Gerät. Rahmenklemme zur
Kabelaufnahme bis 16 mm² feindrähtig und bis 25 mm²
ein- und
mehrdrähtig. Gerätebreite 27 mm. Entspricht den Normen
DIN EN
60269-1 und VDE 0636 Teil 301.
Nennstrom: 63 A
Sicherungseinsätze: D02, gG / gR, 35 A

Lieferung, Montage und betriebsfertiger Anschluss.
Menge: 8,000 St

**01.03.0080 Reitersicherungsunterteil für drei D02 mit Sicherungen gG/GR**
Reitersicherungsunterteil für drei D02-Sicherungen,
geeignet für
Sammelschienensystem mit 60 mm Abstand, Bauhöhe 20 und
30
mm. Sicherungsbefestigung mit Schraubkappe, Nennstrom
max.
63 A. Sammelschienenrastierung ausgelegt für 5 mm dicke
Kupferschienen, ausbrechbar auf 10 mm Dicke.
Integrierte
Beschriftungsmöglichkeit am Gerät. Rahmenklemme zur
Kabelaufnahme bis 16 mm² feindrähtig und bis 25 mm²
ein- und
mehrdrähtig. Gerätebreite 27 mm. Entspricht den Normen
DIN EN
60269-1 und VDE 0636 Teil 301.
Nennstrom: 63 A
Sicherungseinsätze: D02, gG / gR, 63 A

Lieferung, Montage und betriebsfertiger Anschluss.
Menge: 2,000 St

**01.03.0090 Leitungsschutzschalter 1-polig 6 kA B-Charakteristik 10 A**
Leitungsschutzschalter nach DIN EN 60898-1, als
Reiheneinbaugerät, Maße DIN 43880, fingersicher nach
DIN EN
50274, Bemessungsbetriebsspannung 230/400 V AC,
Bemessungsausschaltvermögen 6 kA, mit beidseitiger
Klemmenabdeckung, einpolig, Auslösecharakteristik B,
Bemessungsstrom 10 A, 1 Modul, mit Aufnahmevorrichtung
für
Beschriftungsschild. Anschlussquerschnitt für
Massivleiter 135
mm², für flexible Leiter 125 mm². Geeignet für
Überlast- und
Kurzschlussschutz gemäß IEC 60898-1.

Lieferung, Montage und betriebsfertiger Anschluss.
Menge: 5,000 St

**01.03.0100 Leitungsschutzschalter 1-polig 6 kA, B-Charakteristik 16 A**
Leitungsschutzschalter nach DIN EN 60898-1, als
Reiheneinbaugerät, Maße DIN 43880, fingersicher nach
DIN EN
50274, Bemessungsbetriebsspannung 230/400 V AC,
Bemessungsausschaltvermögen 6 kA, mit beidseitiger
Klemmenabdeckung, einpolig, Auslösecharakteristik B,
Bemessungsstrom 16 A, 1 Modul, mit Aufnahmevorrichtung
für
Beschriftungsschild. Anschlussquerschnitt für
Massivleiter 135
mm², für flexible Leiter 125 mm². Geeignet für
Überlast- und
Kurzschlussschutz gemäß IEC 60898-1.

Lieferung, Montage und betriebsfertiger Anschluss.
Menge: 64,000 St

**01.03.0110 Leitungsschutzschalter 1-polig 6 kA C-Charakteristik 16 A**
Leitungsschutzschalter nach DIN EN 60898-1, als
Reiheneinbaugerät gemäß DIN 43880, fingersicher nach
DIN EN
50274, mit zeitverzögertem thermischen Auslöser für
Überlastschutz sowie elektromagnetischem Auslöser für
Kurzschlussschutz. Auslösecharakteristik C,
Bemessungsstrom 16
A, Bemessungsschaltvermögen 6 kA, 1-polig. Geeignet für
nachträglichen Anbau von Zusatzeinrichtungen. Mit
Möglichkeit
zur Beschriftung direkt am Gerät sowie zur
Einzelentnahme aus
dem Phasenschienenverbund durch
Hutschienenschnellbefestigung.
Isolationsspannung: 500 V
Stoßspannungsfestigkeit: 4.000 V
Anschlussquerschnitt:
massiv: 1  35 mm²
flexibel: 1  25 mm²
Grad der Verschmutzung: 2 (gemäß IEC 60664 / IEC
60947-2)

Lieferung, Montage und betriebsfertiger Anschluss.
Menge: 2,000 St

**01.03.0120 Leitungsschutzschalter 3-polig, 6 kA, B-Charakteristik, 16 A**
Leitungsschutzschalter nach DIN EN 60898-1, als
Reiheneinbaugerät, Maße DIN 43880, fingersicher nach
DIN EN
50274, Bemessungsbetriebsspannung 230/400 V AC,
Bemessungsausschaltvermögen 6 kA, mit beidseitiger
Klemmenabdeckung, dreipolig, Auslösecharakteristik B,
Bemessungsstrom 16 A, 3 Module, mit
Aufnahmevorrichtung für
Beschriftungsschild. Anschlussquerschnitt für
Massivleiter 135
mm², für flexible Leiter 125 mm². Geeignet für
Überlast- und
Kurzschlussschutz gemäß IEC 60898-1.

Lieferung, Montage und betriebsfertiger Anschluss.
Menge: 2,000 St

**01.03.0130 Fehlerstrom-Leitungsschutzschalter 1P+N 10 A B-Charakteristik 30 mA**
Fehlerstrom-Leitungsschutzschalter gemäß DIN EN
61009-1 (VDE
0664-20), geeignet für Bemessungsstrom 10 A und
Fehlerstrom 30
mA, mit blauer Testtaste und Fehlerstromanzeige.
Einfache Einzelentnahme aus dem Phasenschienenverbund.
Geeignet zum nachträglichen Anbau von
Zusatzeinrichtungen.
Beschriftungsmöglichkeit direkt am Gerät.
Anschluss über Schraubklemmen.
Technische Daten:

Polart: 1P+N
Auslösecharakteristik: B
Nennstrom: 10 A
Bemessungsfehlerstrom Idn: 30 mA
Typ des Fehlerstromschutzes: Typ A
Bemessungsschaltvermögen nach IEC 60898-1: 6 kA
Isolationsspannung Ui: 500 V
Stoßspannungsfestigkeit: 4000 V
Gesamtverlustleistung unter Nennstrom: 3,4 W
Frequenz: 50 Hz
Anschlussquerschnitt (flexibel/massiv): 1,5  4 mm²

Liefern, montieren und betriebsfertig anschließen.
Menge: 27,000 St

**01.03.0140 Fehlerstrom-Leitungsschutzschalter 1P+N 6 kA B-Charakteristik 16 A**
Fehlerstrom-Leitungsschutzschalter 1P+N, 6 kA,
B-Charakteristik,
16 A, 30 mA, Typ A
Fehlerstrom-Leitungsschutzschalter nach DIN EN
61009-1, als
Reiheneinbaugerät, Maße nach DIN 43880, fingersicher
gemäß
DIN EN 50274, mit integriertem Leitungsschutz
(B-Charakteristik),
Bemessungsstrom 16 A, Bemessungsfehlerstrom 30 mA,
Fehlerstromschutz Typ A, Bemessungsausschaltvermögen 6
kA,
Bemessungsbetriebsspannung 230 V AC, Polzahl 1P+N, mit
blauer
Prüftaste und Fehlerstromanzeige, beidseitige
QuickConnect-Anschlüsse, Einzelentnahme aus
Phasenschienenverbund durch
Hutschienenschnellbefestigung,
geeignet zum nachträglichen Anbau von
Zusatzeinrichtungen,
integrierte Beschriftungsmöglichkeit.
Anschlussquerschnitt Eingang/Ausgang: 1,54,0 mm²
(massiv/flexibel)
Stoßspannungsfestigkeit: 4.000 V
Isolationsspannung Ui: 500 V
Gesamtverlustleistung bei Nennstrom: max. 5,20 W
Frequenz: 50 Hz

Lieferung, Montage und betriebsfertiger Anschluss.
Menge: 4,000 St

**01.03.0150 Fehlerstrom-Leitungsschutzschalter 4P 20 A B-Charakteristik 300 mA**
Fehlerstrom-Leitungsschutzschalter gemäß DIN EN
61009-1 (VDE
0664-20) mit 4-poligem Leitungsschutz für 400
V-Drehstromkreise
und integrierter Fehlerstromschutzschaltung im
Kompaktgehäuse.
Mit blauer Testtaste und Fehlerstromanzeige.
Einfache Einzelentnahme aus dem Phasenschienenverbund.
Geeignet zum nachträglichen Anbau von
Zusatzeinrichtungen.
Beschriftungsmöglichkeit direkt am Gerät.
Anschluss über Schraubklemmen.

Technische Daten:
Polzahl: 4P
Nennstrom: 20 A
Auslösecharakteristik: B
Bemessungsfehlerstrom Idn: 300 mA
Typ des Fehlerstromschutzes: Typ A
Bemessungsschaltvermögen nach IEC 60898-1: 10 kA
Isolationsspannung Ui: 500 V
Stoßspannungsfestigkeit: 4000 V
Gesamtverlustleistung unter Nennstrom: 11,7 W
Frequenz: 50 Hz
Anschlussquerschnitt (flexibel): 1  16 mm²
Anschlussquerschnitt (massiv): 1  25 mm²

Liefern, montieren und betriebsfertig anschließen.
Menge: 1,000 St

**01.03.0160 Fehlerstromschutzschalter 4-polig 40 A 30 mA Typ A**
Fehlerstromschutzschalter (RCCB) nach DIN EN 61008-1
(VDE
0664-10) und DIN EN 61008-2-1 (VDE 0664-11), zur
Personen-
und Brandschutzanwendung. Typ A zum Schutz bei
sinusförmigen
Wechselströmen sowie pulsierenden Gleichfehlerströmen.
4-polige Ausführung (3P+N) mit Bemessungsstrom 40 A und
Bemessungsfehlerstrom 30 mA. Mit externer Testtaste
(blau),
Fehlerstromanzeige sowie Beschriftungsfeld am Gerät.
Klemmen
mit Draht-Einschiebe-Schutz. Geeignet für den
nachträglichen
Anbau von Zusatzeinrichtungen.
Isolationsspannung: 500 V
Anzahl Module: 4
Anschlussquerschnitt:
flexibel: 1  16 mm²
massiv: nach Herstellerangabe
Stoßspannungsfestigkeit: = 4.000 V (gemäß IEC 61008)
Montage auf Hutschiene 35 mm gemäß DIN EN 60715

Lieferung, Montage und betriebsfertiger Anschluss.
Menge: 9,000 St

**01.03.0170 Kontrollrelais zur Unterspannungsüberwachung für 1P+N / 3P+N**
Kontroll- und Überwachungsrelais zur
Unterspannungsüberwachung in Ein- und Dreiphasennetzen
(L+N,
3L+N), geeignet für Anlagen mit Notstromversorgung und
Sicherheitsbeleuchtung gemäß DIN VDE 0108-100 sowie
DIN VDE
0100-718. Feste Schaltschwelle bei 0,85 × Un mit einer
Hysterese
von 5 %. LED-Signalisierung zur Statusanzeige.
Befestigung auf
Hutschiene (35 mm) gemäß DIN EN 60715.
Ausführung: 1 Wechsler
Spannungsart: Wechselspannung
Einsatzbereich: 1-phasig + N / 3-phasig + N
Montage: Reiheneinbaugerät (REG)
Anwendung: Spannungsüberwachung zur Erkennung von
Netzunterbrechung oder Spannungseinbruch

Lieferung, Montage und betriebsfertiger Anschluss.
Menge: 2,000 St

*Hinweis*
Das nachfolgende KNX-Bussystem ist für die
Lichtsteuerung
vorgesehen. Die Bedienung erfolgt über
KNX-Control-Panels sowie
2-fach KNX-Sensortasten, die eine flexible und
intuitive Steuerung
ermöglichen.
Die Programmierung der Lichtszenen, Zentralfunktionen
und
weiterer Automationsfunktionen ist bei der Kalkulation
der Panels
und Sensoren zu berücksichtigen, um eine
bedarfsgerechte und
benutzerfreundliche Steuerung sicherzustellen.

In die Einheitspreise sind neben
Montage, Anschluß, Klein-Systemzubehör wie z.B.
BUS-Klemmen usw.
sowie die Programmierung, Bestandsdokumentation,
Inbetriebnahme - und Diagnose unter
Verwendung der erforderlichen Tool-Software zu
kalkulieren. Die Verknüpfung übergeordneter
Funktionen wird separat vergütet.

Die Beschriftung der Abdeckungen (soweit vorgesehen)
und der Busteilnehmer selbst mit deren physikalischen
Adressen sind ebenfalls einzukalkulieren.

Für die EIB-Installationsgeräte ist ein einheitliches
Fabrikat zu
verwenden.

Hersteller/Typ
'....................................................'

vom Bieter einzutragen

**01.03.0180 KNX-Spannungsversorgung 320 mA REG**
KNX-Spannungsversorgung 320 mA, REG
Spannungsversorgung zur Erzeugung und Überwachung der
KNX-Systemspannung mit integrierter Drossel und
galvanischer
Trennung. Kurzschlussfest, überlastsicher, mit
zweifarbiger
Status-LED (grün/rot). Versorgungsspannung 85265 V AC,
Ausgang 30 V DC, 320 mA. Montage auf Tragschiene,
Breite 4 TE,
Schutzart IP20.
Menge: 3,000 St

**01.03.0190 Binäreingang 4fach 230V~ REG KNX**
KNX-Binäreingang zum Anschluss von 230 V-Signalgebern
(z. B.
Taster, Schalter). Jeder Eingang separat anschließbar
(auch
phasenverschieden), integrierte Handbedienung
(sperrbar),
LED-Statusanzeige parametrierbar. Funktionen wie
Beleuchtungs-,
Jalousie- oder Szenensteuerung pro Eingang frei
konfigurierbar.
Mit Netzausfallüberwachung.
Liefern, montieren und betriebsfertig anschließen.
Menge: 2,000 St

**01.03.0200 KNX- Linienkoppler**
Zur galvanischen Trennung von KNX-Linien/Bereichen und
zum
Routing von Datentelegrammen zwischen KNX-Linen
und-Bereichen. Filterung des gesamten
Gruppenadressbereichs
(Hauptgruppe 0-31) muss ab ETS Version 4.1.2 möglich
sein.
 Bedien- und Anzeigeelemente: - LED, grün ON- LED, gelb
Primärlinie (Main Line)- LED, gelb Sekundärlinie
(Line) Anschluss:-
Primärlinie Busanschlussklemme- Sekundärlinie
Busanschlussklemme Schutzart: IP 20, EN 60 529Montage:
auf
Tragschiene 35 mm, DIN EN 60 715Einbaulage:
beliebigBreite: 2
TE (36mm)

liefern und betriebsbereit montieren
Menge: 2,000 St

**01.03.0210 KNX- USB- Schnittstelle**
Die USB-Schnittstelle ermöglicht die Kommunikation
zwischen der ETS und der zuprogrammierenden
EIB-Anlage. Durch
die EIB-LED unddie USB-LED wird die Kommunikation
zwischen
den beiden Bussystemen dargestellt. Die
USB-Schnittstelle
funktioniert ab der ETS3.
Schnittstelle: USB Busanschluss über Busanschlussklemme
Schutzart: IP 20, DIN EN 60 529
Montage: auf Tragschiene 35 mm, DIN EN 60 715
Breite: 2 Module à 18 mm

liefern und betriebsbereit montieren
Menge: 2,000 St

**01.03.0220 Schalt-/Jalousieaktor 8/4-fach KNX Secure 16 A C-Last**
KNX Secure Schaltausgang zum Schalten von 8
Steckdosen- oder
Beleuchtungsausgängen bzw. 4 Jalousien. Pro Ausgang
Handbedienung (sperrbar), LED-Schaltzustandsanzeige,
Betriebsstundenzähler und Diagnostikfunktion.
Beleuchtungsfunktionen: EIN/AUS, Zeitschaltung,
Zwangssteuerung, Szenenabruf u.v.m. Jalousiefunktionen:
Fahrbefehl AUF/AB/Stopp, Lamellenwinkel,
Prozentansteuerung,
Sonnenschutz, Alarmfunktion, Sicherheitsabfahrt,
Szenenfunktion
und Logikfunktionen. Beschriftungsmöglichkeit am
Gerät, Remote
Firmware Updates über ETS App möglich.
Bussystem: KNX
Ausgänge: 8 Schalt-/4 Jalousieausgänge
Bemessungsstrom: 16 A
Breite: 6 TE
Betriebsspannung Bus: 2132 V

Liefern, montieren und betriebsfertig anschließen.
Menge: 2,000 St

**01.03.0230 KNX/DALI 2 Gateway KNX Secure 1-fach**
DALI2 zertifiziertes KNX/DALI Gateway zur Ansteuerung
von bis zu
64 DALI-Geräten. Unterstützt Farbtemperatursteuerung
(Tunable
White) gemäß IEC 62386-209 sowie Farbsteuerung über
RGB,
RGBW und HSV. Das Gateway fungiert als DALI-Master und
ermöglicht Schalten, Dimmen, Szenensteuerung sowie
Gruppenbildung (max. 32 KNX-Gruppen). Handbedienung zur
Inbetriebnahme auch ohne KNX-Busspannung möglich.
Funktionen umfassen Schalten, Dimmen, Zeitfunktionen,
Szenenaufrufe, Zustandsrückmeldung und Einbindung in
DALI-Notlichtsysteme. Editierbare Human Centric
Lighting
Sequenzen für verschiedene Anwendungen sind integriert.
Versorgungsspannung: 110  240 V DC
Leistungsaufnahme: 6 VA
Breite: 4 TE
Montage: DIN-Schiene

Liefern, montieren und betriebsfertig anschließen.
Menge: 2,000 St

**01.03.0240 Überspannungsschutz 2-polig KNX**
Bussteckklemme mit Überspannungsschutz als Feinschutz
für
Busteilnehmer.
Betriebstemperatur: -40 bis 80 °C

Liefern, montieren und betriebsfertig anschließen.
Menge: 2,000 St

**01.03.0250 Pflichtenhefterstellung**
Pflichtenhefterstellung nach Bauherrenvorgabe.
Prüfung durch AG
Menge: 1,000 St

**01.03.0260 Inbetriebnahme pro Teilnehmer**
Inbetriebnahme pro Teilnehmer des Installationsbusses
mit Hilfe
der ETS (Integration der mit ETS3 programmierten
Bestandsanlage)
einschließlich Funktionsprüfung.
Änderung der Dokumentation.
Änderung von Systemparametern nach der Inbetriebnahme
aufgrund von Kundenwünschen einschließlich Änderung der
Dokumentation.
Menge: 16,000 St

**01.03.0270 Parametrierung pro Teilnehmer**
Bei Änderungen oder Ergänzungen mit Hilfe der ETS (EIBA
Tool Software), Vergabe der physikalischen Adressen und
der Gruppenadressen, Laden der Anwendungsprogramme
und Einstellen der Parameter. Beschriften der
Busteilnehmer, Änderung der Dokumentation
Menge: 16,000 St

**01.03.0280 Hardwareeinrichtung und Programminstallation**
Betriebssystem und Hardware nach den Vorgaben
Montageanleitung EIB Port einstellen und in Betrieb
nehmen.
Netzwerk einrichten, Installation der Software und
kompletter
Funktionstest.
Menge: 1,000 St

**01.03.0290 Anlagenbilder**
Erstellen eines Hintergrundbildes mit grafischer
Darstellung auf der Basis von CAD-Daten (wie
Grundrisspläne, Schnitte  u.ä) oder in freier
Gestaltung.
Gestaltung nach Vorgaben in der Auflösung des
Zielcomputers.
Einbinden in das Anlagenprojekt einschließlich
Funktionstest und Farbausdruck des Bildes.
Zur Vorlage an den Bauherrn, inkl. bis zu drei
Änderung und
Wiedervorlage  an den Bauherrn.
Menge: 1,000 St

**01.03.0300 Hintergrundbilder**
Erstellen eines Hintergrundbildes wie z.B. Startbild,
Zentralübersicht, Meldeseite mit ca. 20 Meldungen.
Einbinden in das Anlagenprojekt einschließlich
Funktionstest und Farbausdruck des Bildes.
Menge: 1,000 St

**01.03.0310 Parametrierung von Schaltpunkten**
Parametrierung von Schaltpunkten nach Vorgaben
(Adressliste o.ä.) unter Verwendung der Bibliothek
Symbolschalter, Wippschalter, Statusfeld, schaltbare
Textanzeige, Dimmer, Raumtemperaturregler.

Einbinden in das Anlagenprojekt einschließlich
Funktionstest.
Menge: 16,000 St

**01.03.0320 Adressierung der Teilnehmer**
Vergabe von physikalischen Adressen an alle Teilnehmer
Erstellung einer Adressliste
Menge: 16,000 St

**01.03.0330 Parametrierung von Funktionen**
Parametrierung von Funktionen nach Vorgaben
(Adressliste o.ä.)
unter Verwendung der Funktionsbibliotheken z.B.
Jahresschaltuhr, Wochenschaltuhr, Lichtszene, Logik,
Protokolldruck u.ä.
Einbinden in das Anlagenprojekt einschließlich
Funktionstest.
Menge: 5,000 St

**01.03.0340 Funktionstest**
Kompletter Funktionstest aller Bedien- und
Anzeigeelemente
Menge: 1,000 St

**01.03.0350 Schulung und Einweisung**
Schulung und Einweisung (ca. 1 Tag o. Anreise) von
Mitarbeitern
des Betriebspersonals auf die Kundenanlage. Hierzu
zählen
tiefer gehende Erklärungen in die Programmierung, der
Dokumentation und der Funktion der Anlage.
Diese Schulung ist mit einem Tag anzusetzen.
Menge: 1,000 St

**01.03.0360 Inbetriebnahme Visualisierung**
Inbetriebnahme und Einweisung des Personals in die
EIB-Automatisierungsanlage durch einen Fachtechniker
und Übergabe der Bestandsunterlagen an den Betreiber
Menge: 1,000 St

**01.03.0370 Projekt-Dokumentation EIB/KNX CD-ROM**
Zuarbeit zur Gesamt- Projektdokumentation (1.BA/ 2.BA)
Integration 2.BA in bestehende Doku- Unterlagen 1.BA

Erstellen der Projekt-Dokumentation zusätzlich zur
Dokumentation nach DIN 18382, für Bussystem EIB/KNX,
bestehend aus der Projekt-Datenbank auf USB, und
Gebäude-, Stockwerk- und Raumgrundrissen auf Papier,
mind. im Format A4 quer, mit eingetragenem Verlauf der
Buslinien sowie den Montageorten der Busgeräte, pro
Montageort mit Angabe von Gerätetyp und Physikalischer
Adresse, dem Ausdruck der Projekt-Datenbank auf Papier
im Format A4 hoch, der vom Hersteller pro Gerät zur
Verfügung gestellten Dokumentation (Techn.
Produktinformation, Inbetriebnahme- und
Montageanleitung, Applikationsprogrammbeschreibung)
unter entsprechenden Griffleisten in Ordner(n)
sortiert.
Menge: 1,000 St

*Hinweis*
Die nachfolgenden Reihenklemmen sind für die
ausgeschrieben
Einbaugeräte o.ä. vorgesehen.
Mit diesen Klemmen ist der anteilige
Verdrahtungsanteil sowie der
Anschluß der Innenverdrahtung sowie der Zu- bzw.
Abgangskabel
abgegolten.

**01.03.0380 Reihenklemme bis 2,5mm2**
Reihenklemme DIN EN 60947-7-1,
Bemessungsisolationsspannung 690 V AC, Isolationsgruppe
C, einstöckig, für Leiterquerschnitt bis 2,5 mm2, mit
Schraubanschlüssen, Klemmenträger aus selbstlöschendem
oder nichtbrennbarem Isolierstoff, zur Montage auf
Tragschiene DIN EN 60715, einschl. systemgebundenem
Zubehör mit dauerhafter Anschlussbezeichnung.
Menge: 150,000 St

**01.03.0390 Reihenklemme bis 4mm2**
Reihenklemme DIN EN 60947-7-1,
Bemessungsisolationsspannung 690 V AC, Isolationsgruppe
C, einstöckig, für Leiterquerschnitt bis 4 mm2, mit
Schraubanschlüssen, Klemmenträger aus selbstlöschendem
oder nichtbrennbarem Isolierstoff, zur Montage auf
Tragschiene DIN EN 60715, einschl. systemgebundenem
Zubehör mit dauerhafter Anschlussbezeichnung.
Menge: 50,000 St

**01.03.0400 Reihenklemme bis 6mm2**
Reihenklemme DIN EN 60947-7-1,
Bemessungsisolationsspannung 690 V AC, Isolationsgruppe
C, einstöckig, für Leiterquerschnitt bis 6 mm2, mit
Schraubanschlüssen, Klemmenträger aus selbstlöschendem
oder nichtbrennbarem Isolierstoff, zur Montage auf
Tragschiene DIN EN 60715, einschl. systemgebundenem
Zubehör mit dauerhafter Anschlussbezeichnung.
Menge: 50,000 St

**01.03.0410 Reihenklemme bis 16mm2**
Reihenklemme DIN EN 60947-7-1,
Bemessungsisolationsspannung 690 V AC, Isolationsgruppe
C, einstöckig, für Leiterquerschnitt bis 16 mm2, mit
Schraubanschlüssen, Klemmenträger aus selbstlöschendem
oder nichtbrennbarem Isolierstoff, zur Montage auf
Tragschiene DIN EN 60715, einschl. systemgebundenem
Zubehör mit dauerhafter Anschlussbezeichnung.
Menge: 10,000 St

**01.03.0420 Reihenklemme bis 35mm2**
Reihenklemme DIN EN 60947-7-1,
Bemessungsisolationsspannung 690 V AC, Isolationsgruppe
C, einstöckig, für Leiterquerschnitt bis 35 mm2, mit
Schraubanschlüssen, Klemmenträger aus selbstlöschendem
oder nichtbrennbarem Isolierstoff, zur Montage auf
Tragschiene DIN EN 60715, einschl. systemgebundenem
Zubehör mit dauerhafter Anschlussbezeichnung.
Menge: 10,000 St

**01.03.0430 Reihenklemme bis 50mm2**
Reihenklemme DIN EN 60947-7-1,
Bemessungsisolationsspannung 690 V AC, Isolationsgruppe
C, einstöckig, für Leiterquerschnitt bis 50 mm2, mit
Schraubanschlüssen, Klemmenträger aus selbstlöschendem
oder nichtbrennbarem Isolierstoff, zur Montage auf
Tragschiene DIN EN 60715, einschl. systemgebundenem
Zubehör mit dauerhafter Anschlussbezeichnung.
Menge: 10,000 St

*Hinweis*
In den nachfolgenden Positionen werden die einseitigen
Anschlussarbeiten nach Werkplänen für die
Schaltschränke, Verteiler, Geräte usw. erfasst, bei
denen der betriebsfertige Anschluss eine separate
Leistung ist.

Dies betrifft insbesondere Anlagen von
Fremdgewerken wie:
- Anschlusschränke für die GLT (ISP), Stickstoffkammer,
Enthärtungsanlage, Wasseraufbereitung,
Fernwärmestation, Aufzugsanlage
- Einzelanlagen wie Kompressoren, Dampfbefeuchter,
Durchlauferhitzer, Klimageräte
- Zentralen der Schwachstromtechnik (Einbruch,
Brandmelde, Video, Feststellanlagen,
Fluchttürstationen) und Steckdosenleisten in
Datenverteilerschränken
- Antriebsmotoren der Sonnenschutz- und RWA-Anlagen an
deren Anschlussklemmen

Im Preis sind der betriebsfertige Anschluss einschl.
der notwendigen Nebenarbeiten wie Abmanteln der Kabel
und Leitungen, einführen, absetzen und kennzeichnen zu
kalkulieren.
Der angegebene Preis beinhaltet auch das notwendige
Klein- und Befestigungsmaterial sowie das erforderliche
Unterlagenstudium, jedoch nicht die Inbetriebnahme.

**01.03.0440 Anschluss 5x70**
Leitungen, Kabel, Anschluss bis 5 x 70 mm² einschl.
Kabelschuhe.
Menge: 1,000 St

**01.03.0450 Anschluss 5x16**
Leitungen, Kabel, Anschluss bis 5 x 16 mm²
Menge: 5,000 St

**01.03.0460 Anschluss 5x6**
Leitungen, Kabe, Anschluss bis 5 x 6 mm²
Menge: 2,000 St

**01.03.0470 Anschluss 5x2,5**
Leitungen, Kabel, Anschluss bis 5 x 2,5 mm²
Menge: 10,000 St

**01.03.0480 Anschluss 3x6**
Leitungen, Kabel, Anschluss bis 3 x 6 mm²
Menge: 15,000 St

**01.03.0490 Anschluss 4x0,75**
Leitungen, Kabel, Anschluss bis 4 x 0,75 mm²
Menge: 5,000 St

**01.03.0500 Anschluss 3x2,5**
Leitungen, Kabel, Anschluss bis 3 x 2,5 mm²
Menge: 40,000 St

#### Titel 01.04 KG 444 Installationsgeräte

*Hinweis*
Die Elektroinstallation im Schweizerhaus wurde wie
folgt
vorgesehen:
Die Leitungsführung erfolgt überwiegend über
Bodentanks (die
Kabelverlegung erfolgt hierbei durch im Boden verlegte
Leerrohre)
sowie über mehrere estrichbündige Bodenkanäle mit
Bürstenleiste
in den Verkaufsflächen, insbesondere im Buch- und
Museumsshop (O1.001b / EG.001).
In Wandbereichen aus Sichtbeton sowie im Trockenbau
erfolgt die
Installation unterputz in zuvor im Beton verlegten
Leerrohren.
In Technikräumen, Lagern und sonstigen untergeordneten
Bereichen wird die Elektroinstallation auf Putz
ausgeführt.
Bei den nachfolgenden Installationsgeräten wurde
das folgende Schalterprogramm bemustert.

Montageart Unterputzinstallation
Fabrikat/ Typ:  -Busch Jäger/ future® linear
Farbe in Anthrazit

Hersteller/Typ
'....................................................'

vom Bieter einzutragen

Montageart Estrichbündiges Bodenkanal-System
Fabrikat/ Typ: - Hager (Gallery 2-F)

Hersteller/Typ
'....................................................'

vom Bieter einzutragen

Montageart Bodentank
Fabrikat/ Typ: - OBO

Hersteller/Typ
'....................................................'

vom Bieter einzutragen

Montageart Aufputzinstallation
Fabrikat/ Typ: - Busch Jäger/ Ocean

Hersteller/Typ
'....................................................'

vom Bieter einzutragen

Die angebotenen Installationsgeräte sowie Zubehörteile
sind vor der Bestellung zu bemustern.
Systembedingtes Montagematerial, Abdeckrahmen und
sonstiges Zubehör sowie die Beschriftung sind in die
Einheitspreise einzurechnen.

Alle nachfolgend aufgeführten Installationsgeräte
verstehen sich betriebsfertig montiert und
angeschlossen.

Für die Kalkulation ist von der Anordnung mehrerer
Schalter, Taster und Steckdosen unter- oder
nebeneinander mit Kombinationsrahmen auszugehen.
Es sind ausschließlich Schraubbefestigungen zu
verwenden.

*Hinweis*

**01.04.0010 Unterflur-Zug- und Abzweigdose, nivellierbar**
Bereitstellung und fachgerechte Installation einer
höhenverstellbaren Unterflur-Zug- und Abzweigdose aus
bandverzinktem Stahlblech nach DIN EN 10346, inklusive
Montagedeckel für bis zu 9 Installationsgeräte sowie
Blinddeckel.
Stufenlos anpassbar für Estrichhöhen von 80160 mm, mit
integrierter Estrichabzugskante für einen sauberen
Übergang zum
Bodenbelag.
Kabeleinführung über vorbereitete Öffnungen an allen
vier Seiten,
passend für jeweils bis zu 8 Rohre (M20, M25, M32).
Schalltechnische Entkopplung nach Estrichverlegung
möglich.
Komplett betriebsbereit liefern, installieren und
anschließen.

Planungsfabrikat: OBO Bettermann oder gleichwertig
Typ: UZD350-4 R

Hersteller/Typ
'....................................................'

vom Bieter einzutragen
Menge: 7,000 St

**01.04.0020 Höhenausgleich-Bausatz für Bodenunterflurdose, Bauhöhe 240-320 mm**
Lieferung und Montage eines Höhenausgleich-Bausatzes
zur
Anpassung der Einbauhöhe von Bodenunterflurdosen. Der
Bausatz
ist für eine bauseitige Erhöhung mit einer Bauhöhe von
240 bis
320 mm geeignet.
Menge: 3,000 St

**01.04.0030 Nivellierbare Kassette mit Schnurauslass**
Quadratische Geräteeinbaudose mit Griffbügel,
Schnurauslass
und Bodenbelagsaussparung im Klappdeckel, zur
Integration in
ein Unterflur-Kanalsystem oder Systemboden in trockenen
Innenräumen mit trocken gepflegten Bodenbelägen.
Ausgelegt für den Einbau von bis zu 12 Modulgeräten in
3
Universalträgern, höhenverstellbar bis zur fertigen
Fußbodenoberkante. Ausführung gemäß EN 50085-2-2.
Technische Daten:

Material: Edelstahl, rostfrei (1.4301)
Einbaumaße (L × B): 244 mm × 244 mm
Einbautiefe: 105 mm
Fußbodenhöhe: 105150 mm einstellbar
Bodenbelagsdicke: 20 mm
Komplett liefern, einbauen und betriebsfertig
anschließen.

Planungsfabrikat: OBO Bettermann oder gleichwertig
Typ: RKSN 9 VS 25

Hersteller/Typ
'....................................................'

vom Bieter einzutragen
Menge: 6,000 St

**01.04.0040 Nivelliereinheit für Kassetten von 220 bis 270 mm**
Lieferung und Montage von Nivelliereinheiten zur
fußbodenebenen Höheneinstellung von nivellierbaren
Kassetteneinheiten. Die Einheiten bestehen aus
verzinktem Stahl,
sind in einem Bereich von 220 bis 270 mm
höhenverstellbar und
verfügen über ein Gewinde M8x190mm.

Die Lieferung erfolgt im Set zu je 4 Stück.
Menge: 3,000 St

**01.04.0050 Nivellierbare Kassette für Revisionsöffnung**
Quadratische Revisionsöffnung mit Metallrahmen und
abnehmbarem Deckel zur Integration in estrichüberdeckte
Unterflurkanäle oder Systemböden. Für trockene
Innenräume
geeignet. Deckel bündig einbaubar. Ausführung gemäß EN
50085-2-2.
Werkstoff: bandverzinkter Stahl
Maße (BxH): ca. 244 mm × 244 mm
Einbautiefe: ca. 105 mm
Fußbodenhöhe: 105150 mm, nivellierbar
Ausführung: quadratisch, universeller Deckel
Komplett liefern, einbauen und betriebsfertig
übergeben.

Planungsfabrikat: OBO Bettermann oder gleichwertig
Typ: RKN3 9 VS 25

Hersteller/Typ
'....................................................'

vom Bieter einzutragen
Menge: 1,000 St

**01.04.0060 Schutzleiteranschlusswinkel**
Liefern und montieren eines
Schutzleiteranschlusswinkels zum
Einbinden von Systemen in die Schutzmaßnahme,
insbesondere
für Kanalunterteile und Trennstege. Geeignet für
Unterflur- und
Installationskanäle sowie Säulen gemäß DIN EN 50085-1.
Material: Stahl, galvanisch verzinkt, halogenfrei
Abmessungen (L×B×H): ca. 20 mm × 12 mm × 15 mm

Komplett liefern, installieren und anschließen.
Menge: 7,000 St

**01.04.0070 Universalträger für Einbaugeräte im Format 45×45 mm, 4-fach**
Lieferung und ggf. Montage eines Trägers zur Aufnahme
von bis zu
4 Einbaugeräten im Maß 45×45 mm (z. B. Steckdosen,
Datenmodule).
Geeignet für den Einbau in Geräteeinsätze oder
Kassetten von
Installationskanälen (Bodentanks).
Becherform mit integrierten Trennwänden und
Zugentlastung
Kunststoff, halogenfrei, Maße ca. 208 × 76 × 40 mm,
mind. 4 Leitungseinführungen, 2 Zugentlastungen
Menge: 18,000 St

**01.04.0080 Wippschalter einpolig Serienschalter 10A 250V Einbau Anthrazit**
Wippschalter DIN EN 60669-1 (VDE 0632-1), als
Serienschalter, 10
A, 250 V AC, zur Montage in einer bereits eingebauten
Gerätedose
im Sichtbeton oder Trockenbau, einschließlich
Bedienelement, mit
Beschriftungsfeld, Farbton: Anthrazit, ähnlich RAL
7021, Schutzart
IP2X gemäß DIN EN 60529 (VDE 0470-1), Einsatz mit
Schrauben
befestigen.
Menge: 2,000 St

**01.04.0090 Wippschalter 2-polig Wechsel/Wechselschalter 10A 250V Einbau Anthrazit**
Wipptaster DIN EN 60669-1 (VDE 0632-1),
Wechsel/Wechsel,
zweipolig, als Doppel-Wechselschalter, 10 A, 250 V AC,
zur
Montage in einer bereits eingebauten Gerätedose im
Sichtbeton
oder Trockenbau, einschließlich Bedienelement, mit
Beschriftungsfeld, Farbton: Anthrazit, ähnlich RAL
7021, Schutzart
IP2X gemäß DIN EN 60529 (VDE 0470-1), Einsatz mit
Schrauben
befestigen.
Menge: 2,000 St

**01.04.0100 Wippschalter einpolig Aus 10A 250V Einbau Anthrazit**
Wippschalter DIN EN 60669-1 (VDE 0632-1), einpolig, als
Ausschalter, 10 A, 250 V AC, zur Montage in einer
bereits
eingebauten Gerätedose im Sichtbeton oder Trockenbau,
einschließlich Bedienelement, mit Beschriftungsfeld,
Farbton:
Anthrazit, ähnlich RAL 7021, Schutzart IP2X gemäß DIN
EN 60529
(VDE 0470-1), Einsatz mit Schrauben befestigen.
Menge: 6,000 St

**01.04.0110 Jalousieschalter 250V 10A Wipptaster Einbau Gerätedose Beschriftung**
Jalousieschalter DIN EN 60669-1 (VDE 0632-1)
Wipptaster zur Jalousiesteuerung, 250 V AC, 10 A, zur
Montage in
Trockenbauwänden, mit Geräte-Verbindungsdose, einschl.
Bedienelement, mit Beschriftungsfeld, Farbton:
Anthrazit, ähnlich
RAL 7021, Schutzart IP 44 gemäß DIN EN 60529 (VDE
0470-1).
Einsatz mit Schrauben befestigen.
Menge: 2,000 St

**01.04.0120 KNX-Tastsensor 2-fach anthrazit zur Steuerung von Leuchten**
KNX-Tastsensor gemäß DIN EN 50090, 2-fach, zur
Steuerung von
KNX-Leuchten, Szenen oder anderen KNX-Funktionen.
Mit integrierter Busankopplung, Bedien-LEDs und
transparentem
Beschriftungsfeld.
Farbton: Anthrazit, ähnlich RAL 7021.
Zur Montage in einer bereits eingebauten Gerätedose im
Sichtbeton oder Trockenbau.
Mit farblich hinterlegten Tastenfeldern gemäß
Funktionszuweisung
(z. B. Licht, Szene, Jalousie) und beschriftbarem
Symbolbogen.
Schutzart IP20 gemäß DIN EN 60529 (VDE 0470-1).
Der Einsatz ist mit Schrauben zu befestigen.
Ausführung gemäß Zeichnung und Einzelbeschreibung.

Liefern, montieren und anschließen.
Menge: 2,000 St

**01.04.0130 Touchpanel 10Zoll zur Raumsteuerung und Türkommunikation**
Touchpanel 10 Zoll zur Raumsteuerung und
Türkommunikation
Frei programmierbares Touch-Display als zentrale
Steuer-, Melde-
und Kontrolleinheit für gebäudeübergreifende
Anwendungen.
Geeignet zur Integration in KNX-Systeme sowie zur
Nutzung als
Video-Innenstation in Türkommunikationsanlagen mit
Zweidraht-Technik.
Funktionen:
Visualisierung und Steuerung von Standardfunktionen wie
Schalten, Dimmen, Jalousiesteuerung, RGBW-Bedienung,
Szenen,
Zeitprogramme
Anzeige- und Audioelemente, Stufenschalter,
Szenenschalter
Unterstützung von bis zu 480 Bedienelementen und
maximal 30
Seiten mit je 18 Touchflächen
80 Stör- und Alarmmeldungen, 30 Logikfunktionen, 30
Zeitschaltuhren
Anwesenheitssimulation für bis zu 20 Teilnehmer
10 Szene-Aktoren, 1 integriertes
Raumtemperaturregler-Objekt
(RTR)
Hörgerätekompatibel durch integrierte
Induktionsschleife
(Hörschleife)
Technische Merkmale:
Bildschirmgröße: 10 Zoll (TFT-Display mit
Touchfunktion)
Farbe: Glas schwarz/edelstahl
Unterstützte Bussysteme: KNX (TP) und Zweidrahtsysteme
für
Türkommunikation
Montageart: Unterputz
Empfohlene Montagehöhe: ca. 1,5 m
Spannungsversorgung: 2032 V DC (SELV)
Schutzart: IP20
liefern und betriebsbereit montieren

Fabrikat: Busch-Jaeger
Typ: ST/U10.1.11-825 oder gleichwertig

Hersteller/Typ
'....................................................'

vom Bieter einzutragen
Menge: 2,000 St

**01.04.0140 Unterputz-Montagedose für 10-Zoll-Touchpanel**
Unterputz-Montagedose zur winddichten Unterputz- oder
Hohlwandmontage eines 10-Zoll-Touchpanels. Robuste
Ausführung für den bündigen Wandeinbau im Innenbereich.
Geeignet für verschiedene Ausführungen eines
KNX-Touchpanels.
Einbaumaße:
Unterputzmontage (H × B × T): 152 × 235 × 60 mm
Hohlwandmontage (H × B × T): 146 × 227 × 50 mm
Bildschirmgröße: 10 Zoll
Farbe: Schwarz
Montageart: Unterputz- oder Hohlwandmontage
Liefern und betriebsbereit montieren
Fabrikat: Busch-Jaeger
TYP: 6136/07-8xx oder gleichwertig

Hersteller/Typ
'....................................................'

vom Bieter einzutragen
Menge: 2,000 St

**01.04.0150 Doppelte Gerätedose Kunststoff L:149mm T 68mm Hohlwand**
Doppelte Gerätedose DIN EN 60670-1 und DIN 49073, aus
Kunststoff, Länge 149 mm, Breite 80 mm, Tiefe 68 mm,
mit
Schrauben und Nagellaschen, geeignet für den Einbau in
Hohlwand.
Menge: 5,000 St

**01.04.0160 Geräteverbindungsdose Kunststoff Durchm. 60mm T 60mm Hohlwand**
Geräteverbindungsdose DIN EN 60670-1 und DIN 49073, aus
Kunststoff, Durchmesser 60 mm, Tiefe 60 mm, mit
Schrauben und Nagellaschen, in Hohlwand.
Menge: 22,000 St

**01.04.0170 Schutzkontaktsteckdose 250V 16A 1-fach anthrazit im Sichtbeton**
Schutzkontaktsteckdose gemäß DIN VDE 0620-1, mit
Steckklemmen 2-polig,  250 V AC, 16 A, Farbton
anthrazit, ähnlich
RAL 7021. Zur Montage in einer bereits eingebauten
Gerätedose
im Sichtbeton oder Trockenbau, inklusive Zentralplatte
mit
Beschriftungsfeld, Schutzart IP2X gemäß DIN EN 60529
(VDE
0470-1),  Einsatz mit Schrauben befestigen.

liefern, montieren und anschließen.
Menge: 11,000 St

**01.04.0180 Schutzkontaktsteckdose 250V 16A 2-fach anthrazit im Sichtbeton**
Schutzkontaktsteckdose DIN VDE 0620-1, mit Steckklemmen
2-polig, 250 V AC, 16 A, 2-fach, Farbton: anthrazit,
ähnlich RAL
7021. Zur Montage in einer bereits eingebauten
Doppelgerätedose
im Sichtbeton oder Trockenbau, einschl. Zentralplatte,
mit
Beschriftungsfeld, Schutzart IP 2X DIN EN 60529 (VDE
0470-1),
Einsatz mit Schrauben befestigen, Ausführung gemäß
Zeichnung
und Einzelbeschreibung.

liefern, montieren und anschließen.
Menge: 12,000 St

**01.04.0190 Schutzkontaktsteckdose 250V 16A 3-fach anthrazit im Sichtbeton**
Schutzkontaktsteckdose DIN VDE 0620-1, mit Steckklemmen
2-polig, 250 V AC, 16 A, 2-fach, Farbton: anthrazit,
ähnlich RAL
7021. Zur Montage in einer bereits eingebauten
Doppelgerätedose
im Sichtbeton oder Trockenbau, einschl. Zentralplatte,
mit
Beschriftungsfeld, Schutzart IP 2X DIN EN 60529 (VDE
0470-1),
Einsatz mit Schrauben befestigen, Ausführung gemäß
Zeichnung
und Einzelbeschreibung.

liefern, montieren und anschließen.
Menge: 1,000 St

**01.04.0200 Schutzkontaktsteckdose 250V 16A 2-fach EDV anthrazit im Sichtbeton**
Schutzkontaktsteckdose DIN VDE 0620-1, mit Steckklemmen
2-polig, 250 V AC, 16 A, 2-fach, Farbton: anthrazit,
ähnlich RAL
7021. Zur Montage in einer bereits eingebauten
Doppelgerätedose
im Sichtbeton oder Trockenbau, einschl. Zentralplatte,
mit
Beschriftungsfeld, mit Aufdruck "EDV" , Schutzart IP
2X DIN EN
60529 (VDE 0470-1), Einsatz mit Schrauben befestigen,
Ausführung gemäß Zeichnung und Einzelbeschreibung.

liefern, montieren und anschließen.
Menge: 7,000 St

**01.04.0210 Schutzkontaktsteckdose 250 V 16 A 2-fach EDV Weiß im Bodentank**
Schutzkontaktsteckdose DIN VDE 0620-1, mit
Steckklemmen,
2-polig, 250 V AC, 16 A, 2-fach, im Einbaumaß ca. 90 ×
45 × 42
mm, Farbton: weiß, zur Montage in den zuvor
ausgeschriebenen
Universalträger gemäß Position01.04.0070,
einschließlich
Zentralplatte mit Beschriftungsfeld, mit Aufdruck
"EDV", Schutzart
IP2X gemäß DIN EN 60529 (VDE 0470-1), mit erhöhtem
Berührungsschutz und Steckklemmen für starre Leiter
bis 2,5
mm², Einsatz durch Einrastmechanismus oder
Schraubbefestigung.

Liefern, montieren und anschließen.
Menge: 6,000 St

**01.04.0220 Schutzkontaktsteckdose 250V 16A 2-fach weiß im Bodentank**
Schutzkontaktsteckdose DIN VDE 0620-1, mit
Steckklemmen,
2-polig, 250 V AC, 16 A, 2-fach, im Einbaumaß ca. 90 ×
45 × 42
mm, Farbton: weiß, zur Montage in den zuvor
ausgeschriebenen
Universalträger gemäß Position 01.04.0070,
einschließlich
Zentralplatte mit Beschriftungsfeld, Schutzart IP2X
gemäß DIN EN
60529 (VDE 0470-1), mit erhöhtem Berührungsschutz und
Steckklemmen für starre Leiter bis 2,5 mm², Einsatz
durch
Einrastmechanismus oder Schraubbefestigung.

Liefern, montieren und anschließen.
Menge: 6,000 St

**01.04.0230 Temperaturregler Raumtemperatur-Messwertgeber mit Sollwertsteller**
Temperaturregler zur Raumtemperaturmessung und
Sollwertstellung, Messbereich 0 bis 40 °C, relativer
Feuchtebereich 5 bis 90 %, Wiederholgenauigkeit ±0,4
K, mit
aktivem Ausgangssignal 010 V.
Gehäusefarbe Anthrazit, ähnlich RAL 7021. Schutzart
IP54 gemäß
DIN EN 60529 (VDE 0470-1).
Inklusive Zentralplatte mit Beschriftungsfeld. Einsatz
mit
Schrauben befestigen.
Zur Montage in einer bereits eingebauten Unterputzdose
im
Sichtbeton oder Trockenbau. Für den Trockenbau ist eine
Geräteeinsatzdose mitzuliefern.

Liefern, montieren und anschließen.
Menge: 10,000 St

**01.04.0240 Isolierhaube für Unterflurkanalsysteme, 2-fach 45×45 quer**
Isolierhaube für Unterflurkanalsysteme, 2-fach 45×45
quer
Isolierhaube für die Installation in estrichbündige
Unterflurkanalsysteme, geeignet zur Aufnahme von 2
Modulen im
Format 45×45 mm quer.
Montageplatz für Elektroinstallationsgeräte wie
Steckdosen- und
Dateneinsätze.
Zur werkzeuglosen oder schraubbaren Befestigung
innerhalb der
Geräteeinbaueinheit gemäß Herstellerangaben.
Material: halogenfreier Kunststoff.
Farbe: lichtgrau oder gemäß Systemanforderung.
Geeignet zur Aufnahme der Geräte gemäß nachfolgender
Positionen.

Liefern, montieren und anschließen.
Menge: 30,000 St

**01.04.0250 Schutzkontaktsteckdose 250V 16A 2-fach weiß Bodenkanalmontage**
Schutzkontaktsteckdose DIN VDE 0620-1, mit
Steckklemmen,
2-polig, 250 V AC, 16 A, 2-fach, im Einbaumaß ca. 90 ×
45 × 42
mm, Farbton: weiß, mit erhöhtem Berührungsschutz, zur
Montage
in die zuvor ausgeschriebene Isolierhaube gemäß
Position
01.04.0240,  einschließlich Zentralplatte mit
Beschriftungsfeld,
Schutzart IP2X gemäß DIN EN 60529 (VDE 0470-1), mit
Steckklemmen für starre Leiter bis 2,5 mm², Einsatz
durch
Einrastmechanismus oder Schraubbefestigung.

Liefern, montieren und anschließen.
Menge: 12,000 St

**01.04.0260 Schutzkontaktsteckdose 250V 16A 2-fach EDV Bodenkanalmontage**
Schutzkontaktsteckdose DIN VDE 0620-1, mit
Steckklemmen,
2-polig, 250 V AC, 16 A, 2-fach, im Einbaumaß ca. 90 ×
45 × 42
mm, Farbton: weiß, mit erhöhtem Berührungsschutz, zur
Montage
in die zuvor ausgeschriebene Isolierhaube gemäß
Position
01.04.0240, einschließlich Zentralplatte mit
Beschriftungsfeld,
mit Aufdruck "EDV", Schutzart IP2X gemäß DIN EN 60529
(VDE
0470-1), mit Steckklemmen für starre Leiter bis 2,5
mm², Einsatz
durch Einrastmechanismus oder Schraubbefestigung.

Liefern, montieren und anschließen.
Menge: 9,000 St

*Hinweis*

**01.04.0270 Wippschalter einpolig Aus 10A 250V AP Beschriftungsfeld IP44**
STLB-Bau 2025-04 053
Wippschalter DIN EN 60669-1 (VDE 0632-1) einpolig,
Aus, 10 A,
250 V AC, in Aufputzausführung, mit Beschriftungsfeld,
Schutzart
IP 44 DIN EN 60529 (VDE 0470-1), Einsatz mit Schrauben
befestigen.
Menge: 2,000 St

**01.04.0280 Schutzkontaktsteckdose 250V 16A AP Beschriftungsfeld IP44**
Schutzkontaktsteckdose DIN VDE 0620-1 (VDE 0620-1),
250 V AC,
16 A, in Aufputzausführung, mit Beschriftungsfeld,
Schutzart IP 44
DIN EN 60529 (VDE 0470-1), Einsatz mit Schrauben
befestigen.
Menge: 3,000 St

**01.04.0290 Einphasige Geräteanschlussdose zur Unterputz/Aufputzmontage**
Einphasige Geräteanschlussdose zur Unterputzmontage
Anschlussdose 1-phasig zur festen Verdrahtung von
Elektrogeräten bis 230 V AC
Mit bruchgeschütztem Klappdeckel und Schnappverschluss
Ausgestattet mit 3 Steckklemmen (3-fach) mit Lösehebel
für starre
und flexible Leiter (ohne Aderendhülse)
Großer Anschlussraum, Kabeleinführung von allen Seiten
möglich
2 Kabeleinführungen von unten mit integrierten
Zugentlastungen
Befestigung über Schraub- und Krallenmontage für
Standard-UP/AP-Dose (60 mm)
Zusätzliche Befestigung über Dübellöcher in den
Gehäuseecken
möglich
Nennspannung 250 V
Klemmen-Nennquerschnitt 3× 6 mm²
Farbe: polarweiß
Lieferumfang: Anschlussdose mit 3×3-fach-Steckklemmen
mit
Lösehebel, mit Krallen

Liefern, montieren und anschließen.
Menge: 9,000 St

**01.04.0300 Herd- und Geräteanschlussdose zur Unterputz/Aufputzmontage**
· Herd- und Geräteanschlussdose zur Unterputzmontage.
· Mit bruchgeschütztem Deckel und Schnappverschluss.
· Für die Verbindungen stehen 5 Steckklemmen (3-fach)
mit
Lösehebel für starre und flexible Leiter (ohne Ader
Endhülse) zur
Verfügung.
· Großer Anschlussraum mit Kabeleinführung von jeder
Seite
möglich.
· 2 Kabeleinführungen von unten mit integrierter
Zugentlastungen.
· Schraub- und Krallenbefestigung für
60er-Unterputzdose.
Dübelbefestigung mittels zusätzlicher Löcher in den
Ecken.
· Nennspannung 450 V
· Klemmen Nennquerschnitt 5x6 mm²
· Lieferumfang Anschlussdose. Mit
5x3-fach-Steckklemmen mit
Lösehebel
· Mit Kralle
· Farbe polarweiß
Menge: 5,000 St

**01.04.0310 Abzweigkasten Kunststoff 80x80mm**
Verbindungsdose DIN VDE 0606-1 als Abzweigkasten, aus
Kunststoff, Grundfläche mind. 80 mm x 80 mm, Tiefe
mind. 50
mm, mit Deckel mit Schraubbefestigung, Schutzart IP 54
DIN EN
60529, mit 5 Klemmen 4 mm2, auf Mauerwerk.
Menge: 5,000 St

**01.04.0320 Abzweigkasten Kunststoff 200x300mm**
Verbindungsdose DIN VDE 0606-1 als Abzweigkasten, aus
Kunststoff, Grundfläche mind. 200 mm x 300 mm, Tiefe
mind. 65
mm, mit Deckel mit Schraubbefestigung, Schutzart IP 44
DIN EN
60529, mit 5 Klemmen 25 mm2, auf Mauerwerk.
Menge: 5,000 St

#### Titel 01.05 KG 444 Kabel, Leitungen

*Hinweis*

**01.05.0010 Kabel NAYY-J 4x70SE vorh.Rohr/Unterflurkanal verlegen**
STLB-Bau 2025-04 053
Kabel DIN VDE 0276-603 (VDE 0276-603) NAYY-J 4 x 70
SE, Al-Zahl
812, in vorh. Rohre/Unterflurkanäle, nur verlegen.
Menge: 50,000 m

**01.05.0020 Kabel NYCWY 4x25RM/16 AP Abstandsschellen**
STLB-Bau 2025-04 053
Kabel DIN VDE 0276-603 (VDE 0276-603) NYCWY 4 x 25
RM/16,
Cu-Zahl 1142, auf Putz mit Abstandsschellen.
Menge: 20,000 m

**01.05.0030 Kabel NYCWY 4x25RM/16 vorh.Kabelrinne/Kanal**
STLB-Bau 2025-04 053
Kabel DIN VDE 0276-603 (VDE 0276-603) NYCWY 4 x 25
RM/16,
Cu-Zahl 1142, auf vorh. Kabelrinnen oder in offene
Kanäle.
Menge: 35,000 m

*Hinweis*
Installationsleitungen ohne Funktionserhalt

**01.05.0040 NHXMH-J 3x1,5 Kabelrinne**
Kabel NHXMH-J 3 x 1,5mm² RE halogenfrei nach EN
50267-2-2,
flammwidrig, Außenmantel grau, Nennspannung 0,6/1 kV,
Lieferung in Teillängen und betriebsfertige Verlegung
auf
Kabelrinnen (Kabelwannen, Kabelpritschen, Gitterrinnen
etc.), in
Unterflurkanäle in Rohr oder Hohlwände einziehen.
Das Kabel ist bei waagerechten Kabelpritschen bzw. in
Bögen alle
0,6 m mit Kunststoffbandschellen an der Kabelbahn zu
befestigen.
Menge: 150,000 m

**01.05.0050 NHXMH-J 3x2,5 Kabelrinne**
Kabel NHXMH-J 3 x 2,5mm² RE, halogenfrei nach EN
50267-2-2,
flammwidrig, Außenmantel grau, Nennspannung 0,6/1 kV,
sonst wie vor beschrieben
Menge: 150,000 m

**01.05.0060 NHXMH-J 5x1,5 Kabelrinne**
Kabel NHXMH-J 5 x 1,5 mm² RE, halogenfrei nach EN
50267-2-2,
flammwidrig, Außenmantel grau, Nennspannung 0,6/1 kV,
sonst wie vor beschrieben
Menge: 20,000 m

**01.05.0070 NHXMH-J 5x2,5 Kabelrinne**
Kabel NHXMH-J 5 x 2,5 mm² RE, halogenfrei nach EN
50267-2-2,
flammwidrig, Außenmantel grau, Nennspannung 0,6/1 kV,
sonst wie vor beschrieben
Menge: 20,000 m

**01.05.0080 NHXMH-J 3x2,5 Steigetrasse**
Kabel NHXMH-J 3 x 2,5mm² RE, halogenfrei nach EN
50267-2-2,
flammwidrig, Außenmantel grau, Nennspannung 0,6/1 kV,
sonst wie vor beschrieben
Menge: 50,000 m

**01.05.0090 NHXMH-J 5x2,5 Kabelrinne**
Kabel NHXMH-J 5 x 2,5 mm² RE, halogenfrei nach EN
50267-2-2,
flammwidrig, Außenmantel grau, Nennspannung 0,6/1 kV,
sonst wie vor beschrieben
Menge: 10,000 m

**01.05.0100 NHXMH-J 3x1,5RE vorh.Rohr/Unterflurkanal**
STLB-Bau 2025-04 053
Halogenfreie Installationsleitung DIN VDE 0250-214 (VDE
0250-214) NHXMH-J 3 x 1,5 RE, Cu-Zahl 43, in vorh.
Rohre/Unterflurkanäle.
Menge: 200,000 m

**01.05.0110 NHXMH-J 3x2,5RE vorh.Rohr/Unterflurkanal**
STLB-Bau 2025-04 053
Halogenfreie Installationsleitung DIN VDE 0250-214 (VDE
0250-214) NHXMH-J 3 x 2,5 RE, Cu-Zahl 72, in vorh.
Rohre/Unterflurkanäle.
Menge: 1300,000 m

**01.05.0120 NHXMH-J 5x1,5RE vorh.Rohr/Unterflurkanal**
STLB-Bau 2025-04 053
Halogenfreie Installationsleitung DIN VDE 0250-214 (VDE
0250-214) NHXMH-J 5 x 1,5 RE, Cu-Zahl 72, in vorh.
Rohre/Unterflurkanäle.
Menge: 600,000 m

**01.05.0130 NHXMH-J 5x2,5RE vorh.Rohr/Unterflurkanal**
Halogenfreie Installationsleitung DIN VDE 0250-214 (VDE
0250-214) NHXMH-J 5 x2,5 RE, in vorh.
Rohre/Unterflurkanäle.
Menge: 150,000 m

**01.05.0140 NHMH-J 3x1,5RE AP Abstandsschellen**
STLB-Bau 2025-04 053
Halogenfreie Installationsleitung DIN VDE 0250-214 (VDE
0250-214) NHMH-J 3 x 1,5 RE, Cu-Zahl 43, auf Putz mit
Abstandsschellen.
Menge: 100,000 m

**01.05.0150 NHMH-J 3x2,5RE AP Abstandsschellen**
STLB-Bau 2025-04 053
Halogenfreie Installationsleitung DIN VDE 0250-214 (VDE
0250-214) NHMH-J 3 x 2,5 RE, Cu-Zahl 72, auf Putz mit
Abstandsschellen.
Menge: 350,000 m

**01.05.0160 NHXMH-J 5x4RE AP Abstandsschellen**
STLB-Bau 2025-04 053
Halogenfreie Installationsleitung DIN VDE 0250-214 (VDE
0250-214) NHXMH-J 5 x 4 RE, Cu-Zahl 192, auf Putz mit
Abstandsschellen.
Menge: 150,000 m

**01.05.0170 NHXMH-J 5x6RE AP Abstandsschellen**
Halogenfreie Installationsleitung DIN VDE 0250-214 (VDE
0250-214) NHXMH-J 5 x 6 RE, auf Putz mit
Abstandsschellen.
Menge: 20,000 m

**01.05.0180 NHMH-J 5x10RE AP Abstandsschellen**
STLB-Bau 2025-04 053
Halogenfreie Installationsleitung DIN VDE 0250-214 (VDE
0250-214) NHMH-J 5 x 10 RE, Cu-Zahl 480, auf Putz mit
Abstandsschellen.
Menge: 50,000 m

**01.05.0190 Installationsltg halogenfrei NHXMH-J 5x16RM AP Abstandsschellen**
STLB-Bau 2025-04 053
Halogenfreie Installationsleitung DIN VDE 0250-214 (VDE
0250-214) NHXMH-J 5 x 16 RM, Cu-Zahl 768, auf Putz mit
Abstandsschellen.
Menge: 15,000 m

*Hinweis*

**01.05.0200 NHXMH-J 1x16 auf vorh. Kabelleiter**
Kabel DIN VDE 0276-603 NHXMH-J 1 x 16 RM, Cu-Zahl 230,
auf vorhandene Kabelleiter oder -rinnen oder in offene
Kanäle, in Rohren.
Menge: 15,000 m

**01.05.0210 NHXMH-J 1x16 mit Schellen**
Kabel DIN VDE 0276-603 NHXMH-J 1 x 16 RM, Cu-Zahl 230,
mit Bügelschellen auf vorhandene Ankerschienen oder
Kabelleiter.
Menge: 10,000 m

**01.05.0220 NHXMH-J 1x6 auf vorh. Kabelleiter**
Kabel DIN VDE 0276-603 NHXMH-J 1 x 6 RM, Cu-Zahl 105,
auf vorhandene Kabelleiter oder -rinnen oder in offene
Kanäle, in Rohren.
Menge: 10,000 m

**01.05.0230 NHXMH-J 1x6 mit Schellen**
Kabel DIN VDE 0276-603 NHXMH-J 1 x 6 RM, Cu-Zahl 105,
mit Bügelschellen auf vorhandene Ankerschienen oder
Kabelleiter.
Menge: 5,000 m

#### Titel 01.06 KG 444 Kabeltrag-/Verlegesysteme

*Hinweis*

**01.06.0010 Elektroinstallationsrohr halogenfr. AD 20mm auf Rohdecke/in Höhlwänden**
Elektroinstallationsrohr aus Kunststoff, halogenfrei,
einwandig,
gewellt, flexibel, nach DIN EN 61386 (VDE 0605), Maße
DIN EN
60423, nicht flammenverbreitend, halogenfrei,
Außendurchmesser 20 mm, Druckfestigkeit Klasse 3
mittel, 750
N, nach DIN EN 61386-1 (VDE 0605-1),
Schlagbeanspruchung
Klasse 3  mittel, nach DIN EN 61386-1 (VDE 0605-1),
max.
Gebrauchstemperatur Klasse 1, 60 °C, nach DIN EN
61386-1 (VDE
0605-1), Verlegeart auf Rohdecke und in Hohlwänden.
Menge: 200,000 m

**01.06.0020 Elektroinstallationsrohr halogenfr. AD 25mm auf Rohdecke/in Hohlwänden**
Elektroinstallationsrohr DIN EN 61386 (VDE 0605), Maße
DIN EN
60423, nicht flammenausbreitend, aus Kunststoff,
halogenfrei,
einwandig, gewellt, flexibel, Außendurchmesser 25 mm,
Druckfestigkeit Klasse 3  mittel (750 N) nach DIN EN
61386-1 (VDE
0605-1), Schlagbeanspruchung Klasse 3  mittel nach DIN
EN
61386-1 (VDE 0605-1), max. Gebrauchstemperatur Klasse
1 (60
°C) nach DIN EN 61386-1 (VDE 0605-1), Verlegeart auf
Rohdecke
und in Hohlwänden.
Menge: 1900,000 m

**01.06.0030 Elektroinstallationsrohr halogenfrAD 32mm auf Rohdecke/ in Höhlwänden**
Elektroinstallationsrohr DIN EN 61386 (VDE 0605), Maße
DIN EN
60423, nicht flammenausbreitend, aus Kunststoff,
halogenfrei,
einwandig, gewellt, flexibel, Außendurchmesser 32 mm,
Druckfestigkeit Klasse 3  mittel (750 N) nach DIN EN
61386-1 (VDE
0605-1), Schlagbeanspruchung Klasse 3  mittel nach DIN
EN
61386-1 (VDE 0605-1), max. Gebrauchstemperatur Klasse
1 (60
°C) nach DIN EN 61386-1 (VDE 0605-1), Verlegeart auf
Rohdecke
und in Hohlwänden.
Menge: 350,000 m

**01.06.0040 Elektroinstallationsrohr halogenfrAD 40mm auf Rohdecke/in Höhlwänden**
Elektroinstallationsrohr DIN EN 61386 (VDE 0605), Maße
DIN EN
60423, nicht flammenausbreitend, aus Kunststoff,
halogenfrei,
einwandig, gewellt, flexibel, Außendurchmesser 40 mm,
Druckfestigkeit Klasse 3  mittel (750 N) nach DIN EN
61386-1 (VDE
0605-1), Schlagbeanspruchung Klasse 3  mittel nach DIN
EN
61386-1 (VDE 0605-1), max. Gebrauchstemperatur Klasse
1 (60
°C) nach DIN EN 61386-1 (VDE 0605-1), Verlegeart auf
Rohdecke
(Unterflur) und in Hohlwänden.
Menge: 60,000 m

**01.06.0050 Elektroinstallationsrohr Kunststoff AD 25mm AP Abstandsschellen**
STLB-Bau 2023-04 053
Elektroinstallationsrohr DIN EN 61386 (VDE 0605), Maße
DIN EN
60423, aus Kunststoff, UV-stabilisiert, einwandig,
glatt, starr,
Außendurchmesser 25 mm, Druckfestigkeit Klasse 1 -
sehr leicht
(125 N) DIN EN 61386-1 (VDE 0605-1), Klasse
Schlagbeanspruchung 3 - mittel DIN EN 61386-1 (VDE
0605-1),
max. Gebrauchstemperatur Klasse 1 (60 Grad C) DIN EN
61386-1
(VDE 0605-1), Verlegung offen, auf Putz, mit
Abstandsschellen.
Menge: 500,000 m

**01.06.0060 Elektroinstallationsrohr Kunststoff AD 32mm AP Abstandsschellen**
STLB-Bau 2023-04 053
Elektroinstallationsrohr DIN EN 61386 (VDE 0605), Maße
DIN EN
60423, aus Kunststoff, UV-stabilisiert, einwandig,
glatt, starr,
Außendurchmesser 32 mm, Druckfestigkeit Klasse 1 -
sehr leicht
(125 N) DIN EN 61386-1 (VDE 0605-1), Klasse
Schlagbeanspruchung 3 - mittel DIN EN 61386-1 (VDE
0605-1),
max. Gebrauchstemperatur Klasse 1 (60 Grad C) DIN EN
61386-1
(VDE 0605-1), Verlegung offen, auf Putz, mit
Abstandsschellen.
Menge: 50,000 m

**01.06.0070 Elektroinstallationsrohr Stahl verz AD 25mm AP Abstandsschellen**
STLB-Bau 2025-04 053
Elektroinstallationsrohr DIN EN 61386 (VDE 0605), Maße
DIN EN
60423, aus verzinktem Stahl, einwandig, glatt, starr,
Außendurchmesser 25 mm, Druckfestigkeit Klasse 1 -
sehr leicht
(125 N) DIN EN 61386-1 (VDE 0605-1), Klasse
Schlagbeanspruchung 3 - mittel DIN EN 61386-1 (VDE
0605-1),
max. Gebrauchstemperatur Klasse 1 (60 Grad C) DIN EN
61386-1
(VDE 0605-1), Verlegung offen, auf Putz, mit
Abstandsschellen.
Menge: 60,000 m

**01.06.0080 Elektroinstallationsrohr Stahl verz AD 32mm AP Abstandsschellen**
STLB-Bau 2025-04 053
Elektroinstallationsrohr DIN EN 61386 (VDE 0605), Maße
DIN EN
60423, aus verzinktem Stahl, einwandig, glatt, starr,
Außendurchmesser 32 mm, Druckfestigkeit Klasse 1 -
sehr leicht
(125 N) DIN EN 61386-1 (VDE 0605-1), Klasse
Schlagbeanspruchung 3 - mittel DIN EN 61386-1 (VDE
0605-1),
max. Gebrauchstemperatur Klasse 1 (60 Grad C) DIN EN
61386-1
(VDE 0605-1), Verlegung offen, auf Putz, mit
Abstandsschellen.
Menge: 60,000 m

**01.06.0090 Endtülle AD 20mm**
Kunststoff- Endtülle zum Stecken  nicht
flammausbreitend,
halogenfrei Verwendung als Kantenschutz für
Metallrohre VDE
0605 DIN EN 61386 für Rohrdurchmesser 20mm
Menge: 20,000 St

**01.06.0100 Endtülle AD 25mm**
Kunststoff- Endtülle zum Stecken  nicht
flammausbreitend,
halogenfrei Verwendung als Kantenschutz für
Metallrohre VDE
0605 DIN EN 61386 für Rohrdurchmesser 25mm
Menge: 160,000 St

**01.06.0110 Endtülle AD 32mm**
Kunststoff- Endtülle zum Stecken  nicht
flammausbreitend,
halogenfrei Verwendung als Kantenschutz für
Metallrohre VDE
0605 DIN EN 61386 für Rohrdurchmesser 32mm
Menge: 40,000 St

**01.06.0120 Endtülle AD 40mm**
Kunststoff- Endtülle zum Stecken  nicht
flammausbreitend,
halogenfrei Verwendung als Kantenschutz für
Metallrohre VDE
0605 DIN EN 61386 für Rohrdurchmesser 40mm
Menge: 20,000 St

*Hinweis*
Im Schweizerhaus wird ein Bodenkanalsystem mit
Bürstenleiste
zur Aufnahme von Strom-, Daten- und ggf. weiteren
schwachstromtechnischen Leitungen installiert.
Die Verlegung erfolgt im Erdgeschoss Südseite sowie im
Obergeschoss an der Süd- und Nordwand. Die Zuleitung
der Kabel
erfolgt über ein Leerrohrsystem aus den jeweiligen
Unterverteilern.
Das Kanalsystem dient der flexiblen und sauberen
Leitungsführung in bodennaher Installation und
ermöglicht durch
die Bürstenleiste einen eleganten Leitungsaustritt.
Montagehöhe, Leitungszuführung und Befestigung sind
nach
Ausführungsplanung vor Ort zu realisieren.
Planungsfabrikat: Hager, Typ BKBD 200x60 mit
Bürstenleiste

Hersteller/Typ
'....................................................'

vom Bieter einzutragen

**01.06.0130 Unterteil für Bodenkanalsystem**
Bodenkanal-Unterteil für trockene Innenräume mit
trocken
gepflegten Fußböden. Ausführung als Bodenwannenblech
mit
vormontierten Seitenprofilen, inklusive Geräteträgern,
Kanalverbindern und Montageschutzabdeckungen.
Die integrierten Bodenanschlagsprofile sind
höhenverstellbar von
025 mm und passen sich der Bodenbelagsstärke an.
Geeignet für
die Verlegung in Estrich ab 60 mm Höhe.
Zweikammersystem mit Trennwand (Schnappbefestigung),
aus
verzinktem Stahl, nicht halogenfrei. Das System ist
geprüft nach
DIN EN 50085-2-2.

Technische Daten:
Breite: 200 mm Länge: 2000 mm
Lichter Querschnitt: ca. 10.780 mm²
Max. Kabelanzahl (Ø11 mm, 50 % Füllgrad, ohne Geräte):
33
Nivellierbereich: 70225 mm
Vertikale Belastbarkeit: 5 kN (große Fläche), 3 kN
(punktuell)
Oberfläche: verzinkt
Werkstoff: Stahl
Mit Trennwand: Ja
Liefern, montieren und betriebsfertig anschließen.

Planungsfabrikat: Hager, Typ BKGD200601 oder
gleichwertig.

Hersteller/Typ
'....................................................'

vom Bieter einzutragen
Menge: 68,000 m

**01.06.0140 Oberteil mit abdeckbarer Bürstenleiste für estrichbündigen Bodenkanal**
Oberteil für die Verwendung mit estrichbündigen
Elektro-Installationskanälen in trockenen Innenräumen
mit trocken
gepflegten Fußböden.
Ausführung bestehend aus einem Oberteilblech mit
längsseitigem
Bodenanschlagsprofil und aufsteckbarer
Bürstenleistenabdeckung. Die separat einzusetzende
Bürstenleiste dient dem sicheren und sauberen
Leitungsaustritt.
Der Verstellbereich des Bodenanschlagsprofils und der
Bürstenleiste beträgt 025 mm und ist somit an
verschiedene
Bodenbelagsstärken anpassbar. Eine elektrische
Verbindung zum
Unterteil kann optional über Erdungsfedern hergestellt
werden.
Geprüft gemäß DIN EN 50085-2-2.

Technische Daten:
Breite: 200 mm
Materialstärke: 3 mm
Montageöffnung: keine
Deckelbefestigung: nicht rastend
Werkstoff: Stahl
Oberfläche: verzinkt
Halogenfrei: ja
Liefern, montieren und betriebsfertig anschließen.

Planungsfabrikat: Hager, Typ BKB2002 oder gleichwertig

Hersteller/Typ
'....................................................'

vom Bieter einzutragen
Menge: 68,000 m

**01.06.0150 Nivellierset 35mm mit Dämpfung für estrichbündige Elektroinstallations**
Nivellierschrauben zum präzisen Ausrichten
estrichbündiger
Elektro-Installationskanalsysteme auf Estrichhöhe.
Produkteigenschaften:

Abmessung: M8 × 48 mm
Mit Druckstück und Dämpfungselement
Werkstoff: Stahl (Schraube), Polyamid
(Druckstück/Dämpfung)
Für genaue Höhenjustierung bei der Kanalverlegung
Korrosionsgeschützt
Zur Anwendung bei der Montage von Installationskanälen
in
Bodensystemen vor Estricheinbringung.
Liefern und montieren.
Menge: 8,000 St

**01.06.0160 Elektroinstallationskanal Leitungsführung H/B 15/15mm PVC-U Beton**
STLB-Bau 2025-04 053
Elektroinstallationskanal DIN EN 50085-2-1 (VDE
0604-2-1) als
Leitungsführungskanal, Außenmaße H/B mind. 15/15 mm,
aus
PVC-U, auf Beton.
Menge: 50,000 m

**01.06.0170 Elektroinstallationskanal Leitungsführung H/B 15/30mm PVC-U Beton**
STLB-Bau 2025-04 053
Elektroinstallationskanal DIN EN 50085-2-1 (VDE
0604-2-1) als
Leitungsführungskanal, Außenmaße H/B mind. 15/30 mm,
aus
PVC-U, auf Beton.
Menge: 20,000 m

**01.06.0180 Elektroinstallationskanal Leitungsführung H/B 20/30mm PVC-U Beton**
STLB-Bau 2025-04 053
Elektroinstallationskanal DIN EN 50085-2-1 (VDE
0604-2-1) als
Leitungsführungskanal, Außenmaße H/B mind. 20/30 mm,
aus
PVC-U, mit einem Trennsteg, aus Kunststoff, auf Beton.
Menge: 20,000 m

**01.06.0190 Elektroinstallationskanal Leitungsführung H/B 40/90mm PVC-U Beton**
STLB-Bau 2025-04 053
Elektroinstallationskanal DIN EN 50085-2-1 (VDE
0604-2-1) als
Leitungsführungskanal, Außenmaße H/B mind. 40/90 mm,
aus
PVC-U, mit einem Trennsteg, aus Kunststoff, auf Beton.
Menge: 20,000 m

**01.06.0200 Elektroinstallationskanal Leitungsführung H/B 40/60mm PVC-U Beton**
STLB-Bau 2025-04 053
Elektroinstallationskanal DIN EN 50085-2-1 (VDE
0604-2-1) als
Leitungsführungskanal, Außenmaße H/B mind. 40/60 mm,
aus
PVC-U, mit einem Trennsteg, aus Kunststoff, auf Beton.
Menge: 20,000 m

**01.06.0210 Elektroinstallationskanal Leitungsführung H/B 60/90mm PVC-U Beton**
STLB-Bau 2025-04 053
Elektroinstallationskanal DIN EN 50085-2-1 (VDE
0604-2-1) als
Leitungsführungskanal, Außenmaße H/B mind. 60/90 mm,
aus
PVC-U, mit einem Trennsteg, aus Kunststoff, auf Beton.
Menge: 20,000 m

*Hinweis*
Die nachfolgenden Kabelrinnen sind in Teillängen zu
liefern und sichtbar zu verlegen. Es sind ausschl.
Originalsystembauteile zu verwenden.
Zu den Kabelträgersystemen gehören die erforderlichen
Befestigungswinkel, Klemmwinkel, Stahl-Spreizdübel,
Schrauben mit Zubehör, Distanzstücke, Trägerklauen,
Ankerbolzen, Verbindungsstücke, Klemmstücke,
Klemmschellen, Wandbügel, Trägerlaschen, Schutzkappen,
Eckbleche, Anschlußstücke, Auflagewinkel,
Überschubhülsen und -schmiegen, Auflager,
Anschlußlaschen, Abstandslaschen, Halterkupplungen,
Leiterhaltern, Kantenschutz, Erdungsanschlüsse und
sonstige Kleinteile.

Sämtliche Kabelträgersysteme sind mit einem Trennsteg
zu bestücken, Aufteilung nach Bedarf.

Die Einheitspreise der angebotenen Systeme enthalten
die komplette Lieferung und betriebsfertige Montage
inkl. systemgebundenem Zubehör.
Die angegebenen Systemlängen sind mit max. Stütz- und
Befestigungsabständen gemäß der Zulassung benannt, zu
Formteilen ist ein max. Abstand von 150 mm einzuhalten.
Es sind ausreichend Befestigungspunkte anhand der
Zulassung unter Berücksichtigung der max. Stützabstände
einzukalkulieren.
Bei Deckenabhängungen ist die Auswahl der
Montagebauteile entsprechend der Länge der Abhängungen
zu berücksichtigen.

Montagehöhen bis 3,50m. Notwendige Montagehilfen wie
Leitern/ Gerüste mit den Einheitspreise abgegolten.

Es sind ausschließlich brandschutztechnisch geprüfte
und zugelassene Befestigungssysteme zu verwenden. Die
senkrechte Kabelverlegung erfolgt direkt auf der Wand,
die in der DIN 4102 Teil 12 geforderte Zugentlastung
bei durchgehender senkrechter Verlegung im Abstand von
max. 3,5 m ist zu berücksichtigen. Die Kabelanlage ist
nach Fertigstellung normgerecht zu kennzeichnen.

Dem System entsprechende Prüfzeugnisse, allgemeine
bauaufsichtliche Prüfzeugnisse und gutachtliche
Stellungnahmen sind Bestandunterlagen beizulegen und
vor Ausführung der örtlichen Bauleitung zu übergeben.

Zuschnitte sind vor Ort anzupassen und nur mit einer
geeigneten, elektrischen Sägevorrichtung (keine Flex)
zu bearbeiten. Hierzu erforderliche Geräte sind in die
Einheitspreise des Systems mit einzurechnen, sie werden
nicht separat vergütet.
Schnittstellen sind zu entgraten und gegen Korrosion zu
schützen. Scharfe Kanten sind mit einem Kantenschutz
zu versehen. Überstehende Hängestiele sind zu kürzen
und alle Hängestiele mit eine Schutzkappe zu versehen.

Bohrungen in tragenden Bauteilen sind unbedingt mit der
Bauleitung oder dem Statiker abzusprechen.
Vor Beginn der Kabelverlegung ist das gesamte
Verlegesystem fertigzustellen und von der
Fachbauleitung abnehmen zu lassen.

Für die Kabelrinnen ist ein einheitliches Fabrikat zu
verwenden.

**01.06.0220 Kabelrinne Stahl verz. H 60mm B 200mm**
Kabelrinne für Kabelträgersystem DIN EN 61537, gelocht,
mit einem Trennsteg, aus Stahl, verzinkt DIN EN 10327,
Seitenhöhe mind. 60 mm, Breite mind. 200 mm.
Menge: 10,000 m

**01.06.0230 Ausleger Stahl verz. bis 1,5kN L 200mm**
Ausleger aus Stahl, verzinkt DIN EN 10327,
Tragfähigkeit bis 1,5 kN, Länge 200 mm, an Stielen,
einseitig, Stiele werden gesondert vergütet.
Menge: 6,000 St

**01.06.0240 Stiel Ausleger Stahl verz. U-Profil bis 3kN L bis 200mm**
Stiel für Ausleger aus Stahl, verzinkt DIN EN 10327,
als U-Profil, Tragfähigkeit bis 3 kN, an Decke
befestigen mit bauaufsichtlich zugelassenen Dübeln, mit
angeschweißter Kopfplatte, Stiellänge bis 200 mm.
Menge: 5,000 St

**01.06.0250 Steigetrasse 300mm**
Kabelträgersystem aus Stahl, feuerverzinkt EN 10142,
Zinkauflagegruppe 275 oder EN ISO 1461,

Ausführung:
Steigetrasse 300mm, komplett montiert, inkl. aller
erforderlichen Haltewinkel und sonstiger
systemgebundener Zubehörteile.
Menge: 3,000 m

**01.06.0260 Sammelhalterung Wand, Decke**
Sammelhalterung aus Metall, für Wand- und
Deckenbefestigung
kompl. mit Metalldübel in Beton bzw.Holzschrauben
Länge mind.
60 mm zur Befestigung in Holzbalken.
Menge: 30,000 St

**01.06.0270 Stiele/ Auslegen kürzen**
Kürzen von Stielen oder Auslegern, inkl. Entgraten der
Kanten und
nach verzinken der Schnittflächen
Menge: 5,000 St

**01.06.0280 Universalbügelschelle**
Universalbügelschelle mit Kunstoffdruckwanne und
Gegenwanne,
sendzimirverzinkt, verschiedene Spannbereiche passend
zu
vorbeschriebener Steigetrasse.
Menge: 15,000 St

**01.06.0290 Montageschiene 40x20**
Montageschiene, mittelschwer, feuerverzinkt,
als C-Profil, gelocht, ca. 40 x 20 mm,
Materialstärke : 4 mm,
in Teillängen bis 100 cm
Kompl. mit Montagewinkel zur Befestigung an Holzbalken,
einschl. Verbindungsteilen, Klein- und
Befestigungsmaterial.
Menge: 5,000 m

#### Titel 01.07 KG 445 Beleuchtung

*Hinweis*
Alle Leuchten müssen gemäß dem Gesetz über Technische
Arbeitsmittel den allgemeinen Regeln der Technik
entsprechen.

An die nachfolgend aufgeführten Leuchten werden
folgende
ergänzende Anforderungen gestellt:

- Die allgemeine Konstruktion muß durch entsprechende
Materialdicken, Konstruktionen bzw.
Herstellungsverfahren für die
bestimmungsgemäße Verwendung formstabil,
verwindungssteif,
korrosionsbeständig und alterungsbeständig sein.
- Die Oberflächen der Metallteile müssen frei von
Fehlern, die das
Aussehen sowie die lichttechnisch wirksamen Flächen
beinträchtigen, sein.
- Abdeckungen der Leuchten, wie Wannen, Scheiben u.ä.,
aus
Kunstoff müssen eckstabil, alterungsbeständig, schwer
entflammbar und antistatisch vorbehandelt sein.
- alle Leuchten müssen funkentstört sein, auch wenn
dies nicht
extra in der LV-Position aufgeführt ist

In die Einheitspreise der Leuchten ist sämtliches
Klein- und
Befestigungsmaterial, wie z.B. Verdrahtungen,
Anschlussklemmen, Decken- und Wandbefestigungen,
Zubehör
usw., sowie alle erforderlichen Leuchtmittel mit
einzukalkulieren.
Alle angebotenen Einheitspreise beinhalten die
Lieferung, die
vollständige Montage inkl. Deckenhaken und fachgerechte
Anschlussarbeiten, auch wenn dies nicht extra
aufgeführt ist.

Lichtfarbe ist zu bemustern.
Über den Einsatz der Leuchten hat grundsätzlich vor
Bestellung
eine Bemusterung und Freigabe durch den Bauherrn oder
dessen
eingesetzten Vertreter zu erfolgen. Dazu sind die
Leuchten vor
Auslösung der Bestellung vorzustellen (Bemusterung).
Die Kosten
dafür sind mit dem Einheitspreis abgegolten. Weitere
Einzelheiten
sind den Technischen Erläuterungen zu entnehmen.

In unmittelbarer Nähe der Sicherheits- und Rettungszeichenleuchten ist eine Stromkreis- und
Leuchtenbeschriftung
anzubringen. Diese Leistungen sind nicht extra
ausgewiesen, sie
sind mit dem Einheitspreis der Sicherheits- und
Rettungszeichenleuchten abgegolten.

Alle Leuchtentypen sind vor Bestellung gemeinsam mit
dem
Bauherren zu bemustern. Bei Abgabe weiterer
Alternativ-Angebote
sind entsprechende Datenblätter zum Nachweis der
Gleichwertigkeit beizufügen.

**01.07.0010 L1.1: LED-Deckeneinbau-Tiefstrahler 11,8 W 854 lm IP65 3000 K Grafit**
Deckeneinbau-Tiefstrahler LED, flacher Abschlussring,
DALI-steuerbar
Runde LED-Deckeneinbauleuchte mit
symmetrisch-fokussierter
Lichtstärkeverteilung und minimalem Streulichtanteil.
Raster- und
Blendring-Innenflächen mit maximal lichtabsorbierender
ultraschwarzer Nanobeschichtung. Leuchtengehäuse aus
Aluminiumguss, Aluminium und Edelstahl, flacher
Abschlussring
aus Aluminiumguss, Farbe Grafit. Kunststoffabdeckung
transluzent. Innenliegendes Raster und Polymerlinse.
Schutzart IP65, Schutzklasse II, geeignet für
anspruchsvolle
Innenräume.
Lichtquelle: LED, 11,8 W, Leuchten-Lichtstrom 854 lm,
Halbstreuwinkel 25°, Farbtemperatur 3000 K,
Farbwiedergabeindex CRI > 80. Austauschbares LED-Modul
mit
mittlerer Bemessungslebensdauer > 200.000
Betriebsstunden
(L80B50 bei Ta = 25 °C). 20-jährige Nachliefergarantie
auf
LED-Modul und Verschleißteile. Integriertes
LED-Netzteil,
DALI-steuerbar, 220240 V, 0/5060 Hz, externes Gehäuse.
Zwei Leitungsverschraubungen mit Zugentlastung für
Durchverdrahtung der Netzanschlussleitung Ø 410 mm,
max. 5 x
1,5 mm². 0,6 m Verbindungsleitung zwischen Leuchte und
Netzteil. Abmessungen Ø 110 × 120 mm. Einbauöffnung Ø
98,5 ×
120 mm oder Einbaugehäuse.
Liefern, montieren und betriebsfertig anschließen.

Hersteller: Bega, Typ: BEGA Deckeneinbau-Tiefstrahler
24720K3
oglw.

Hersteller/Typ
'....................................................'

vom Bieter einzutragen
Menge: 10,000 St

**01.07.0020 L1.2: LED-Decken-Einbauleuchte Ø150 8 W 1.080 lm IP54/IP20 3000 K Weiß**
Runde LED-Decken-Einbauleuchte (Komplettleuchte) mit
symmetrisch, breitstrahlender Lichtverteilung (69°) für
Office-Anwendungen gemäß EN 12464 (UGR < 19).
Leuchtengehäuse aus hochwertigem Polycarbonat,
Abdeckring
und Einbauring weiß, Reflektor aluminiumbesputtert,
hochglänzend, irisierungsfrei. Werkzeuglose
Schnellmontage
mittels Anti-Rutsch-Haltefedern für Deckenstärken 140
mm;
werkzeuglose Befestigung der Leuchteneinheit über
Bajonettverschluss.
Einbauöffnung Ø 150 mm,
Einbautiefe 100 mm.
LED-Modul austauschbar, Farbwiedergabeindex Ra > 80,
Farbtemperatur 3000 K, Farborttoleranz initial MacAdam
2.
Leuchtenleistung 8 W, Lichtstrom 1.080 lm,
Lichtausbeute 135
lm/W. Mittlere Bemessungslebensdauer L80 100.000 h /
L90
50.000 h bei 25 °C. Separate, steckbare LED-Konverter,
schaltbar.
Hochwertige LED-Lichtkammer mit integriertem passivem
Wärmemanagement.
Elektrische Daten: 3-polige Steckverbindungsklemme,
Durchschleifen möglich. Netzspannung 220240 V / 0/5060
Hz,
zentralbatterietauglich 220240 V DC. Halogenfrei
verdrahtet.
Schutzart IP54/IP20, halogenfrei. Gewicht ca. 0,54 kg.

Liefern, montieren und betriebsfertig anschließen.

Fabrikat: Zumtobel oder gleichwertig
TYP: CPANOS R R150 1k-830 SWI H AL WH

Hersteller/Typ
'....................................................'

vom Bieter einzutragen
Menge: 10,000 St

**01.07.0030 L2.1: LED-Deckenleuchte 15 W 3000 K IP40 schaltbar**
LED-Deckenleuchte, 15 W, 3000 K, IP40, schaltbar
LED-Deckenleuchte zur Deckenmontage im Innenbereich,
mit
integrierter LED-Lichtquelle (topLED), Farbtemperatur
3000 K
(warmweiß), Farbwiedergabeindex CRI = 90.
Lichtstrom der Lichtquelle ca. 1653 lm,
Leuchtenlichtstrom ca.
828 lm.
Symmetrische, diffuse Lichtverteilung mit
Abstrahlwinkel ca. 109°.
Gesamtleistungsaufnahme ca. 15 W bei Betriebsspannung
220240 V AC, 50/60 Hz.
Nicht dimmbar, mit internem Netzteil gemäß IEC
61347-2-13,
schaltbar, ohne DALI.
Schutzart IP40, Schutzklasse I, Lebensdauer = 80.000 h
(L80/B20), UGR axial/transversal ca. 23.
Gehäuse aus lackiertem Eisen, Farbe weiß, Diffusor aus
klarem
Glas.
Liefern, montieren und betriebsfertig anschließen.

Fabrikat: Linea Light, Typ: Crumb 90282 oglw.

Hersteller/Typ
'....................................................'

vom Bieter einzutragen
Menge: 4,000 St

**01.07.0040 L2.2: LED-Anbau-Tiefstrahler 25 W 1.767 lm DALI 3000 K Grafit**
Runde LED-Anbauleuchte für den Innenbereich mit
einstellbarer
Lichtstärkeverteilung.
Fokussierbare Zoom-Optik zur stufenlosen Veränderung
des
Halbstreuwinkels von 15° bis 50° durch Verdrehen der
Linseneinheit.
Leuchtengehäuse aus Aluminiumguss, Oberfläche Grafit.
Adapterring mit optischem Filter. Scheibenkombination
aus
transluzentem Kunststoff, optische Linse aus
Silikatglas.
Abschlussring aus Aluminiumguss, Oberfläche Grafit.
Schutzklasse II, Schutzart IP gemäß Herstellerangaben.
Lichtquelle: LED, 25 W, Leuchten-Lichtstrom ca. 1.767
lm,
Farbtemperatur 3.000 K, Farbwiedergabeindex CRI > 90.
Austauschbares LED-Modul mit Übertemperaturschutz und
einer
mittleren Lebensdauer = 50.000 Betriebsstunden (L80B50
bei Ta
= 25 °C).
20-jährige Nachliefergarantie auf LED-Modul und
Verschleißteile.
LED-Netzteil, DALI-steuerbar, 220240 V, 0/5060 Hz.
Abmessungen Leuchte: Ø 120 × 115 mm.
Liefern, montieren und anschließen.

Hersteller: Bega, Typ: BEGA Deckenaufbau-Tiefstrahler
51 189.5 K3 oglw.

Hersteller/Typ
'....................................................'

vom Bieter einzutragen
Menge: 3,000 St

**01.07.0050 L2.3: LED-Feuchtraumleuchte - 27 W 4500 lm IP66 4000 K**
Hocheffiziente LED-Feuchtraumleuchte zur Decken- oder
Wandmontage. Symmetrisch breit strahlende
Lichtverteilung
(direkt), mit begrenzter Oberflächentemperatur gemäß
DIN EN
60598-2-24. Robuste Ausführung mit
erschütterungsunempfindlichen Komponenten.
Leuchtengehäuse aus Aluminium-Druckguss, Abdeckung aus
PMMA, Oberfläche anthrazit (ähnlich DB 703). Geeignet
für
Innenräume sowie überdachte Außenbereiche (Wand- oder
Pendelmontage).
Mit elektronischem Betriebsgerät, geeignet für 230
V/DC-Gleichspannung.
Lichtstrom: 4500 lm, Leistung: 27 W, Lichtfarbe:
neutralweiß
(4000 K), Farbwiedergabeindex Ra > 80, Farbtoleranz =
3 SDCM.
Lichtausbeute bis zu 167 lm/W. Leistungsfaktor  >
0,95.
Bemessungslebensdauer L80 (25 °C): = 100.000 h.
Schutzart IP66, Schutzklasse I. Glühdrahttest 650 °C
gemäß IEC
60695-2-11. Maße: L = 1047 mm, B = 96 mm, H = 98 mm.
Gewicht: 3,1 kg. ENEC-zertifiziert.

Hersteller : Trilux, Typ :  Nextrema G3 HE B 40-840
ETDD TWP PC
oglw.

Hersteller/Typ
'....................................................'

vom Bieter einzutragen
Menge: 4,000 St

*Hinweis*
Gegenstand der nachfolgenden Positionen
01.07.0060/0070 ist
ein vollständig vorkonfiguriertes, lineares
LED-Lichtbandsystem
mit Direkt- und Indirektstrahlern zur Wandmontage. Das
modulare
System umfasst alle für die fachgerechte Montage und
den
zuverlässigen Betrieb erforderlichen Komponenten und
ist als
schlüssige Einheit zu liefern und zu montieren.
Das System besteht aus folgenden Elementen:

Durchgangsverdrahtung 7-polig, 1,5 mm²

Wandbefestigungsbügel in Schwarz (ähnlich RAL 9005)
inkl.
Befestigungsfeder für horizontale Montage des
Lichtbandsystems
an der Wand

Noppenband zur Fixierung der Abdeckung in der Mitte bei
Lichtbandkonfigurationen sowie an Ecken bei
Eckelementen

Abdeckung auf der Rolle aus Polycarbonat (PC),
TP(a)-klassifiziert
mit schwarzer Schattenfuge

Lichtbandverbinder für Anbau- und Technikkanäle zum
einfachen
Verbinden der Kanäle, bestehend aus
Lichtaustrittsverhinderer,
Schrauben und seitlich einzuschiebenden
Fixierungsplättchen

Endkappenset inkl. 20 mm Kaschierbleche für Anbau- und
Pendelkanal in Schwarz (ähnlich RAL 9005), mit Tüllen
(je 2 Stück)
und Schrauben

LED-Balken für direkte Beleuchtung

LED für indirekte Beleuchtung
Die hochwertigen Komponenten beinhalten einen
pulverbeschichteten Aluminium-Anbaukanal in Schwarz
(ähnlich
RAL 9005), der speziell für die direkte
Wandanbaumontage
ausgelegt ist. Die LED-Balken sorgen für eine
gleichmäßige,
flächige Ausleuchtung mit hoher Systemeffizienz,
während die
opale Polycarbonat-Diffusorabdeckung eine homogene
Lichtverteilung gewährleistet.
Technische Merkmale:

Schutzart mindestens IP20

Schlagfestigkeit IK03 (bei Verwendung der opalen Optik)
Alle Einzelkomponenten sind integraler Bestandteil des
Gesamtsystems und werden als eine Ausschreibungseinheit
betrachtet. Lichttechnische Eigenschaften wie
Lichtstrom,
Farbtemperatur und Steuerbarkeit sind in den folgenden
Positionen separat beschrieben.
Die Mengenangaben erfolgen in Stückzahlen; Montageart
und
Leuchtenlänge sind klar und eindeutig anzugeben.
Für die Konfiguration wurde das folgende modulare
Lichtbandsystem des Herstellers Zumtobel verwendet:

Hersteller: Zumtobel, Typ: modulare Lichtbandsystem
SLOTLIGHT
infinity II oglw.

Hersteller/Typ
'....................................................'

vom Bieter einzutragen

**01.07.0060 L2.4: LED-Lichtbandsystem L= 2000 mm Indirekt 3000K / Direkt 3000K**
Indirektes Licht:
LED-Lichtlinie zur Wandmontage mit LED-Konverter,
elektronischem Vorschaltgerät; LED-Lebensdauer 100.000
h bis zu
einem Lichtstromrückgang auf 95 % des Anfangswertes.
Farborttoleranz (initial MacAdam): 3. Farbwiedergabe
Ra > 90,
Farbtemperatur 3000 K. Aluminiumgehäuse, Graualuminium
(ähnlich RAL 9007), pulverbeschichtet.
Abmessungen: 2000 × 76 × 92 mm. Gewicht: 5,12 kg.
Schutzart: IP20.
Schlagfestigkeit: IK03.
Lichtquelle: LED.
Leuchtenlichtstrom: 2830 lm
Leuchtenlichtausbeute: 142 lm/W
Farbwiedergabeindex min.: 90
Leuchtenleistung: 22,8 W
Leistungsfaktor: 0,91
Direktes Licht:
Balken für LED-Lichtlinie mit opaler Abdeckung (PC),
ausgestattet
mit LED-Konverter und elektronischem Vorschaltgerät;
LED-Lebensdauer 100.000 h bis zu einem
Lichtstromrückgang auf
80 % des Anfangswertes. Farborttoleranz (initial
MacAdam): 3.
Leuchtenlichtstrom: 6710 lm, Leuchtenlichtausbeute: 91
lm/W.
Farbwiedergabe Ra > 90, Farbtemperatur 3000 K. Balken
aus
Aluminium, Graualuminium (ähnlich RAL 9007),
pulverbeschichtet. Leuchte halogenfrei und silikonfrei
verdrahtet.
Abmessungen: 2000 × 62 × 67 mm. Gewicht: 2,77 kg.
Schutzart:
IP20. Lichtquelle: LED.
Leuchtenlichtstrom: 6710 lm
Leuchtenlichtausbeute: 91 lm/W
Farbwiedergabeindex min.: 90
Leuchtenleistung: 73,8 W
Leistungsfaktor: 0,98
Menge: 4,000 St

**01.07.0070 L2.5: LED-Lichtbandsystem L= 1500 mm Indirekt 3000K / Direkt 3000K**
LED-Lichtlinie zur Wandmontage mit indirektem und
direktem Licht
Indirektes Licht:
Lineares LED-Lichtbandsystem zur Wandmontage mit DALI
LED-Konverter und elektronischem Vorschaltgerät.
LED-Lebensdauer 100.000 Stunden bis zu einem
Lichtstromrückgang auf 95 % des Anfangswertes.
Farborttoleranz
(initial MacAdam) = 3. Farbwiedergabeindex Ra > 90,
Farbtemperatur 3000 K. Gehäuse aus pulverbeschichtetem
Aluminium in Graualuminium (ähnlich RAL 9007).
Abmessungen:
1500 × 76 × 92 mm, Gewicht 3,97 kg. Schutzart IP20,
Schlagfestigkeit IK03. Lichtquelle: LED.
Leuchtenlichtstrom: 2070 lm
Leuchtenlichtausbeute: 119 lm/W
Leuchtenleistung: 17,4 W
Leistungsfaktor: 0,87
Direktes Licht:
Balken für LED-Lichtlinie mit opaler
Polycarbonat-Abdeckung,
ausgestattet mit DALI  LED-Konverter und elektronischem
Vorschaltgerät. LED-Lebensdauer 100.000 Stunden bis zu
einem
Lichtstromrückgang auf 80 % des Anfangswertes.
Farborttoleranz
(initial MacAdam) = 3. Farbwiedergabeindex Ra > 90,
Farbtemperatur 3000 K. Balken aus pulverbeschichtetem
Aluminium in Graualuminium (ähnlich RAL 9007).
Halogenfrei und
silikonfrei verdrahtet. Abmessungen: 1500 × 62 × 67
mm, Gewicht
2,27 kg. Schutzart IP20. Lichtquelle: LED.
Leuchtenlichtstrom: 6710 lm
Leuchtenlichtausbeute: 90 lm/W
Leuchtenleistung: 55,8 W
Leistungsfaktor: 0,97
Menge: 1,000 St

*Hinweis*
Wie bei der Position  01.07.0060 handelt es sich auch
bei der
nachfolgenden Leuchte der Pos. 01.07.0080 um ein
vollständig
vorkonfiguriertes System zur Wandmontage. Die Leuchte
ist für
den Außenbereich ausgelegt und erfüllt die
Anforderungen an
Schutzart IP54 sowie Schlagfestigkeit IK07. Sie verfügt
ausschließlich über direkte Lichtabstrahlung.

Hersteller: Zumtobel, Typ: modulares Lichtbandsystem
SLOTLIGHT
infinity II, oglw.

Hersteller/Typ
'....................................................'

vom Bieter einzutragen

**01.07.0080 L2.6: LED-Lichtlinie-Wandanbau L: 2000 mm 73,8 W 6710 lm 3000 K IP54**
Balken für LED-Lichtlinie mit opaler Abdeckung (PC),
ausgestattet
mit LED-Konverter und DALI-steuerbarem elektronischem
Vorschaltgerät; LED-Lebensdauer 100.000 h bis zu einem
Lichtstromrückgang auf 80 % des Anfangswertes.
Farborttoleranz
(initial MacAdam): 3. Leuchtenlichtstrom: 6710 lm,
Leuchtenlichtausbeute: 91 lm/W. Farbwiedergabe Ra > 90,
Farbtemperatur 3000 K. Balken aus Aluminium,
Graualuminium
(ähnlich RAL 9007), pulverbeschichtet. Leuchte
halogenfrei und
silikonfrei verdrahtet. Abmessungen: 2000 × 62 × 67 mm.
Gewicht: 2,77 kg. Schutzart: IP20 (Kanal IP54).
Lichtquelle: LED.
Leuchtenlichtstrom: 6710 lm
Leuchtenlichtausbeute: 91 lm/W
Farbwiedergabeindex min.: 90
Leuchtenleistung: 73,8 W
Leistungsfaktor: 0,98
Menge: 2,000 St

*Hinweis*
Gegenstand der nachfolgenden Positionen
01.07.0090-0110  Deckeneinbau-Leuchte und
01.07.0120-0150 Pendel-Leuchten
ist ein vollständig vorkonfiguriertes, lineares
LED-Lichtbandsystem
für Decken-Einbau mit Direktstrahlern sowie für
Pendelmontage
mit Direkt- und Indirektstrahlern. Das modulare System
umfasst
alle für die fachgerechte Montage und den
zuverlässigen Betrieb
erforderlichen Komponenten und ist als schlüssige
Einheit zu
liefern und zu montieren.
Für die Einbauvariante sind folgende zusätzliche
Komponenten
enthalten: Einputzschiene 2500 mm zum präzisen Einbau
der
Lichtlinie, Montagebügel zur Einbaumontage in
Gipskartondecken,
Distanzhalter zur korrekten Positionierung,
Einputzrahmen
stirnseitig zum präzisen Einbau der Lichtlinie sowie
Endkappen für
den Einbaukanal.
Das System besteht darüber hinaus aus:

Durchgangsverdrahtung 7-polig, 1,5 mm²
Befestigungsbügel für Pendelmontage in Graualuminium
(ähnlich
RAL 9007) inkl. Befestigungsfeder für horizontale
Montage an der
Decke (Direktlicht) oder als Pendelmontage (Direkt- und
Indirektlicht)
Noppenband zur Fixierung der Abdeckung in der Mitte bei
Lichtbandkonfigurationen sowie an Ecken bei
Eckelementen
Abdeckung auf der Rolle aus Polycarbonat (PC),
TP(a)-klassifiziert,
mit Schattenfuge
Lichtbandverbinder für Anbau- und Technikkanäle zum
einfachen
Verbinden der Kanäle, bestehend aus
Lichtaustrittsverhinderer,
Schrauben und seitlich einzuschiebenden
Fixierungsplättchen
Endkappenset inkl. 20 mm Kaschierbleche für Anbau- und
Pendelkanal in Graualuminium (ähnlich RAL 9007) mit
Tüllen (je 2
Stück) und Schrauben
LED-Balken für direkte Beleuchtung
LED-Balken für indirekte Beleuchtung (nur bei
Pendelmontage)
Die hochwertigen Komponenten beinhalten einen
pulverbeschichteten Aluminium-Anbaukanal in
Graualuminium
(ähnlich RAL 9007), der speziell für die Montage an
Decke oder als
Pendelmontage ausgelegt ist. Die LED-Balken sorgen für
eine
gleichmäßige, flächige Ausleuchtung mit hoher
Systemeffizienz,
während die opale Polycarbonat-Diffusorabdeckung eine
homogene Lichtverteilung gewährleistet.

Technische Merkmale:

Schutzart mindestens IP20
Schlagfestigkeit IK03

Alle Einzelkomponenten sind integraler Bestandteil des
Gesamtsystems und werden als eine Ausschreibungseinheit
betrachtet. Lichttechnische Eigenschaften wie
Lichtstrom,
Farbtemperatur und Steuerbarkeit sind in den folgenden
Positionen separat beschrieben.

Hersteller: Zumtobel, Typ: modulare Lichtbandsystem
SLOTLIGHT
infinity II oglw.

Hersteller/Typ
'....................................................'

vom Bieter einzutragen

*Hinweis*

**01.07.0090 L3.1: LED-Lichtlinie Deckenanbau L: 2000 mm 73,8 W 6710 lm 3000 K**
Balken für LED-Lichtlinie mit opaler Abdeckung (PC),
ausgestattet
mit LED-Konverter und DALI-steuerbarem elektronischem
Vorschaltgerät ; LED-Lebensdauer 100.000 h bis zu einem
Lichtstromrückgang auf 80 % des Anfangswertes.
Farborttoleranz
(initial MacAdam): 3. Leuchtenlichtstrom: 6710 lm,
Leuchtenlichtausbeute: 91 lm/W. Farbwiedergabe Ra > 90,
Farbtemperatur 3000 K. Balken aus Aluminium, weiß,
pulverbeschichtet. Leuchte halogenfrei und silikonfrei
verdrahtet.
Abmessungen: 2000 × 62 × 67 mm. Gewicht: 2,77 kg.
Schutzart:
IP20 (Kanal IP54). Lichtquelle: LED.
Leuchtenlichtstrom: 6710 lm
Leuchtenlichtausbeute: 91 lm/W
Farbwiedergabeindex min.: 90
Leuchtenleistung: 73,8 W
Leistungsfaktor: 0,98

Liefern, montieren und betriebsfertig anschließen.
Menge: 12,000 St

**01.07.0100 L3.2: : LED-Lichtlinie Deckenanbau L: 1750 mm 65,7 W 65,7 lm 3000 K**
Balken für LED-Lichtlinie mit opaler Abdeckung (PC),
ausgestattet
mit LED-Konverter und DALI-steuerbarem elektronischem
Vorschaltgerät. LED-Lebensdauer 100.000 Stunden bis zu
einem
Lichtstromrückgang auf 80 % des Anfangswertes.
Farborttoleranz
(initial MacAdam) = 3. Farbwiedergabeindex Ra > 90,
Farbtemperatur 3000 K. Balken aus pulverbeschichtetem
Aluminium in Weiß. Halogenfrei und silikonfrei
verdrahtet.
Abmessungen: 1750 × 62 × 67 mm, Gewicht 2,5 kg.
Schutzart
IP20. Lichtquelle: LED.
Leuchtenlichtstrom: 5870 lm
Leuchtenlichtausbeute: 89 lm/W
Leuchtenleistung: 65,7 W
Leistungsfaktor: 0,98

Liefern, montieren und betriebsfertig anschließen.
Menge: 5,000 St

**01.07.0110 L3.3: : LED-Lichtlinie Deckenanbau L: 1500 mm 56,3 W 5040 lm 3000 K**
Balken für LED-Lichtlinie mit opaler
Polycarbonat-Abdeckung,
ausgestattet mit LED-Konverter und DALI-steuerbarem
elektronischem Vorschaltgerät.. LED-Lebensdauer 100.000
Stunden bis zu einem Lichtstromrückgang auf 80 % des
Anfangswertes. Farborttoleranz (initial MacAdam) = 3.
Farbwiedergabeindex Ra > 90, Farbtemperatur 3000 K.
Balken aus
pulverbeschichtetem Aluminium in Weiß. Halogenfrei und
silikonfrei verdrahtet. Abmessungen: 1500 × 62 × 67
mm, Gewicht
2,27 kg. Schutzart IP20. Lichtquelle: LED.
Leuchtenlichtstrom: 5040 lm
Leuchtenlichtausbeute: 90 lm/W
Leuchtenleistung: 56,3 W
Leistungsfaktor: 0,98

Liefern, montieren und betriebsfertig anschließen.
Menge: 2,000 St

*Hinweis*
Bei den nachfolgenden Pendelleuchten Pos.
01.07.0120-0150
handelt es sich um eine durchgehende Leuchte mit
direkter und
indirekter Lichtverteilung. Der indirekte Lichtanteil
verläuft über
die gesamte Länge, während der direkte Lichtanteil
lediglich zwei
Drittel der Gesamtlänge umfasst. An definierten
Stellen innerhalb
der Lichtlinie sind punktuelle Strahler integriert,
wodurch die
direkten und indirekten Lichtanteile in separaten
Positionen
ausgeschrieben wurden. Die gesamte Ausführung ist
jedoch als
ein zusammenhängendes, einheitliches System gemäß den
Vorgaben des Vortextes zu betrachten.

**01.07.0120 L4.1: LED-Lichtlinie-Pendel (Direkt) L: 2000 mm 75,2 W 6710 lm 3000 K**
Balken für LED-Lichtlinie mit Abdeckung aus Opal (PC),
ausgestattet mit integriertem LED-Konverter, DALI
steuerbare
Leuchte. Die LED-Lebensdauer beträgt 100.000 Stunden
bis zu
einem Lichtstromrückgang auf 80 % des Anfangswertes
(L80).
Farborttoleranz nach MacAdam = 3. Leuchtenlichtstrom
6710 lm
bei einer Lichtausbeute von 89 lm/W.
Farbwiedergabeindex Ra >
90, Farbtemperatur 3000 K. Der Balken besteht aus
pulverbeschichtetem Aluminium in Weiß, halogenfrei und
silikonfrei verdrahtet. Schutzart IP20. Abmessungen:
2000 × 62 ×
67 mm. Gewicht: 2,8 kg. Lichtquelle: LED.
Leuchtenleistung 75,2
W. Leistungsfaktor 0,98.

Liefern, montieren und betriebsfertig anschließen.
Menge: 12,000 St

**01.07.0130 L4.2: LED-Lichtlinie-Pendel (Direkt) L:1000 mm 37,9 W 3360 lm 3000 K**
Balken für LED-Lichtlinie mit Abdeckung aus Opal (PC),
ausgestattet mit integriertem LED-Konverter, DALI
steuerbare
Leuchte. Die LED-Lebensdauer beträgt 100.000 Stunden
bis zu
einem Lichtstromrückgang auf 80 % des Anfangswertes
(L80).
Farborttoleranz nach MacAdam = 3. Leuchtenlichtstrom
3360 lm
bei einer Lichtausbeute von 89 lm/W.
Farbwiedergabeindex Ra >
90, Farbtemperatur 3000 K. Der Balken besteht aus
pulverbeschichtetem Aluminium in Weiß, halogenfrei und
silikonfrei verdrahtet. Schutzart IP20. Abmessungen:
1000 × 62 ×
67 mm. Gewicht: 1,6 kg. Lichtquelle: LED.
Leuchtenleistung 37,9
W. Leistungsfaktor 0,97.

Liefern, montieren und betriebsfertig anschließen.
Menge: 1,000 St

**01.07.0140 L4.3: LED-Lichtlinie-Pendel (Indirekt) L:2000 mm 52,7 W 5860 lm 3000 K**
Kanal für LED-Lichtlinie zur Pendelmontage,
ausgestattet mit
LED-Konverter, DALI steuerbare Leuchte. Die
LED-Lebensdauer
beträgt 100.000 Stunden bis zu einem
Lichtstromrückgang auf 95
% des Anfangswertes (L95). Farborttoleranz nach
MacAdam = 3.
Farbwiedergabeindex Ra > 90, Farbtemperatur 3000 K.
Der Kanal
besteht aus pulverbeschichtetem Aluminium in Schwarz
(ähnlich
RAL 9005). Schutzart IP20, Schlagfestigkeit IK03.
Abmessungen:
2000 × 76 × 92 mm. Gewicht: 5,15 kg. Lichtquelle: LED.
Leuchtenlichtstrom 5860 lm bei einer Lichtausbeute von
111
lm/W. Leuchtenleistung 52,7 W. Leistungsfaktor 0,96.

Liefern, montieren und betriebsfertig anschließen.
Menge: 19,000 St

**01.07.0150 L4.4: LED-Lichtlinie-Pendel (Direkt) L:1750 mm 65,7 W 5870 lm 3000 K**
Kanal für LED-Lichtlinie zur Pendelmontage,
ausgestattet mit
LED-Konverter, DALI steuerbare Leuchte. LED-Lebensdauer
100.000 Stunden bis zu einem Lichtstromrückgang auf 95
% des
Anfangswertes (L95). Farborttoleranz nach MacAdam = 3.
Farbwiedergabeindex Ra > 90, Farbtemperatur 3000 K.
Kanal aus
pulverbeschichtetem Aluminium, schwarz (ähnlich RAL
9005).
Schutzart IP20, Schlagfestigkeit IK03. Abmessungen:
2000 × 76 ×
92 mm. Gewicht: 5,15 kg. Lichtquelle: LED.
Leuchtenlichtstrom
5860 lm bei Lichtausbeute 111 lm/W. Leuchtenleistung
52,7 W,
Leistungsfaktor 0,96. Betriebsgerät: 1 x 75 W
LED-Konverter,
dimmbar über DALI, DSI und switchDIM bis 1%.
Standby-Leistung
0,15 W. Steuerung DC-Level einstellbar.
Energieeffizienzklasse D.

Liefern, montieren und betriebsfertig anschließen.
Menge: 3,000 St

**01.07.0160 Stromschienensystem**
DALI-fähige Stromschiene 3-Phasen / L3+DALI, Länge
1000 mm,
aus Aluminium-Strangpressprofil, Farbton schwarz
(ähnlich RAL
9005). Geeignet für Deckenanbau.
Abmessungen ca. 1000 × 34 × 34 mm, Gewicht ca. 1,05 kg.
Anschlussmöglichkeiten:
Bei 3-Phasen-Wechselstromanschluss 400 V: max.
Anschlussleistung 3 × 3680 W (insgesamt 11 040 W),
Absicherung
3 × 16 A, Zuleitung min. 5 × 1,5 mm²
Bei L3+DALI (1-Phasen-Wechselstromanschluss): max.
Anschlussleistung 1 × 3680 W, Absicherung 1 × 16 A,
Zuleitung
min. 5 × 1,5 mm² inkl. DALI-Steuerleitung
Systemzubehör (Bestandteil der Leistung):
Anfangseinspeisung mittels geeignetem Einspeiseadapter
(9St)
Endabschluss durch passende Endkappe
Punktauslass mittels 3-Phasen-Universaladapter für
Leuchtenanschluss (9 St)
Liefern, montieren und betriebsfertig anschließen.
Hersteller: Zumtobel
Typ: 3PH/L3+DALI TRACK 1000 BK

Hersteller/Typ
'....................................................'

vom Bieter einzutragen
Menge: 30,000 m

**01.07.0170 Blindabdeckung für LED-Lichtlinie für Anbau, Pendel und Direkt-/Indire**
Blindabdeckung für LED-Lichtlinie für Anbau, Pendel und
Direkt-/Indirektlicht in Schwarz Länge 500 mm mit
integrierter
dreiphasiger Stromschiene und Steuerung über DALI
Einspeiser
und Endkappe in Schwarz Schwenkriegel zur sicheren
Befestigung
im Kanal Klemmen für Durchgangsverdrahtung im System
Abmessungen 1000 x 68 x 54 mm Gewicht ca. 0,75 kg
Liefern, montieren und betriebsfertig anschließen.

Hersteller: Zumtobel
Typ: SLN2 BATTEN 3PH L500

Hersteller/Typ
'....................................................'

vom Bieter einzutragen
Menge: 10,000 St

**01.07.0180 LED-Strahler 29 W 2300 lm DALI IP20 2700 K Graualuminium vertikal**
LED-Strahler mit stabilisierter Farbtemperatur
Optimiert für
effiziente und leistungsstarke Akzentbeleuchtung
Leuchte mit
Adapter zur einfachen und schnellen Montage im Kanal
Klemmen
für Durchgangsverdrahtung DALI steuerbar Adapterfarbe
Graualuminium ähnlich RAL 9007 Farbwiedergabe Ra > 90
Farbtemperatur 2700 K warmweiß Leuchte mit vertikaler
Lichtoptik
zur homogenen Ausleuchtung von Wänden und vertikalen
Flächen
35° Farborttoleranz initial MacAdam 2
Leuchtenlichtstrom 2300 lm
Leuchtenlichtausbeute 79 lm/W Lebensdauer 50000
Stunden bei
80% Lichtstrom Leuchtenleistung 29 W Netzspannung
220240 V
50/60 Hz Strahler um 360° drehbar und 90° schwenkbar
Strahlergehäuse aus Aluminiumdruckguss Oberfläche
Graualuminium ähnlich RAL 9007 Exzellente Entblendung
über
Front-Ring aus Polycarbonat Front-Ring dient zur
Aufnahme von
Zubehör wie optischem Filter Schutzglas oder
Wabenraster
Spiegelreflektor aus Polycarbonat aluminiumbesputtert
hochglänzend irisierungsfrei Spiegelreflektor als
Wechselreflektor
umrüstbar Abmessungen 500 x 72 x 158 mm Gewicht ca.
0,79 kg
Die Leuchte ist betriebsfertig zu liefern montieren
und anschließen

Fabrikat Zumtobel
Typ V2 S 2300-927 LDO SLN2 VOPT oder gleichwertig

Hersteller/Typ
'....................................................'

vom Bieter einzutragen
Menge: 10,000 St

#### Titel 01.08 KG 445 Sicherheitsbeleuchtung

*Hinweis*
Die Sicherheitsbeleuchtung wird vollständig und
unauffällig in das
vorgenannte Lichtbandsystem integriert. Zur Umsetzung
kommt
eine speziell für dieses Lichtbandsystem konzipierte
Sicherheitsleuchte mit Schutzart IP20. Dadurch
entsteht eine
optisch durchgehende und einheitliche Lichtlinie, bei
der die
Sicherheitsbeleuchtung gestalterisch nicht von der
Allgemeinbeleuchtung unterscheidbar ist.
So bleibt die gestalterische Klarheit des
Lichtkonzepts auch im
Notbetrieb erhalten.
Die Rettungszeichenleuchten werden als
Wandeinbauleuchten
ausgeführt und in Beton-Einbaugehäusen installiert,
die bereits
während der Rohbauphase mit Leerrohrzuführungen
montiert
werden.

**01.08.0010 SL.1: LED-Sicherheitsleuchte Antipanik für Lichtbandsystem 48 V**
LED-Sicherheitsleuchte zur Antipanikbeleuchtung gemäß
EN 1838
mit einer Mindestbeleuchtungsstärke von 0,5 lx. Die
Leuchte ist
mit zwei Hochleistungs-LEDs in neutralweißer
Lichtfarbe (ca. 4.000
K) ausgestattet. Der Lichtaustritt erfolgt über eine
linienförmige
Polycarbonat-Linse zur breitflächigen Ausleuchtung.
Das Gehäuse
besteht aus profiliertem, pulverbeschichtetem
Stahlblech in Weiß
(ähnlich RAL 9016) und verfügt über einen integrierten
Kühlkörper
zur thermischen Optimierung.
Die Montage erfolgt werkzeuglos in ein kompatibles
Stromschienensystem (z. B. Lichtbandsystem). Die
Leuchte weist
eine Schutzart von mindestens IP20 auf, entspricht der
Schutzklasse SC1 oder I und hat eine Schlagfestigkeit
von
mindestens IK04. Sie ist geeignet für den Betrieb an
einer
zentralen Notlichtversorgung mit 48 V DC (FELV) und
verfügt über
eine Einzelüberwachung über Powerline-Kommunikation.
Der
Notlichtlevel ist über eine NFC-Schnittstelle
einstellbar.
Die Leistungsaufnahme beträgt ca. 3,2 W im
Dauerbetrieb und ca.
0,4 W im Bereitschaftsbetrieb, der Lichtstrom im
Notlichtbetrieb
liegt bei ca. 307 lm, die Lichtausbeute beträgt ca. 96
lm/W. Der
Farbwiedergabeindex liegt bei mindestens CRI 70, die
Farborttoleranz beträgt maximal 5 SDCM gemäß MacAdam.
Die
Leuchte ist über Powerline bis auf 10 % dimmbar,
besitzt eine
mittlere Bemessungslebensdauer von mindestens 100.000
Stunden (L95 bei 25 °C) und ist für einen
Betriebstemperaturbereich von 30 °C bis +35 °C
ausgelegt. Die
Abmessungen betragen ca. 250 × 60 × 85 mm, das Gewicht
liegt
bei ca. 0,84 kg. Die Verdrahtung erfolgt halogenfrei
und silikonfrei.
Die Leuchte entspricht der Wartungskategorie CIE 97
Klasse D
(geschlossen, IP2X).
Liefern, montieren und betriebsfertig anschließen.

Fabrikat: Zumtobel
Typ: RESCLITE PRO TEC-GP ANT ELP WH oder gleichwertig

Hersteller/Typ
'....................................................'

vom Bieter einzutragen
Menge: 9,000 St

**01.08.0020 RZ1: LED-Sicherheitszeichenleuchte für Wandeinbau**
Sicherheitszeichenleuchte für zentrale
Notlichtversorgung mit
Einzelüberwachung der Leuchte über
Powerline-Kommunikation,
geeignet für Wand-Einbau in Betoneinbaugehäuse,
LED-Leuchte
mit Leistungsaufnahme ca. 3,9 W, wartungsfrei durch
moderne
LED-Technologie, Lichtstrom bei Netzbetrieb ca. 60 lm,
im
Notlichtbetrieb ca. 5 lm, Lichtausbeute ca. 15 lm/W,
Steuerung
dimmbar über PLC bis 10 %, Schutzart mindestens IP40,
Schutzklasse I oder SC1, Gehäuse aus beschichtetem
Stahlblech,
Anschluss über Steckklemmen für Leiterquerschnitte bis
2,5 mm²,
Durchgangsverdrahtung für 1,5 mm² möglich,
Spannungsversorgung 48 V DC, Schlagfestigkeit
mindestens IK03,
geeignet für Dauer- und Bereitschaftsschaltung,
Betriebstemperaturbereich -40 °C bis +45 °C, mittlere
Lebensdauer der LED (L90 bei 25 °C): mindestens 50.000
h,
halogenfreie Verdrahtung, Abmessungen ca. 232 × 135 ×
54 mm,
Gewicht ca. 0,6 kg. Das Zubehör in Form des
Sicherheitszeichens
mit Aluminiumrahmen, silber pulverbeschichtet,
einseitig,
Piktogramm nach ISO 7010, Richtungspfeil nach unten,
Erkennungsweite mindestens 30 m gemäß EN 1838, ist im
Lieferumfang enthalten.
Liefern, montieren und betriebsfertig anschließen.

Fabrikat: Zumtobel
Typ: PURESIGN 150 P MRW ELP WH oder gleichwertig

Hersteller/Typ
'....................................................'

vom Bieter einzutragen
Menge: 4,000 St

**01.08.0030 RZ2: LED-Sicherheitszeichenleuchte für Decken-Einbau**
Sicherheitszeichenleuchte für zentrale
Notlichtversorgung mit
Einzelüberwachung der Leuchte über
Powerline-Kommunikation,
geeignet für Decken-Einbau in abgehängte Decken oder
Einbaugehäuse, LED-Leuchte mit Leistungsaufnahme ca.
3,9 W,
wartungsfrei durch moderne LED-Technologie, Lichtstrom
bei
Netzbetrieb ca. 225 lm, im Notlichtbetrieb ca. 21 lm,
Lichtausbeute ca. 58 lm/W, Steuerung per PLC dimmbar
bis 10 %,
Schutzart mindestens IP40, Schutzklasse I oder SC1,
Gehäuse aus
beschichtetem Stahlblech in silber, ähnlich RAL 7035,
Adressierung über NFC-Schnittstelle, alternativ auch
optisch
möglich, Anschluss über Steckklemmen für
Leiterquerschnitte bis
2,5 mm², Durchgangsverdrahtung für 1,5 mm² möglich,
Spannungsversorgung 48 V DC (FELV), Schlagfestigkeit
mindestens IK03, geeignet für Dauer- und
Bereitschaftsschaltung,
konfigurierbar über die zentrale Steuereinheit,
Betriebstemperaturbereich -20 °C bis +40 °C,
Leitungslänge von
der Notstromquelle bis zur letzten Leuchte maximal 200
m,
mittlere Lebensdauer der LED (L90 bei 25 °C):
mindestens 50.000
h, halogenfreie Verdrahtung, Abmessungen ca. 346 × 90
× 78 mm,
Gewicht ca. 1,26 kg.
Zubehör: Sicherheitszeichen zur werkzeuglosen Montage
auf das
Leuchtengehäuse, gleichmäßige Hinterleuchtung des
Piktogramms, Leuchtdichte mindestens 500 cd/m² im
weißen
Bereich, Piktogramm per Digitaldruck auf
Acrylglasplatte, Symbol
nach ISO 7010, einseitig, Richtungspfeil zur Seite,
Erkennungsweite mindestens 30 m gemäß EN 1838,
Abmessungen ca. 300 × 16 × 188 mm, Gewicht ca. 0,76 kg.
Liefern, montieren und betriebsfertig anschließen.

Fabrikat: Zumtobel
Typ:  PURESIGN/COMSIGN 150 P MRCR-WF15 ELP SR  oder
gleichwertig

Hersteller/Typ
'....................................................'

vom Bieter einzutragen
Menge: 3,000 St

#### Titel 01.09 Potentialausgleich

*Hinweis*
Für das Bauvorhaben ist eine Erdungsanlage bestehend
aus
Fundamenterder/Funktionspotentialausgleichsleiter und
Ringerder sowie eine äußere Blitzschutzanlage der
Schutzklasse 3
vorgesehen.
Die gesamte Erdungsanlage einschließlich
Fundamenterder und
Ringerder wird vollständig durch die Rohbaufirma
hergestellt.
Die Ausführung erfolgt gemäß DIN 18014 und unter
Berücksichtigung der späteren Anforderungen der DIN EN
62305-3.

1. Leistung der Rohbaufirma
Lieferung und Einbau des
Fundamenterders/Funktionspotentialausgleichsleiters aus
feuerverzinktem Rundstahl Ø 10 mm in der unteren
Bewehrungslage der Bodenplatte mit mindestens 5 cm
Betonüberdeckung und maximaler Maschenweite von
20 × 20 m.
Verbindung mit der Bewehrung alle 2 m mittels
Mehrzweck-Verbindungsklemmen (keine Keilverbindungen).
Herstellung des Ringerders und sämtlicher
Edelstahl-Anschlussfahnen Ø 10 mm, die seitlich aus der
Bodenplatte herausgeführt werden, einschließlich aller
Anschlussfestpunkte für späteren Potentialausgleich und
Blitzschutzableitungen.
Übergabe der Dokumentation und der fertiggestellten
Erdungsanlage an die Elektrofachfirma inklusive
Messprotokoll.

2. Leistung der Elektrofachfirma
Herstellung und kompletter Anschluss des örtlichen und
zentralen
Potentialausgleichs nach DIN VDE 0100-410 / -540,
einschließlich
Messung und Dokumentation.
Verbindung aller metallischen Konstruktionen und
leitfähigen
Bauteile des Bauwerks mit dem Potentialausgleich,
insbesondere:
Zentrale Heizungs- und Lüftungsanlagen
Übertragungsnetze der Kommunikationstechnik
Schutzleiter sämtlicher elektrischer Anlagen (Nullung,
RCD-Schutz)
Erdung sämtlicher Kabeltragsysteme
Alle metallischen Konstruktionen wie Treppen, Geländer,
Handläufe, Podeste, Trägerkonstruktionen,
Absturzsicherungen
und sonstige leitfähige Bauteile.

**01.09.0010 Potentialausgleichsschiene**
Potentialausgleichsschiene
Fußplatte und Abdeckkappe aus schlagfestem Kunststoff,
Kontaktleiste Messing, vernickelt
für 1 x Rd 10 mm, 1 x FL 4 x 30 mm und 25 x 16 mm²

liefern, montieren und betriebsfertig anschließen
Menge: 3,000 St

**01.09.0020 Anschluß an Metallkonstruktionen**
Anschluß an Metallkonstruktionen, usw. mit Schrauben
und
Muttern in rostfreier Ausführung herstellen.
Menge: 40,000 St

**01.09.0030 Erdungsanschluß an diverse Metallteile mit Klemme für**
Erdungsanschluß an diverse Metallteile mit Klemme für
Runddraht
bis 10 mm² liefern und betriebsfertig montieren
Menge: 10,000 St

**01.09.0040 Erdungsbandrohrschelle Messing bis 100mm**
Erdungsbandrohrschelle aus Messing gal/Zn, mit
Anschlussmöglichkeit für einen Leiter 2,5 mm2 bis 2
Leiter 16 mm2, für Rohrdurchmesser bis 100 mm.
Menge: 5,000 St

**01.09.0050 Schraubverbindung Stahl niro einschl. bohren/Gew. schneiden**
Verbindung mit Schrauben DIN EN 50164-2, aus
nichtrostendem Stahl, einschl. bohren und Gewinde
schneiden, liefern und montieren
Menge: 10,000 St

### Gewerk 02 Schwachstromanlagen Schweizer Haus

#### Titel 02.01 KG 451 TK-Anlagen

**02.01.0010 J-H(St)H 6x2x0,6 Bd vorh.Rohr/Unterflur**
Fernmelde-Installationskabel J-H(St)H 6 x 2 x 0,6 mm Bd
geschirmt, halogenfrei nach DIN VDE 0815
Lieferung in Teillängen und betriebsfertige
Verlegung in vorhandene Rohre, Unterflurkanäle oder
Hohlwände,
einschließlich Befestigung mit Iso-Nagelschellen.
Menge: 100,000 m

**02.01.0020 2J-H(St)H 4x2x0,6 Bd vorh.Rohr/Unterflur**
Fernmelde-Installationskabel J-H(St)H 4 x 2 x 0,6 mm Bd
geschirmt, halogenfrei nach DIN VDE 0815
Lieferung in Teillängen und betriebsfertige
Verlegung in vorhandene Rohre, Unterflurkanäle oder
Hohlwände,
einschließlich Befestigung mit Iso-Nagelschellen.
Menge: 100,000 m

**02.01.0030 J-H(St)H 2x2x0,6 Bd vorh.Rohr/Unterflur**
Fernmelde-Installationskabel J-H(St)H 2 x 2 x 0,6 mm Bd
geschirmt, halogenfrei nach DIN VDE 0815
Lieferung in Teillängen und betriebsfertige
Verlegung in vorhandene Rohre, Unterflurkanäle oder
Hohlwände,
einschließlich Befestigung mit Iso-Nagelschellen.
Menge: 50,000 m

**02.01.0040 J-H(St)H6x2x0,8 Bd vorh.Kabelrinne**
Fernmelde-Installationskabel J-H(St)H 6 x 2 x 0,8 mm
nach DIN VDE 0815, geschirmt, halogenfrei
Leiter: Cu, blank
Aderisolation: halogenfreie Isoliermischung HI1
Schirmung: kunststoffbeschichtete Alu-Folie mit
Cu-Beidraht
Mantelmaterial: halogenfreies Polymer HM1
Eigenschaften:
Flammwidrigkeit: VDE 0482-266-2-4 / IEC 60332-3-24
(Kat. C)
Rauchdichte: DIN EN 61034 / IEC 61034
Halogenfrei: DIN EN 50267 / IEC 60754
Lieferung in Teillängen und betriebsfertige
Verlegung auf vorhandenen Kabelrinnen oder in offene
Kanäle,
einschließlich Befestigung mit Sammelhaltern.
Menge: 50,000 m

**02.01.0050 J-H(St)H 4x2x0,8 Bd vorh.Kabelrinne**
Fernmelde-Installationskabel J-H(St)H 4 x 2 x 0,8 mm
nach DIN VDE 0815, geschirmt, halogenfrei
Leiter: Cu, blank
Aderisolation: halogenfreie Isoliermischung HI1
Schirmung: kunststoffbeschichtete Alu-Folie mit
Cu-Beidraht
Mantelmaterial: halogenfreies Polymer HM1
Eigenschaften:
Flammwidrigkeit: VDE 0482-266-2-4 / IEC 60332-3-24
(Kat. C)
Rauchdichte: DIN EN 61034 / IEC 61034
Halogenfrei: DIN EN 50267 / IEC 60754
Lieferung in Teillängen und betriebsfertige
Verlegung auf vorhandenen Kabelrinnen oder in offene
Kanäle,
einschließlich Befestigung mit Sammelhaltern.
Menge: 50,000 m

**02.01.0060 J-H(St)H 2x2x0,8 Bd vorh.Kabelrinne**
Fernmelde-Installationskabel J-H(St)H 2 x 2 x 0,8 mm
nach DIN VDE 0815, geschirmt, halogenfrei
Leiter: Cu, blank
Aderisolation: halogenfreie Isoliermischung HI1
Schirmung: kunststoffbeschichtete Alu-Folie mit
Cu-Beidraht
Mantelmaterial: halogenfreies Polymer HM1
Eigenschaften:
Flammwidrigkeit: VDE 0482-266-2-4 / IEC 60332-3-24
(Kat. C)
Rauchdichte: DIN EN 61034 / IEC 61034
Halogenfrei: DIN EN 50267 / IEC 60754
Lieferung in Teillängen und betriebsfertige
Verlegung auf vorhandenen Kabelrinnen oder in offene
Kanäle,
einschließlich Befestigung mit Sammelhaltern.
Menge: 50,000 m

**02.01.0070 Busltg KNX-TP YCYM 2x2x0,8 vorh.Rohr/Unterflurkanal**
STLB-Bau 2025-04 057
Busleitung, Bussystem KNX-TP, Mantelisolation bemessen
für 4 kV
Prüfspannung, YCYM 2 x 2 x 0,8, Cu-Zahl 21, in vorh.
Rohre/Unterflurkanäle.
Menge: 100,000 m

**02.01.0080 A-2Y(L)2Y 4x2x0,8 Kabelgraben/Leerrohr**
A-2Y(L)2Y 4x2x0,8 Fernmelde-Außenkabel liefern und in
vorhandenes Leerrohr einziehen (größte Länge zwischen 2
Schächten 80m)
Menge: 100,000 m

**02.01.0090 TAE-Anschlussdose in Aufputzausführung**
TAE-Anschlussdose in Aufputzausführung
Kodierung: 3 x 6 NFN, komplett mit Abdeckung/Rahmen,
Farbe RAL 9010 reinweiß
Liefern, montieren und betriebsfertig anschließen
Menge: 2,000 St

#### Titel 02.02 KG 452 Gegensprechanlage

**02.02.0010 Türsprechstelle, 4-fach Modulaufbau, für Türblendeinbau**
Türsprechstelle, 4-fach Modulaufbau, für Türblendeinbau
Bestehend aus:

- 1 Türlautsprechermodul mit integriertem Mikrofon und
Lautsprecher
- 2 Ruftastenmodule mit hinterleuchtetem, wechselbarem
Namensschild und Glockensymbol
- 1 Montagerahmen für 4 Module aus Zink-Druckguss,
geeignet für
Senkrecht- und Waagerechtmontage, inkl.
Schnellbefestigungsschrauben und Schließwerkzeug;
Montage für
vollintegrierten Einbau in Türprofil (Türblendeinbau)
- 2 Blindmodule zur Abdeckung nicht belegter Felder
- 1 Einbaugehäuse zur Einbaumontage

Montagehöhe gemäß DIN 18040, Abstimmung mit
Fassadenplanung und bauseitiger Einbauöffnung
erforderlich.
Farbgebung Anthrazitgrau oder nach architektonischer
RAL-Vorgabe, Bemusterung erforderlich.
Lieferung und Montage
Leitfabrikat: Siedle
Typ:  Siedle Vario  oder gleichwertig

Hersteller/Typ
'....................................................'

vom Bieter einzutragen
Menge: 1,000 St

**02.02.0020 Bus-Netzgerät**
Netzgerät im Schalttafelgehäuse zur Versorgung der
Bus-Teilnehmer

10 Bus-Adressen für die Versorgung der Bus-Teilnehmer
integrierter Türöffner- und Lichtkontakt
Betriebsspannung: 230 V AC, +/-10 %,
50/60 Hz
Betriebsstrom: 200 mA
Ausgangsspannung: 27,5 V DC,
12 V AC
Ausgangsstrom: 0,5 A DC, 1 A AC
Absicherung: Primär Si 1 T 250 mA L,
sekundär kurzschlussfest
Kontaktart: 2 Schließer 24 V, 2 A
Schutzart: IP 30
Umgebungstemperatur: 0 °C bis +40 °C
Teilungseinheit (TE): 9
Abmessungen (mm) B x H x T:
162 x 89 x 60

liefern, montieren und betriebsfertig anschließen
inkl. Programmierung

Leitfabrikat: Siedle
Typ: SNG 850-0 D oder gleichwertig

Hersteller/Typ
'....................................................'

vom Bieter einzutragen
Menge: 1,000 St

**02.02.0030 Transformator im Schalttafelgehäuse**
Transformator im Schalttafelgehäuse, zur Versorgung von
Zusatzkomponenten.. Betriebsspannung: 230 V AC +/-10 %,
50/60 Hz
Ausgangsspannung: 12 V AC
Ausgangsstrom: max. 1,3 A
Absicherung: sekundärseitig thermisch
Schutzart: IP 30
Umgebungstemperatur: 0 °C bis +40 °C
Teilungseinheit (TE): 3
Abmessungen (mm) B x H x T: 53,5 x 89 x 60

liefern, montieren und betriebsfertig anschließen

Leitfabrikat:: Siedle
Typ: TR 603-0 oder gleichwertig

Hersteller/Typ
'....................................................'

vom Bieter einzutragen
Menge: 1,000 St

**02.02.0040 Audio-Innenstation Freisprech, Aufputzmontage**
Audio-Innenstation Freisprech, Aufputzmontage
Freisprech-Innenstation mit einfacher Bedienung über 2
Tasten für
Ruf, Sprache, Türöffnung und Lichtsteuerung.
Leistungsmerkmale:

- Klare Tastenzuordnung zur Vermeidung von
Fehlbedienung
- Gute Sprachqualität und einstellbare Lautstärke
- LED-Anzeigen für Ruf- und Gesprächsstatus
- Mehrere Ruftöne und Rufarten (Etage, Tür, intern)
- Parallelschaltung bis zu 4 Geräten
- Türöffner- und Lichtfunktion über Busleitung

Einfache Montage mit vorinstallierbarer Grundplatte
Abmessungen ca. 79 x 133 x 23 mm, Farbe weiß
Lieferung, Montage und betriebsfertige Inbetriebnahme

Leitfabrikat:: Siedle
Typ: AIB 150-01 Audio-Innenstation Siedle Basic oder
gleichwertig

Hersteller/Typ
'....................................................'

vom Bieter einzutragen
Menge: 2,000 St

#### Titel 02.03 KG 456 Brandmeldeanlage

*Hinweis*
Im vorliegenden Bauvorhaben ist keine automatische
Brandmeldeanlage (BMA) nach DIN 14675 bzw. DIN VDE
0833-2
vorgesehen.
Stattdessen werden autarke Rauchwarnmelder gemäß DIN
14676
in ausgewählten Aufenthaltsbereichen installiert. Dies
betrifft
insbesondere:

Büroräume/ Sozial- und Aufenthaltsräume für Personal
Die Rauchwarnmelder dienen ausschließlich dem
personellen
Selbstschutz und stellen keinen Ersatz für eine
flächendeckende
Brandmeldetechnik dar. Eine Alarmweiterleitung oder
Aufschaltung zur Feuerwehr erfolgt nicht. Die
Installation erfolgt
gemäß den Anforderungen der DIN 14676, insbesondere:

- Montage gemäß Herstellerangaben unter Beachtung von
Mindestabständen zu Wänden, Leuchten, Einbauten und
Lüftungsöffnungen
- Installation an der Decke in Raummitte oder gem.
DIN-gerechter
Positionierung
- Verwendung von Rauchwarnmeldern mit fest eingebauter
Langzeitbatterie (10 Jahre Lebensdauer)
- akustisches Alarmsignal = 85 dB(A) in 3 m Entfernung
- optische Betriebsanzeige (LED)
- CE-Kennzeichnung und Konformität nach DIN EN 14604

Gerätewartung und regelmäßige Funktionsprüfung nach
Herstellerangaben.

Vorgegebenes Fabrikat (Maßgabe AG): Ei Electronics
Typ: Ei650FA-SC327

**02.03.0010 Rauchwarnmelder batteriebetrieben**
Rauchwarnmelder batteriebetrieben, Typ Ei650i
Batteriebetriebener Rauchwarnmelder mit
photoelektrischem
Streulichtsensor zur Brandraucherkennung und
akustischen
Alarmierung nach DIN EN 14604 und DIN 14676-1.
Stromversorgung durch fest verlötete
3V-Lithiumbatterie,
Lebensdauer mindestens 10+1 Jahre.

Merkmale:
Draht- und funkloser Ereignisspeicher mit
Auslesefunktion via
Smartphone (AudioLink)
LED-Anzeige für Batteriezustand und Verschmutzung
Großer Test- und Stummschaltknopf
Stummschaltung bei Täuschungsalarm (10 Min.) möglich
Automatische Verschmutzungskompensation
Insektenschutznetz in Rauchkammer
Keine dauerhaften LED-Anzeigen im Betrieb
Akustische Störungsmeldung mit 12h Stummschaltung
Max. Überwachungsfläche 60 m²
Technische Daten:
Schalldruck = 85 dB(A)
Automatischer Selbsttest
Gehäuse weiß, Ø 115 mm, Höhe 50 mm
Temperaturbereich -10 °C bis +40 °C
Lieferumfang: Melder, Montagesockel, Schrauben, Dübel
Zertifikate: DIN EN 14604, vfdb 14-01, CE, Q-Label

Fabrikat: Ei Electronics
Typ: Ei650i

Liefern und montieren.
Menge: 3,000 St

#### Titel 02.04 KG 456 Einbruchmeldeanlage

*Hinweis*
Der Einsatz der herstellerbezogenen EMA- Komponenten
(Eff-Eff-Honeywell) ist erforderlich, um eine
gesicherte
Kommunikation mit der vorhandenen Gebäudezentrale und
den
zentralen Systemen in der Notfall- und
Serviceleitstelle sowie in
der Interventionszentrale sicherzustellen.
Die Standardisierung der Gefahrenmelde-Systeme hat
neben der
einheitlichen Bedienung und Nutzung auch die
Kostenminimierung im Bereich der Wartung, der
Instandhaltung,
sowie einer sichergestellten Funktionalität im Verbund
zum Ziel.
Durch die Reduktion auf wenige Produktfamilien in den
genannten
Leistungssegmenten ist auch eine technische Betreuung
der
eingesetzten Lösungen durch das geschulte Personal der
SPSG
möglich.
Bei Angebot eines gleichwertigen Fabrikates muss die
Migration in
die Sicherheitsnetzwerke der SPSG vollumfänglich in
Funktionalität und Datenqualität ohne den Einsatz von
Zusatzgeräten, wie Gateways, Konverter o.ä. sowie
zusätzlicher
Software gewährleistet sein. Dies ist mit der
Angebotsabgabe
nachzuweisen. Diese Geräte erzeugen zusätzliche Kosten
bei der
Beschaffung sowie auch später bei Wartung und
Instandhaltung

*Hinweis*
Im Schweizerhaus wird eine automatische
Einbruchmeldeanlage
(EMA) gemäß DIN VDE 0833-3 sowie den VdS-Richtlinien
(VdS
3455, VdS 2264) vorgesehen. Das Gebäude besteht aus
einem
Museums- und Souvenirshop mit zwei Verkaufsebenen,
wobei
eine spätere funktionale Trennung der Geschosse
möglich sein
soll. Für diesen Zweck wird eine Vorrüstung an einer
Tür
geschaffen, bestehend aus Verkabelung und den
notwendigen
Komponenten zur späteren Anbindung an die
Einbruchmeldezentrale (EMZ), ohne dass diese im
Erstbetrieb
aktiviert wird.
Die Sicherung der Außenhaut erfolgt durch die
Überwachung aller
öffenbaren Fenster mit Magnet- und
Schließblechkontakten. Die
Außentüren werden ebenfalls mit Magnetkontakten und
Schließblechkontakten ausgestattet. Zur Gewährleistung
der
Zwangsläufigkeit kommen Halbzylinderschlösser zum
Einsatz. An
der Hauptzugangstür ist zusätzlich eine
Zutrittskontrolle
vorgesehen. Da es sich dabei um eine Fluchttür
handelt, wird ein
Mediator eingesetzt. Die elektrische Schiebetür wird
hinsichtlich
einer möglichen späteren Trennung der Nutzungseinheiten
vorbereitet; dazu zählen unter anderem die
erforderliche
Programmierung und die optionale Überwachung über
Magnet-
und Riegelkontakte.
Die Innenraumüberwachung erfolgt mittels
Bewegungsmeldern in
allen gefährdeten Bereichen. Im Erdgeschoss betrifft
dies
sämtliche Räume mit Fassadenöffnungen, insbesondere
Eingangs-
und Verkaufsbereiche. Im Obergeschoss werden ebenfalls
alle
Räume mit Außenwandöffnungen überwacht, darunter
Verkaufsfläche, Flur, Teeküche, Büro und Technikraum.
Eine
Videoüberwachung ist nicht vorgesehen.
Es ist zu berücksichtigen, dass die Nutzungseinheiten
im Erd- und
Obergeschoss optional unabhängig voneinander betrieben
werden
können. Zentrale Anzeige- und Bedienelemente
einschließlich
Scharf-/Unscharfschaltung sind vorzusehen. Zudem ist
eine
übergeordnete Anbindung an die bestehende
EMZ-Peripherie der
SPSG einzuplanen, mit der Option einer Aufschaltung
auf die
Sicherheitszentrale Charlottenburg (NSL) der SPSG. Die
Einbruchmeldeanlage ist mindestens nach VdS-Klasse B
auszuführen.
Die Elektrofachfirma bestellt und liefert die
Magnet-/Riegelkontakte sowie Sperrelemente für die
Türen und
Fenster. Die Montage der Komponenten erfolgt durch den
Tür- und
Fensterbauer. Die Koordination und technische
Abstimmung mit
den ausführenden Firmen obliegt dem Auftragnehmer der
EMA und
ist als integraler Bestandteil seiner Leistung zu
betrachten, um die
einwandfreie Funktion der gesamten Einbruchmeldeanlage
gemäß
den geforderten Standards sicherzustellen.

**02.04.0010 Türmodul für EMA- und ZK-Zentralen**
Türmodul zur Verwendung in EMA- und
Zutrittskontrollzentralen
zur Steuerung und Überwachung von Türen im
Scharf-/Unscharf-Betrieb sowie für
Zutrittskontrollfunktionen. Das
Modul ermöglicht den Anschluss aller erforderlichen
Kontakte,
Sensoren und Ausgänge sowie bis zu vier Leser je nach
Betriebsart
über rückwirkungsfreie Schnittstellen. Unterstützt
werden
Funktionen wie Bereichswechselkontrolle,
Mehrpersonen-Zutrittskontrolle für Innen und Außen,
unterschiedliche Kriterien für Scharf-/Unscharf und
Zutrittskontrolle sowie zentrale
Berechtigungssteuerung. Es
verfügt über überwachte Eingänge für Türkontakte,
Glasbruchsensor, Deckelkontakt, Riegel- und
Ankerkontakte sowie
Eingänge für Türfreigabe und Rückmeldungen von
Sperrelementen.
Zwei integrierte Relaisausgänge ermöglichen die
Ansteuerung von
Türöffnern oder Sperreinrichtungen. Für den Einsatz in
ACS-Systemen steht eine flexible Ein-/Ausgangslogik zur
Verfügung mit Unterstützung von Clock/Data-Lesern und
Überwachung der Stromversorgung. Das Modul arbeitet
mit 12
VDC Betriebsspannung, besitzt eine kompakte Bauform,
ist für den
Schaltschrankeinbau geeignet und kommuniziert über
BUS-2 bzw.
Modulbus/RS-485. Lieferung, Montage, Adressierung und
vollständige Integration in das vorhandene System sind
enthalten.

Fabrikat: Honeywell Security.
Typ: MB-DC001 oder gleichwertig.

Hersteller/Typ
'....................................................'

vom Bieter einzutragen
Menge: 2,000 St

**02.04.0020 Zutrittsleser mit 16-Tastenfeld zur Scharf-/Unscharfschaltung**
Multifunktionaler Leser im schlanken luminAXS-Design
mit mifare
DESFire-Technologie und 16 hinterleuchteten
Funktionstasten zur
Scharf-/Unscharfschaltung von Einbruchmeldeanlagen
sowie zur
Zutrittskontrolle. Bedienung wahlweise über PIN,
Transponder
oder Kombination beider, individuell konfigurierbar mit
zeitbegrenzter Beleuchtung und Überfallcode-Funktion.
Der Leser
erfüllt höchste Sicherheitsanforderungen gemäß
VdS-Klasse C und
ist durch sein flaches, robustes Gehäuse (80,4 × 80,4
× 13,5 mm,
Schutzart IP65) sowohl für den Innen- als auch
Außeneinsatz
geeignet. Integrierter Leuchtring (dunkelblau) kann per
USB-Programmierbox farblich angepasst werden. Drei
Status-LEDs,
akustische Signalisierung über integrierten Summer
sowie
automatische Antennenreichweitenanpassung bei Montage
auf
Metallflächen sorgen für komfortable und sichere
Bedienung.
Sabotageüberwachung durch Mikroschalter. Anschluss
erfolgt
über RS485 oder Clock/Data, Firmware-Updates sind
möglich.
Betriebsspannung 12 V DC, zulässiger Spannungsbereich
915 V
DC, Stromaufnahme < 40 mA im Standby und < 80 mA im
aktiven
Betrieb. Umgebungstemperaturbereich -25 °C bis +65 °C,
Umweltklasse IV nach VdS. Lieferung, Montage und
vollständige
Integration in die Systemtechnik inklusive.

Fabrikat: Honeywell Security.
Typ: luminAXS mifareD readerRS485/cd/W16key, oder
gleichwertig.

Hersteller/Typ
'....................................................'

vom Bieter einzutragen
Menge: 1,000 St

**02.04.0030 2-Meldergruppen-Modul (uP) für BUS-2/BUS-1 Systeme**
Modul zur Einbindung konventioneller
Melderanschlusstechnik in
BUS-2- oder BUS-1 Systeme. Kompakte Bauweise für den
Einbau
in Unterputz- oder Hohlwanddosen mit 60 mm Durchmesser
nach
DIN-Standard. Ausgestattet mit zwei differenziellen
Meldergruppen mit Löschfunktion. Anschluss von bis zu
20
Kontakten oder Glasbruchmeldern pro Eingang möglich.
Die
Löschfunktion verursacht keine zusätzliche
Stromaufnahme. Zwei
LEDs sind als Zustandsanzeige oder frei programmierbar
einsetzbar. Das Modul kann flexibel als DUO I/O Modul,
5-Eingangsmodul, Meldergruppen-Anschlussmodul oder
Universal-Anschlussmodul verwendet werden. Die
Betriebsspannung beträgt 12 V DC bei einem Bereich von
9 bis 15
V DC. Die Stromaufnahme liegt bei geöffneten
Meldergruppen
unter 5 mA, bei Abschluss mit 12k1 Widerstand unter
0,6 mA
zusätzlich pro Gruppe sowie unter 1,3 mA pro LED. Die
Meldergruppeneingänge unterstützen wählbare
Abschlusswiderstände von 4k bis 14k Ohm mit einem
Überwachungsbereich von ±20 Prozent. Schutzart ist
IP40,
Umweltklasse II nach VdS. Betriebstemperaturbereich
von -10 °C
bis +55 °C. Gehäusefarbe verkehrsweiß, ähnlich RAL
9016.

Fabrikat: Honeywell Security
Typ: 2-MG Modul, uP, BUS-2/BUS-1

Hersteller/Typ
'....................................................'

vom Bieter einzutragen
Menge: 2,000 St

**02.04.0040 DUO I/O-Modul 4 Eingänge / 2 Ausgänge BUS-2/BUS-1 uP**
Kompaktes DUO I/O-Modul zur Adaptierung konventioneller
Anschlusstechnik in ein BUS-2- oder BUS-1-System mit
vier
programmierbaren Differentialmeldergruppen mit
Löschfunktion
und zwei Halbleiterausgängen zur Integration in
Einbruchmeldeanlagen Die Anschlussvariante über
BUS-Technologie ermöglicht eine adernsparende
Installation Das
Modul eignet sich durch seine geringe Baugröße für den
platzsparenden Einbau in Unterputz- oder Hohlwanddosen
mit 60
mm Durchmesser (nach DIN, Österreich und Schweiz) Es
können
bis zu 20 Kontakte oder Glasbruchmelder je Eingang
angeschlossen werden ohne dass beim Löschen der
Meldergruppeneingänge zusätzliche Stromaufnahme
entsteht Jede
Meldergruppe ist einzeln programmierbar mit
einstellbarem
Abschlusswiderstand zwischen 4 und 14 Kiloohm bei einem
Überwachungsbereich von ±20 % Die vier integrierten
LEDs sind
frei programmierbar als Zustandsanzeige oder
Funktionsanzeige
Die zwei integrierten Open-Collector-Ausgänge sind
LOW-aktiv und
für maximal 30 V DC bei 50 mA ausgelegt Das Modul kann
alternativ als DUO I/O-Modul, Fünf-Eingangsmodul,
Meldergruppenanschlussmodul, Schaltmodul oder
Universalanschlussmodul eingesetzt werden Die
Betriebsspannung beträgt 12 V DC im Bereich von 9 bis
15 V DC
Die Stromaufnahme liegt bei geöffneten Meldergruppen
unter 5
mA Zusätzlich werden pro Meldergruppe mit 12k1
Abschlusswiderstand weniger als 0,6 mA und pro LED
weniger als
1,3 mA aufgenommen Das Gerät ist für den Einsatz in
trockenen
Innenräumen geeignet, entspricht der Schutzart IP40
nach DIN
40050 und der VdS-Umweltklasse II Der zulässige
Betriebstemperaturbereich reicht von -10 °C bis +55 °C
Das
Gehäuse ist in verkehrsweiß ausgeführt (ähnlich RAL
9016)

Fabrikat: Honeywell Security.
Typ: DUO I/O-Modul BUS-2/BUS-1 uP 4E/2A VdS G109010
Klasse
C EN50131-3 Grad 2

Hersteller/Typ
'....................................................'

vom Bieter einzutragen
Menge: 2,000 St

**02.04.0050 2-Meldergruppen-Modul (uP) für BUS-2/BUS-1 Systeme**
Modul zur Einbindung konventioneller
Melderanschlusstechnik in
BUS-2- oder BUS-1 Systeme. Kompakte Bauweise für den
Einbau
in Unterputz- oder Hohlwanddosen mit 60 mm Durchmesser
nach
DIN-Standard. Ausgestattet mit zwei differenziellen
Meldergruppen mit Löschfunktion. Anschluss von bis zu
20
Kontakten oder Glasbruchmeldern pro Eingang möglich.
Die
Löschfunktion verursacht keine zusätzliche
Stromaufnahme. Zwei
LEDs sind als Zustandsanzeige oder frei programmierbar
einsetzbar. Das Modul kann flexibel als DUO I/O Modul,
5-Eingangsmodul, Meldergruppen-Anschlussmodul oder
Universal-Anschlussmodul verwendet werden. Die
Betriebsspannung beträgt 12 V DC bei einem Bereich von
9 bis 15
V DC. Die Stromaufnahme liegt bei geöffneten
Meldergruppen
unter 5 mA, bei Abschluss mit 12k1 Widerstand unter
0,6 mA
zusätzlich pro Gruppe sowie unter 1,3 mA pro LED. Die
Meldergruppeneingänge unterstützen wählbare
Abschlusswiderstände von 4k bis 14k Ohm mit einem
Überwachungsbereich von ±20 Prozent. Schutzart ist
IP40,
Umweltklasse II nach VdS. Betriebstemperaturbereich
von -10 °C
bis +55 °C. Gehäusefarbe verkehrsweiß, ähnlich RAL
9016.

Fabrikat: Honeywell Security
Typ: 2-MG Modul, uP, BUS-2/BUS-1

Hersteller/Typ
'....................................................'

vom Bieter einzutragen
Menge: 9,000 St

**02.04.0060 PIR-Melder Flächenlinse**
Passiv-Infrarot-Bewegungsmelder zum Anschluss an EMZ
über BUS-System.
Leistungsmerkmale:
- Adernsparende 3-Draht-BUS-Technik
- Betrieb am BUS-2 oder BUS-1
- Flächenspiegeloptik zur Überwachung von Flächen mit
12 m x 12 m
- Umrüstbar auf Strecken- oder Vorhang- optik durch
Austausch der Spiegeloptik
- Konventionelle Meldergruppe (ohne Löschfunktion)
- Detektionsempfindlichkeit programmier- bar
- Reichweite programmierbar
- Betriebsspannungsüberwachung
- LED-Anzeige Alarm, beim BUS-2 mit Erstmelderkennung
(EMK-Funktion)
- LED-Anzeige Störung
- Gehtestfunktion mit selektiver LED-Anzeige
- LED-Anzeige deaktiviert im Zustand "scharf" und
"unscharf"
- Löschfunktion für Alarm- und Störungsspeicher
- Temperaturalarm (nur BUS-2) Alarmschwellen
programmierbar
- Deckelkontakt und Abreißsicherung
- Gehäuse zur Eck- und Wandmontage geeignet
VdS-Anerkennung gemä Klasse B Konform zu EN 50131-1
und EN 50131-2-2, Grad 2 Technische Daten:
Betriebsspannung 12 V DC Stromaufnahme - Sensorik 0,6
mA BUS-2 3,0 mA BUS-1 - LED 4 mA Reichweite 8 bis 15 m
Optikaufteilung 22 Zonen, 5 Ebenen Öffnungswinkel 80 °
Betriebstemperatur -10 bis +55 °C
Schutzart IP 30
Abmessungen (BxHxT) 64x130x48 mm
Farbe verkehrsweiß (ähnlich RAL 9016)
VDS-Nr. : G108509 Kl. B

liefern und montieren

Fabrikat /Typ  Honeywell Security / 033332.21
oder gleichwertig

Hersteller/Typ
'....................................................'

vom Bieter einzutragen
Menge: 12,000 St

**02.04.0070 Spiegelset Vorhangoptik 3 Stück**
Zur Anpassung des Erfassungsbereichs von
Bewegungsmeldern
auf schmale Vorhangcharakteristik.
Menge: 4,000 St

*Hinweis*

**02.04.0080 Einbruchmeldezentrale Gehäuse**
Stahlblechgehäuse zur Aufnahme einer MB-Secure PRO
Einbruchmeldezentrale inkl. Erweiterungsmodule,
Netzteil und
Akkus. Die Ausführung erfolgt gemäß VdS-Anforderungen
mit
plombierbarer, abschließbarer Front-Schwenktür,
integriertem
Deckelkontakt sowie beiliegender Wandabrisssicherung.
Das Gehäuse ist in mehrteiliger Bauweise mit Rückwand,
Montagerahmen und abnehmbarem Gehäuserahmen ausgeführt
und ermöglicht eine komfortable und strukturierte
Vorinstallation
der Systemkomponenten. Die Kabeleinführungen sind
sowohl für
Aufputz- als auch Unterputzmontage vorgesehen und
bieten
Möglichkeiten zur Zugentlastung sowie zum VdS-konformen
Potentialausgleich über integrierte Erdungsklemmen.
Technische Daten:
Abmessungen (BxHxT): 580 × 640 × 300 mm
Material: pulverbeschichtetes Stahlblech
Farbe Gehäuse: verkehrsweiß, ähnlich RAL 9016
Farbe Front: lichtgrau, ähnlich RAL 7035
Schutzart: IP30 nach EN 60529
Gewicht: ca. 20 kg
Max. Systemgewicht inkl. Elektronik: 80 kg
Inkl. Verbindungskabel MB-Secure PRO zu Netzteil
Kompatibel mit Netzteilen 013950 und 013960
Zulassung: VdS beantragt
Komplett liefern, fachgerecht montieren und
betriebsbereit
anschließen.

Fabrikat: Honeywell Security
Typ: ZG4 Gehäuse für MB-Secure PRO

Hersteller/Typ
'....................................................'

vom Bieter einzutragen
Menge: 1,000 St

**02.04.0090 Netz-/Ladeteil 12 V bis 140 Ah Akkukapazität**
Vollelektronisches, spannungsstabilisiertes
Netz-/Ladeteil für den
Bereitschaftsparallelbetrieb mit Tiefentladungsschutz,
Akkuüberwachung und Batteriedefekt-Erkennung.
Ausgelegt für
bis zu zwei Akkus mit max. 140 Ah Gesamtkapazität.
1 Ausgang zur Zentrale (5 A), 4 Ausgänge für externe
Verbraucher
(2 A / 1 A / 1 A / 1 A), elektronisch abgesichert,
Akkutypen per
DIP-Schalter wählbar (6,5 Ah bis 65 Ah,
Temperaturgeführte
Ladespannung Ladeschaltungsüberwachung,
BUS-2-Schnittstelle
zur Kommunikation mit MB-Secure, 14 Status-LEDs,
Taster zum
Rücksetzen der Ausgänge,  Sabotagekontakteingang
vorhanden,
Betriebsspannung: 230 V AC ±15 %, 4763 Hz, Ausgang:
10,514,5
V DC, max. 5/8 A,  Ladedauer: 24 h auf 80 %, Umgebung:
10 °C bis
+50 °C, VdS Umweltklasse II, Maße (L×B×H): ca. 250 ×
105 × 70
mm.
Liefern, fachgerecht montieren und betriebsbereit
anschließen.

Fabrikat: Honeywell Security
Typ: MBPSU140

Hersteller/Typ
'....................................................'

vom Bieter einzutragen
Menge: 1,000 St

**02.04.0100 Akku 12 V / 12 Ah VdS-Zugelassen**
Akku 12 V / 12 Ah VdS-Zugelassen
Leistungsmerkmale: Wartungsfrei, Tiefentladesicher -
Lageunabhängig.
Liefern, fachgerecht montieren und betriebsbereit
anschließen.

Fabrikat: Honeywell Security
Typ: Akku 12 V / 12 Ah VdS-Zugelassen

Hersteller/Typ
'....................................................'

vom Bieter einzutragen
Menge: 2,000 St

**02.04.0110 TouchScreen Bedienteil, weiß**
Touchscreen-Bedienteil für den Betrieb an
Einbruchmeldezentrale.
Ausführung mit kapazitivem 9"-Farbdisplay im
Tablet-Design zur
Aufputz- oder Hohlwandmontage. Integrierte Leser für
IK2/proX1,
IK3/proX2 sowie mifare und mifare DESFire EV1/EV2
Datenträger.
Das Bedienteil verfügt über eine BUS-2-Schnittstelle,
LED-Zustandsanzeigen (rot, grün, gelb, blau),
Klartextanzeige,
symbolgeführte Benutzerführung und Flash-Technologie
für
Updates.
Anzeige des Anlagenstatus und aller Meldungen in
Klartext.
Verschiedene Landessprachen konfigurierbar.
Stromversorgung 1015 V DC, Stromaufnahme je nach
Bildschirmhelligkeit max. 480 mA bei 10 V DC.
Lesedistanz bis 3
cm.
Umweltklasse II gemäß VdS und EN 50131-3, Schutzart
IP30,
Betriebstemperatur -5 °C bis +45 °C, Abmessungen ca.
218 × 162
× 30 mm, Farbe weiß, ähnlich RAL 9016.
Zulassungen: VdS G121014, VdS2252 Klasse C, EN 50131-3
Grad
3, SES-EMA-RL-T2:2010-08
Liefern, montieren und anschließen.

Fabrikat: Honeywell Security
Typ: MB TouchScreen Bedienteil,VdS G121014,VdS2252
Klasse C.

Hersteller/Typ
'....................................................'

vom Bieter einzutragen
Menge: 1,000 St

**02.04.0120 Zentralplatine Überfall- und Einbruchmeldezentrale**
Multifunktionale Zentralen-Plattform für
Einbruchmelde- und
Zutrittskontroll-Lösungen,
zum Anschluss von Meldern, Kontakten und Sensoren in
konventioneller Technik sowie über BUS-Systeme (BUS-2,
IB2,
Modulbus/RS-485, AADP/RS-485).
Durch das modulare Komponentenkonzept (Gehäuse,
Netzteile,
Erweiterungsmodule und Lizenzoptionen) ist eine
objektspezifische Projektierung möglich.
Leistungsmerkmale im Grundausbau:
4 elektronisch abgesicherte und umschaltbare
BUS-Anschlüsse, 2
Fast-Ethernet-Ports (10/100 Mbit/s) mit RJ-45, 2
USB-Anschlüsse
für LTE/4G-Modul oder zur Parametrierung,
8 konventionelle Meldergruppeneingänge programmierbar
als
Einbruch-, Sabotage-, Überfall-, Technik- oder
Brand-MG, 8 aktive
Halbleiterausgänge 12 V DC / 50 mA,
3 Eingänge für Deckel- und Abreißkontakte, 2
Relaisausgänge 30 V
DC / 4 A, Meldereinzelidentifikation bei
BUS-Teilnehmern möglich,
16 Scharfschaltbereiche, 128 Meldergruppen, 16 Türen
bzw.
Schalteinrichtungen, 128 Benutzer (Bediencodes,
Datenträger),
32 frei programmierbare Raum- und Zeitzonen, 50 Makros
zur
Automatisierung von Bedien- und Steuerungsaufgaben,
kundenspezifische Texte mit bis zu 50 Zeichen für
Bereiche,
Meldergruppen, Benutzer, Ein-/Ausgänge und Zeitzonen,
umschaltbare Anzeigetexte (deutsch/englisch),
Ereignisspeicher
für bis zu 30.000 Ereignisse, integrierte Echtzeituhr,
Programmierung über USB oder TCP/IP in Verbindung mit
PC/Laptop und IQ PanelControl Softwarepaket,
Fernbedienung und Fernparametrierung über IP/Ethernet,
direkte
Anbindung an WINMAG über TCP/IP,
Unterstützung von verschlüsselten mifare
DESFire-Transpondern,
Integration in IQ MultiAccess und IQ SystemControl
möglich,
frei programmierbare Ein- und Ausgänge im gesamten
System,
Integration von Funkkomponenten über BUS-2 möglich
(maximal
256 Funkteilnehmer, davon bis zu 32 RF-Handsender),
abgesetzte Energieversorgung über BUS-2 realisierbar.
Modular erweiterbar über Lizenzoptionen bis maximal:
512 Bereiche, 4096 Meldergruppen, 512 BUS-Türen, 32
konventionelle Türen, 10.000 Benutzer,
512 Raum-/Zeitzonen, 2000 Makros, bis zu 32
Modulbus/RS-485-Leser pro Zentrale und bis zu 10
Bedienteile
pro BUS-2-Anschluss.
Technische Daten:
Betriebsnennspannung 12 V DC, Stromaufnahme im
unscharfen
Zustand ca. 200 mA,
Betriebstemperaturbereich -5 °C bis +45 °C,
Umweltklasse II.
Komplett liefern, montieren und anschließen.

Fabrikat: Honeywell Security
Typ: MB-Secure PRO 4000  Artikel: MB-PN004

Hersteller/Typ
'....................................................'

vom Bieter einzutragen
Menge: 1,000 St

**02.04.0130 LTE-Kommunikationsmodul für EM-Zentralen**
LTE-Kommunikationsmodul für EM-Zentralen zur drahtlosen
Übertragung von Alarm-, Steuer- und Diagnosedaten über
LTE/UMTS/GPRS-Netze. Ermöglicht die Anbindung an
Notruf- und
Serviceleitstellen (NSL), den Fernzugriff über IQ
PanelControl,
WINMAG plus oder IQ MultiAccess sowie die Versendung
von SMS
oder E-Mails. Bis zu zwei Module pro Zentrale
einsetzbar, wodurch
ein redundanter IP-Übertragungsweg realisierbar ist.
Technische Merkmale: Betriebsspannung über
EMZ-Controllerschnittstelle, Stromaufnahme im
Ruhezustand ca.
55 mA, bei aktiver Übertragung bis zu 270 mA.
Frequenzbänder:
GSM/GPRS/EDGE 900/1800 MHz, UMTS/HSPA+ 900/2100 MHz,
LTE 700/800/900/1800/2100 MHz.
Betriebstemperaturbereich
-10 °C bis +55 °C, Lagerung -25 °C bis +70 °C, relative
Luftfeuchtigkeit bis 93 % (nicht kondensierend),
Gewicht ca. 100
g, Abmessungen (B × H × T): 108 × 25 × 97 mm.
Komplett liefern, montieren und anschließen.

Fabrikat : Honeywell Security
Typ:  MB-PROCLTEE

Hersteller/Typ
'....................................................'

vom Bieter einzutragen
Menge: 1,000 St

**02.04.0140 Lizenzoption für IP-Kommunikation nach VdS 2465**
Ermöglicht die Aufschaltung und Kommunikation zu
Notruf- und
Serviceleitstellen über VdS-konforme IP-Protokolle. In
Verbindung
mit dem Erweiterungsmodul ist eine VdS-gerechte
redundante
Übertragung im Dual-Path-Verfahren möglich. Die Option
unterstützt sowohl die integrierte
Ethernet/IP-Schnittstelle der
Zentrale als auch zusätzliche Schnittstellen.
Funktionalitäten: Unterstützung von bis zu 4
redundanten
(Dual-Path) bzw. 8 Einzelverbindungen (Single-Path),
bis zu 40
bedarfsgesteuerte Verbindungen, 20 Anwahlfolgen mit je
bis zu 20
Verbindungswegen. Frei konfigurierbare Testmeldungen
(maximal
8 Routinerufe), bis zu 100 programmierbare
Kommunikationskanäle. Übermittlung von VdS-Meldungen,
E-Mails und SMS mit individuell definierbaren
Textbausteinen.
Verwaltung von bis zu 100 E-Mail-Adressen in maximal 20
Gruppen.
Lieferung, Aktivierung und vollständige Integration in
die
vorhandene EM-Zentrale.

Fabrikat: Honeywell Security
Typ: MB-Secure Option für IP VdS2465 100 K

Hersteller/Typ
'....................................................'

vom Bieter einzutragen
Menge: 1,000 St

**02.04.0150 Netzentstörfilter**
Der Netzstörschutzfilter dient zur wirksamen
Unterdrückung von
hochfrequenten Störungen in netzgespeisten Geräten. Er
wird zur
Nachrüstung eingesetzt, um auftretende
HF-Interferenzen auf der
Versorgungsleitung zu minimieren und so die
elektromagnetische
Verträglichkeit (EMV) sicherzustellen.
Leistungsumfang:
Komplette Lieferung, fachgerechte Montage und
Anschluss des
Filters in bestehende EMZ.

Hersteller: Esser
Typ: Netzstörschutzfilter Typ 2VK3

Hersteller/Typ
'....................................................'

vom Bieter einzutragen
Menge: 1,000 St

**02.04.0160 Einbaumagnetkontakt für Öffnungsüberwachung - sabotagegeschützt, 6m**
Einbaumagnetkontakt zur Öffnungsüberwachung
sabotagegeschützt, 6 m Leitung
Rundreedkontakt mit Standardflansch zur
Öffnungsüberwachung
von Türen und Fenstern. Kontakt und Magnet sind für die
stirnseitige Montage vorgesehen. Geeignet für
sicherheitsrelevante Überwachungsaufgaben nach
VdS-Klasse C
und EN 50131-2-6, Grad 3.
Technische Merkmale:
VdS-Zulassung: G109046, Klasse C
Norm: EN 50131-2-6, Grad 3
Schaltabstand: 17 mm ± 4 mm
Schaltspannung max.: 40 V DC
Schaltstrom max.: 500 mA
Kontaktbelastung: 6 W / 6 VA
Übergangswiderstand: max. 0,15 Ohm
Durchschlagspannung: >250 V
Kabellänge: 6 m (LIYY 4×0,14 mm²), LSA-geeignet
Schutzart: IP67 (EN 60529)
Umweltklasse: III (VdS 2110)
Gehäusematerial: ABS/S-B
Maße Kontakt: Ø 8 × 31 mm
Maße Magnet: Ø 6 × 30 mm, in Hülse Ø 8 × 35 mm
Temperaturbereich: 40 °C bis +70 °C
Farbe: Weiß
Liefern und zur bauseitigen Montage an den Türbauer
übergeben.
Einbau und Positionierung erfolgt durch den
Türhersteller oder
Türlieferanten

Fabrikat: Honeywell Security
Typ: Rundreedkontakt Z, Standardflansch, 6 m

Hersteller/Typ
'....................................................'

vom Bieter einzutragen
Menge: 27,000 St

**02.04.0170 Riegelschaltkontakt zur Verschlussüberwachung - sabotagegeschützt, 6m**
VdS-Riegelschaltkontakt zur Verschlussüberwachung
sabotagegeschützt, 6 m Leitung
Kompakter Riegelschaltkontakt mit
Schnappschaltmechanismus
zur Verschlussüberwachung von mechanisch verriegelten
Türen.
Der Kontakt erkennt den vollständigen Verschluss durch
Bewegung des Riegels. VdS-anerkannt gemäß Klasse C.
Robuste
Bauform mit Zinn-Druckgussgehäuse und
wasser-/staubdichter
Ausführung.
Technische Merkmale:
VdS-Zulassung: G100023, Klasse C
Kontaktprinzip: Schnappschaltwerk
Schaltleistung: min. 1,5 V / 10 µA, max. 30 V DC / 100
mA
Schutzart: IP67
Temperaturbereich: 40 °C bis +70 °C
Abmessungen (B×H×T): 11 × 27 × 16 mm
Anschluss: fest vergossenes Kabel, 6 m (4×0,14 mm²)
Zubehör: inkl. Montagebausatz mit Verlängerungsnase
Einfache Justierung über mitgelieferte Montagehilfe und
Bohrschablone
Gehäusematerial: Zinn-Druckguss
Liefern und zur bauseitigen Montage an den Türbauer
übergeben.
Einbau und Positionierung erfolgt durch den
Türhersteller oder
Türlieferanten.

Fabrikat: Honeywell Security
Typ: VdS-Riegelschaltkontakt, 6 m Kabel

Hersteller/Typ
'....................................................'

vom Bieter einzutragen
Menge: 26,000 St

**02.04.0180 Elektromechanisches Sperrelement Typ 1 plus**
Elektromechanisches Sperrelement Typ 1 plus,
VdS-zertifiziert
nach Klasse C, zur Zugangssperrung scharfgeschalteter
Bereiche
gemäß VdS G195097.
Elektromechanisches Sperrelement zur Verhinderung
unbefugten
Zutritts in scharfgeschaltete Bereiche von
Einbruchmeldeanlagen.
Das Sperrelement verriegelt mechanisch und elektrisch
gesteuert
z. B. bei EMA-Scharfschaltung  und kann an einer oder
mehreren
Zugangsstellen eingesetzt werden. Montage im Türrahmen,
Gegenstück im Türblatt.
Leistungsmerkmale:
VdS-Anerkennung: Klasse C, Zulassung G195097
Ansteuerung wahlweise über Impuls oder Dauersignal
Mechanische und elektrische Notentriegelung möglich
Einfache Montage, auch bei mehreren Zugängen
Austauschbarer Stulp
Einbaulage beliebig
Gegenstück und Anschlusskabel (4 m) im Lieferumfang
enthalten
Technische Daten:
Betriebsspannung: 12 V DC
Ruhestromaufnahme: 4 mA
Betriebstemperatur: 25 °C bis +55 °C
Abmessungen Gehäuse (B×H×T): 18 × 140 × 32 mm
Stulp: 20 × 2 × 188 mm
Verschlussbolzen: Ø 8 mm, Hub: 10 mm
Liefern und zur Montage an den Türbauer übergeben.
Montage des
Sperrelements und der Einbaukomponenten erfolgt durch
den
Türhersteller bzw. Türlieferanten.

Fabrikat: Honeywell Security
Typ: Elektromechanisches Sperrelement Typ 1 plus

Hersteller/Typ
'....................................................'

vom Bieter einzutragen
Menge: 2,000 St

*Hinweis*

**02.04.0190 Transponder zur berührungslosen Benutzeridentifikation**
Transponder zur berührungslosen Identifikation an
MB-Secure
Einbruchmeldesystemen mit Lesern oder Bedienteilen mit
und
ohne Tastatur.
Geeignet als sicherer Träger für
Scharf-/Unscharfschaltung sowie
Zutrittskontrolle mit höchster Sicherheit durch
AES-Verschlüsselung der sicherheitsrelevanten Daten.
Der Transponder ist vorformatiert mit verschlüsselter
Honeywell-Applikation und direkt einsatzbereit an
MB-Secure-Zentralen.
Eine zusätzliche Programmierung oder Formatierung ist
nicht
erforderlich.
Weitere Applikationen können optional aufgebracht
werden.
Die UID (Seriennummer) ist frei lesbar.
Der aufgedruckte bzw. gelaserte IS-Code ermöglicht eine
eindeutige Zuordnung.
Robustes Gehäuse aus schwarzem Polycarbonat mit
massivem
Rahmen aus poliertem Edelstahl.
Wasserdichtes Design für langlebigen Einsatz auch
unter rauen
Bedingungen.
Kompakte Bauform mit Abmessungen ca. 36,5 × 45,0 × 5,2
mm.
Basierend auf der aktuellen 4k MIFARE DESFire EV3
Technologie
mit hoher Speicherkapazität und Sicherheitsstufe.
Technische Daten
Chiptechnologie: MIFARE DESFire EV3, 4 kB
Material: Polycarbonat mit Edelstahlrahmen
Abmessungen: 36,5 × 45,0 × 5,2 mm
Farbe: Schwarz
Schutzklasse: Wasserdicht
Identnummer: UID frei lesbar

Fabrikat: Honeywell Security
Typ: MB-Secure MIFARE DESFire EV3 Schl.Anh.

Hersteller/Typ
'....................................................'

vom Bieter einzutragen
Menge: 20,000 St

**02.04.0200 Installationskabel symmetrisch J-H(St)H 6x2x0,8 Bd vorh.Rohr/Unterflur**
Halogenfreie flammwidrige Installationsleitung
J-H(St)H 6x2x0,8
gemäß VDE 0815
Aderzahl: 12 Adern 6 Paare eindrähtig Cu blank
Leiterklasse: Kl 1 eindrähtig
Aderisolation: halogenfreie Isoliermischung HI1
Schirm: Kunststoffbeschichtete Aluminiumfolie mit
Cu-Beidraht
Mantelmaterial: halogenfreies Polymer HM1 Farbe grau
Flammwidrigkeit: VDE 0482-266-2-4 IEC 60332-3-24
Kategorie C
Rauchdichte: DIN EN 61034 IEC 61034
Halogenfrei: DIN EN 50267 IEC 60754

in vorh. Rohre/Unterflurkanäle
Menge: 400,000 m

**02.04.0210 Installationskabel symmetrisch J-H(St)H 6x2x0,8 Bd Kabelrinne**
Halogenfreie flammwidrige Installationsleitung
J-H(St)H 6x2x0,8
gemäß VDE 0815
Aderzahl: 12 Adern 6 Paare eindrähtig Cu blank
Leiterklasse: Kl 1 eindrähtig
Aderisolation: halogenfreie Isoliermischung HI1
Schirm: Kunststoffbeschichtete Aluminiumfolie mit
Cu-Beidraht
Mantelmaterial: halogenfreies Polymer HM1 Farbe grau
Flammwidrigkeit: VDE 0482-266-2-4 IEC 60332-3-24
Kategorie C
Rauchdichte: DIN EN 61034 IEC 61034
Halogenfrei: DIN EN 50267 IEC 60754

auf vorh. Kabelrinnen oder in offene Kanäle
inkl. notwendiger Sammelhalter
Menge: 100,000 m

**02.04.0220 Installationskabel symmetrisch J-H(St)H 6x2x0,8 Bd AP Abstandsschellen**
Halogenfreie flammwidrige Installationsleitung
J-H(St)H 6x2x0,8
gemäß VDE 0815
Aderzahl: 12 Adern 6 Paare eindrähtig Cu blank
Leiterklasse: Kl 1 eindrähtig
Aderisolation: halogenfreie Isoliermischung HI1
Schirm: Kunststoffbeschichtete Aluminiumfolie mit
Cu-Beidraht
Mantelmaterial: halogenfreies Polymer HM1 Farbe grau
Flammwidrigkeit: VDE 0482-266-2-4 IEC 60332-3-24
Kategorie C
Rauchdichte: DIN EN 61034 IEC 61034
Halogenfrei: DIN EN 50267 IEC 60754

Installation Aufputz mit Abstandsschellen.
Menge: 150,000 m

**02.04.0230 RS485 Buskabel 3x2x0,22 halogenfrei**
Halogenfreies flammwidriges RS485 Buskabel 3x2x0,22
Leitungstyp: RS485 Buskabel 3x2x0,22 mm
Aderzahl: 6 Adern 3 Paare mehrdrähtig Cu blank
Leiterquerschnitt: 0,22 mm²
Isolierhülle: PE
Verseilung: Paarverseilung, Paare zum Bündel verseilt
Bewicklung: Vlies
Abschirmung: Geflecht aus verzinnten Kupferdrähten
Mantelmaterial PUR Farbe violett ähnlich RAL 4001
Außendurchmesser ca. 8,0 mm
Flammwidrigkeit: entspricht IEC 60332-3-24 Kat. C
(PUR-Mantel)
Rauchdichte: entsprechend DIN EN 61034 IEC 61034
Halogenfrei: entsprechend DIN EN 50267 IEC 60754
Zulässige Kabelaußentemperatur fest verlegt -30 bis
+70 Grad
Celsius
Biegeradius fest verlegt 7,5 fach des Durchmessers
Menge: 50,000 m

*Hinweis*
Für die Arbeiten der WINMAG Integration ist die Fa.
Reichelt als im
Auftrag der SPSG zugelassene Firma für die Wartung des
WINMAG
zu binden

Reichelt Sicherheitstechnik GmbH
Oderstraße 38
14513 Teltow
Kontakt
+49 (0) 3328 35145 0
Fax: +49 (0) 3328 35145 10
info@reicheltnet.de

**02.04.0240 Dienstleistungen zur WINMAG-Integration Bildschirmseite**
Dienstleistungen zur WINMAG-Integration in bestehendes
Gefahrenmanagementsystem
Aktualisierung/Visualisierung Meldegruppenübersicht und
Grundrissdarstellungen Schweizer Haus gemäß
Endausbauzustand
Menge: 1,000 St

**02.04.0250 Dienstleistungen zur WINMAG-Integration Datenpunkt**
Dienstleistungen zur WINMAG-Integration in bestehendes
Gefahrenmanagementsystem an anderem Standort in Potsdam
- Anlegen/Visualisierung von folgenden Datenpunkten :
   - 6 Türüberwachungen
   - 12 PIR-Melder
   - 16 Fesnterüberwachungen
   - 5 sonstige Statusinformationen Systemkomponenten
- Status "Alarm/Ruhezustand/Störung/Abschaltung" über
verschiedenfarbige Symboldarstellung im Grundriss
- Hinterlegen von Kontextdaten mit Orts- und Typangabe
und
Status pro Datenpunkt
Menge: 1,000 psch

**02.04.0260 Nutzerspezifische Programmierung**
Nutzerspezifische Programmierung der
Einbruchmeldeanlage und
der Zutrittskontrollfunktionalität einschl. benötigter
Softwarelizenzen
- Programmierung der Scharfschaltungen und
Alarmierungen
- Einrichten von bis zu 15 Zutrittsberechtigungen und
Zuordnung
der zugehörigen Transponder/Karten
- Einrichten der Meldegruppen und gruppenspezifischen
Meldetexten
- Programmierung der Steuerfunktionen (z.B.
Verriegelung
Fluchttürsteuerungen bei Scharfschaltung, über je einen
potentialfreien Kontakt an GLT)
- Aufbereitung des Anlagenaufbaus für die
WINMAG-Darstellung
eines externen Anbieters

einschl. Vorhalten der dafür notwendigen
Programmiersoftware
Menge: 1,000 psch

**02.04.0270 Inbetriebnahme durch VdS-Errichter**
Inbetriebnahme der Einbruchmeldeanlage durch einen VdS
zugelassenen Errichter, Erstellen des
Abnahmeprotokolls und der
Anlagendokumentation.
Menge: 1,000 psch

**02.04.0280 Einweisung des Betriebspersonals**
Die Einweisung des Betriebspersonals ist schriftlich
durch ein
Protokoll nachzuweisen und der Dokumentation
beizufügen.
Menge: 1,000 psch

**02.04.0290 Ausstellung einer Bestätigung**
Ausstellung einer Bestätigung über die VdS-gerechte
Errichtung
der Anlage aus der hervorgeht, dass die Anlage unter
ausschließlicher Verwendung VdS-anerkannter
Anlagenteile
errichtet wurde, die auf das funktionsmäßige
Zusammenwirken
abgestimmt sind.
Menge: 1,000 psch

**02.04.0300 Koordination EMA / Türbau**
Im Rahmen der Errichtung der Einbruchmeldeanlage (EMA)
ist die
vollständige Koordination mit den ausführenden Firmen
für die
Türen (Stahl- und Holzbau) sicherzustellen.
Die von der Elektrofachfirma bereitgestellten
Komponenten (z. B.
Magnetkontakte, Riegelkontakte, Sperrelemente,
Mediatoren) sind
vom Tür-/Fensterbauer funktional und
positionstechnisch in die
Türen einzubauen. Dies umfasst insbesondere:

Rechtzeitige Abstimmung über benötigte Türdetails,
Einbaulagen
und Öffnungsfunktionen

Prüfung der technischen Kompatibilität und Einhaltung
der
VdS-Klasse B-Anforderungen

Übergabe von Informationen zu Kabelführung,
Schnittstellen und
Funktionen

Einbindung in das EMA-System (z. B. Testläufe,
Anschlussprüfungen, Inbetriebnahmeunterstützung)

Dokumentation und Übergabe der abgestimmten Ausführung
an
AG/Planer
Diese Leistung ist integraler Bestandteil der
EMA-Gesamtleistung.
Alle Koordinationsmaßnahmen sind durch den AN
selbständig zu
organisieren und durchzuführen. Eine spätere Anpassung
oder
Nachbesserung aufgrund fehlender Koordination erfolgt
ohne
Mehrkosten.
Menge: 1,000 psch

*Hinweis*
Nach Vorliegen der Voraussetzungen beabsichtigt
der AG mit dem AN einen Wartungsvertrag abzuschließen.
Grundlage des Wartungsvertrages ist der Muster -
Wartungsvertragsvordruck des AG, der als Anlage den
Verdingungsanlagen für bezeichnetes Vorhaben beigefügt
ist. Vom Bieter ist der Mustervertrag vollständig
auszufüllen.
Der Abschluss des Wartungsvertrages erfolgt über eine
gesonderte Beauftragung für die Laufzeit der
Mangelanspruchsfrist des AG von 4 Jahren.
Das Wartungsangebot ist gemäß Formblatt 242
zu erstellen.

Die Angebotsbindungsfristverlängerung für den/die
Titel Wartung/en, kalkuliert auf Grundlage der vom AG
übergebenen Verdingungsunterlagen, erkennt der AN bis
zum Zeitpunkt der Abnahme der Bauleistung an.

Das Wartungsangebot des Bieters hat vollinhaltlich alle
Anforderungen zu beinhalten, die nach VOB (B) § 13 Nr.
4 die Beibehaltung der Mangelanspruchsfrist nach
Abnahme der Baumaßnahme für den AG sicherstellt.
Die Wartungspauschale für den Wartungsvertrag ist über
die Laufzeit der Mangelanspruchsfrist des AG von 4
Jahren zu
kalkulieren.
Der angebotene Einheitspreis beinhaltet die
Wartungskosten für notwendige Wartungen pro Jahr
(unabhängig der notwendigen Wartungsintervalle des AN
pro Jahr) unter Maßgabe der Vertragslaufzeit innerhalb
der Mangelanspruchsfrist des AG von 4 Jahren.
Fehlende Angebotsbepreisung des Bieters u. a. zu diesem
Titel können nach VOB (A) § 16, Nr. 1 zum Ausschluss
des Angebotes führen.
Nach VOB (A) § 16, Nr. 6, (3.) wird der Einheitspreis
für die Position Wartung- bei der
Wirtschaftlichkeitsbewertung des Angebotes für die
Zuschlagserteilung als Wertungskriterium einbezogen.
Der Bieter erklärt mit seiner Kalkulation der Wartung,
dass er diesbezügliche aktuelle herstellerspezifische
Wartungs- und Servicevorgaben für seine angebotene
Anlagentechnik in vollem Umfang mit bei der Kalkulation
der Wartung über den bezeichneten Zeitraum
berücksichtigt hat.

**02.04.0310 Wartung im 1. Jahr**
Wartung, wie zuvor beschrieben, im 1. Jahr
Menge: 1,000 Jr

**02.04.0320 Wartung im 2. Jahr**
Wartung, wie zuvor beschrieben, im 2. Jahr
Menge: 1,000 Jr

**02.04.0330 Wartung im 3. Jahr**
Wartung, wie zuvor beschrieben, im 3. Jahr
Menge: 1,000 Jr

**02.04.0340 Wartung im 4. Jahr**
Wartung, wie zuvor beschrieben, im 4. Jahr
Menge: 1,000 Jr

#### Titel 02.05 KG 457 Strukturierte Verkabelung

**02.05.0010 9HE 19" Wandgehäuse inkl. Schranküberwachung, Beleuchung und Lüftungs**
9HE 19  Wandgehäuse zur Wandmontage, inkl.
Schranküberwachung, Beleuchtung und Lüftungseinheit
Wandmontierbares 19 -Wandgehäuse zur werkzeugfreien
Montage, geeignet für passive und aktive
Netzwerkkomponenten.
Aus pulverbeschichtetem Stahlblech mit Sichttür aus
ESG-Sicherheitsglas. Türanschlag frei wählbar.
Inklusive
Schranküberwachung, LED-Innenbeleuchtung und
Steckdosenleiste mit Überspannungsschutz.
Die 482,6 mm (19 )-Befestigungsebene ist vorne im 25
mm-Raster
tiefenverstellbar und mit einer statischen Traglast
von 5 kg/HE
ausgelegt. Zwei abschließbare Seitenwände sowie Dach-
und
Bodenrahmen sind mit je zwei Lüfterfeldern für passive
Belüftung
ausgestattet. Zwei Lüftermotoren mit Thermostat zur
aktiven
Klimatisierung vormontiert; nicht benötigte
Lüfterfelder werden mit
Abdeckplatten verschlossen.
Kabeleinführungen über Rückwand, Boden und Dach
möglich, alle
Ausbrüche mit Bürstenleisten abgedeckt. Integrierte
Erdung aller
Metallteile und Vorbereitung zur
Potenzialausgleichsanbindung.

Technische Daten:
Bauform: 19 -Wandgehäuse, 9 HE
Abmessungen (B × H × T): 600 × 625 × 600 mm
Farbe: RAL 7035 lichtgrau, pulverbeschichtet
Fronttür: Sicherheitsglas (ESG), abschließbar
Seitenteile: abnehmbar, abschließbar
Schutzart: IP20
Statische Belastbarkeit: 5 kg/HE
Belüftung: 2× Lüftermotoren mit Thermostat, passive
Lüfterfelder
mit Abdeckplatten
Kabelzuführung: über Rückseite, Boden und Dach, mit
Bürstenleisten
Zusätzliche Ausstattung:
1× 19  Steckdosenleiste, 6-fach mit Überspannungsschutz

Seitliche Kabelführungen vorgesehen
Innenbeleuchtung integriert

Hersteller/Typ
'....................................................'

vom Bieter einzutragen
Menge: 2,000 St

**02.05.0020 Rangierpanel für 19"-Einbau, 1 HE**
Rangierpanel für 19"-Einbau, 1 HE
zum horizontalen Rangieren der Rangierkabel
mit 5 Kabelrangierringe aus Chromstahl
einschl. Klein- und Befestigungsmaterial liefern und
betriebsfertig montieren
Menge: 4,000 St

**02.05.0030 LSA-Montagewanne zur Aufnahme von 4 LSA-Modulen 2/10**
LSA-Montagewanne zur Aufnahme von 4 LSA-Modulen 2/10
für
Wannenmontage, vorbereitet zur Montage von
Drahtführungsbügeln zur waagerechten/senkrechten
Rangierdrahtführung. Kabelabfangung,
Schirmkontaktierung,
geschützte Kabelführung und Zugentlastung im
LSA-Montagekanal. 25 mm Rastmaß.
mit Einbauzubehör zum Einbau in die Schranktiefe
Menge: 2,000 St

**02.05.0040 Beschriftung des 19"-Verteilerschrankes**
Beschriftung des 19 -Verteilerschrankes
Liefern und Montieren eines gravierten
Beschriftungsschildes je
Verteilerschrank.
Schildmaß: 25 × 75 mm (HxB)
Zweizeilige Gravur nach Vorgabe des Auftraggebers
Ausführung aus wetter- und UV-beständigem Material, z.
B.
Kunststoff oder Aluminium
Befestigung mittels Schrauben auf jeder Tür des
Verteilerschrankes
Eindeutige Kennzeichnung zur klaren Identifizierung der
Schrankfunktion oder -zuordnung
Beschriftung je Schrank vorsehen
Menge: 2,000 St

*Hinweis*
Zur Realisierung der universellen, dienstneutralen,
strukturierten
und sternförmigen Datenverkabelung gelten die
Grundlagen der
Normen EN50173-1 bis 6, ISO/IEC 11801 und IEEE802.3 zur
Übertragung von Datenraten bis mindestens 10 GigaBit
Ethernet:
- bei Multimode /850nm (10G Base-SR/SW)
- bei Singlemode /1300nm (10G Base-LX4)
- bei Singlemode / 1550nm (10G Base-ER/EW).

Es kommen nur Komponenten zum Einsatz, die den
ausgeschriebenen LWL-Spezifikationen in allen Punkten
genügen
und mit ausreichenden Reserven erfüllen.

Die verwendeten LWL-Datenkabel und LWL-Rangierkabel
(LWL-Patchkabel) sind halogenfrei und flammwidrig.

Die Datenkabel werden fachgerecht und getrennt von
Starkstromleitungen verlegt. Die Verlegung wird mit
dem Errichter
der Starkstromleitungen abgestimmt und koordiniert. Die
Normvorgaben und Richtlinien der Hersteller werden
eingehalten.
Insbesondere die vorgeschriebenen Biegeradien, sowie
die
zulässigen Zug- und Druck-Kräfte werden eingehalten
und nicht
unterschritten.

Die maximalen Längen für die Verkabelungsstrecken
hinsichtlich
der Übertragung von 10 GigaBit Ethernet bei 850nm für
OM3 =
300m und OM4 = 550m werden eingehalten.

Die eingesetzten Komponenten entsprechen den jeweiligen
Normen in der aktuell gültigen Fassung.

Der Nachweis hierüber erfolgt mittels geeigneter
Datenblätter und
Zertifikate.

Installieren und Montieren:
Grundlage für die Installation bildet die Norm EN
50174. Die
Verarbeitung der Komponenten erfolgt nach
Herstellerangaben
und mit fachkundigem Personal.
Dabei werden die besonderen Anforderungen für die
LWL-Technik
hinsichtlich der Sauberkeit (Staubfreiheit)
berücksichtigt. Der
Nachweis über die einwandfreie Funktion der fertig
installierten
Strecken erfolgt zu 100% mittels der
OTDR-Messprotokolle.

Alle im LV beschriebenen Leistungen enthalten die
Lieferung und
Montage/Installation der Komponenten, auch wenn das in
einzelnen LV-Positionen nicht ausdrücklich beschrieben
wird. Dies
umfasst alle Vorkehrungen für die Beschaffung,
Lieferung und
Errichten der Anlage einschließlich aller
Abstimmungsarbeiten mit
dem Auftraggeber, Messungen und Dokumentationen inkl.
aller
erforderlichen Klein- und Befestigungsmaterialien
unter Beachtung
der anerkannten Regeln der Technik und der DIN.

Abweichungen müssen mit dem Auftraggeber abgestimmt
werden.

Bemusterung:
Der Auftraggeber hat das Recht, alle zum Einsatz
kommenden
Komponenten vor Installationsbeginn zusammen mit den
entsprechenden Dokumenten bemustern zu lassen und
hinsichtlich der Freigabe zu entscheiden.

OTDR-Messungen der Datenstrecken:
Für alle Datenstrecken werden normgerechte
Messprotokolle
angefertigt und auf Datenträger dokumentiert, so dass
sie
eindeutig den gemessenen Strecken zugeordnet werden
können.
Gemessen wird nach den Vorgaben laut LV. Die Messgeräte
müssen eine gültige Kalibrierung und den aktuell
gültigen
Softwarestand aufweisen. Alle normativ festgelegten
Parameter
sind zu messen und zu dokumentieren.

Die Messprotokolle werden dem Auftraggeber auf Wunsch
und zur
Abnahme vorgelegt und enthalten vollständige Angaben
zum
Messzeitpunkt, Messaufbau, zur gemessenen Strecke und
zum
Prüfer.

Der Auftraggeber kann zur Qualitätssicherung vereinzelt
Stichprobenmessungen vom Auftragnehmer durchführen
lassen.

Dokumentation und Beschriftung:
Die Beschriftung aller Komponenten ist gemäß den
Vorgaben des
Auftraggebers auszuführen oder mit dem Auftraggeber
abzustimmen, wobei die Nummerierung einer sinnvollen
Systematik unterliegt.

Alle Kabel werden beidseitig mit einer fortlaufenden
Nummer
gekennzeichnet. Sämtliche Beschriftungen werden
dauerhaft
ausgeführt.

Zur Abstimmung mit dem Auftraggeber werden vor
Installationsbeginn entsprechende Muster angefertigt
und
vorgelegt, die vom Auftraggeber freigegeben werden
müssen. Die
Muster sind zu dokumentieren und werden bis zur
Abnahme des
Gesamtprojektes vom Auftraggeber aufbewahrt.

Systemgarantie des Herstellers:
Soweit der Auftraggeber in der Ausschreibung eine
Systemgarantie
fordert, sind alle dazu erforderlichen Aufwendungen
wie z.B.
Schulungen, Zertifikate, Abnahmen, Messprotokolle,
Dokumentationen und Garantieunterlagen in das Angebot
einzurechnen.

*Hinweis*

**02.05.0050 LWL-Verteilerfeld, ausziehbar, bestückt, Singlemode OS2**
LWL-Verteilerfeld, ausziehbar, bestückt, Singlemode OS2
Liefern und montieren eines vorkonfektionierten
LWL-Verteilerfeldes zur Aufnahme von 24 LWL-Fasern
(Singlemode, OS2), geeignet zur Montage in einem 19
-Schrank.
Das Gehäuse ist ausziehbar über Teleskopschienen und
zur
frontbündigen oder zurückversetzten Montage geeignet.
Technische Merkmale:

Bauform: 19 -Chassis, Vollmetallausführung
Montage: Frontbündig montiert (zurückversetzbar),
ausziehbar
(Teleskopschienen)
Kabeleinführung:
Zwei seitliche Kabeleinführungen
Beiliegende Kabelverschraubungen M20 und M25
Zugentlastung über M20-Verschraubung
Frontplatte:
Wechselbare Frontblenden für bis zu 24 SC-Kupplungen
Front zur einfachen Kupplungsmontage abnehmbar
Beschriftung im Siebdruck
Bestückung:
24 × SC-Simplex-Monomode-Adapter (gemäß IEC 61754-14)
6 Blindstopfen
Adapter mit Phosphorbronze-Hülse
Gehäuse: Polymer, Farbe: Erikaviolett
Flanschmontage (innenliegend, geschraubt)
Mindestanzahl Steckzyklen: 1000
Pigtails:
24 × SC-Simplex-Pigtails, E9/125 µm OS2
Länge: 2 m, farbcodiert nach IEC 60304
Pigtails eingelegt und abgesetzt
Einfügedämpfung (typ./max.): 0,2 / 0,5 dB
Messmethode: EN 61300-3-4 (Einfügeverfahren C)
Spleißzubehör enthalten:
Spleißkassetten mit Deckel
Spleißkamm
DT AG-zugelassene Krimpspleißschutzhalter
Menge: 1,000 St

**02.05.0060 Beschriftung der 19" LWL-Patchfeld**
Beschriftung der 19" LWL-Verteilermit dauerhaften
Beschriftungsstreifen; eindeutige Kennzeichnung der
Anschlüsse
nach Vorgabe des Auftraggebers
je Verteilerfeld
Menge: 1,000 St

**02.05.0070 Kabelvorbereitungen**
LWL-Universalkabel bis 48 Fasern absetzen, in
Verteiler einführen
(in Datenverteiler und/oder Mini-Data-Center),
Zugentlasuntg
herstellen und zum Spleißen vorbereiten
je Kabelende
Menge: 2,000 St

**02.05.0080 Herstellen von LWL-Spleissverbindungen**
- Herstellen von LWL-Spleissverbindungen durch
  elektrische Glimmentladung mit vollautomatischem
  Spleißgerät.

- Anforderungen an den Spleißautomaten:
  3-Achsen-Positionierung
  Kernzentrierung
  Berechnung der Spleißdämpfung,
  zur Einschätzung der Qualität der Spleißung
  Spleißdämpfung: <= 0,10 dB

- Durchzuführende Arbeiten:
  Spleißfertiges Absetzen der Faserpigtails
  Herstellen der Spleiße
  Nachbildung des Primärcoatings durch
  Crimpspleißschutz
  Ablegen des Spleißes mit dem Spleißschutz
  in den Spleißschutzhalter und des
  Faservorrates in der Spleisskassette
  Einstecken der Pigtailstecker in die Kupplung
  Beschriften nach Vorgabe
Menge: 48,000 St

**02.05.0090 Dämpfungsmessung der LWL-Kabelstrecken**
Durchführung von Dämpfungsmessungen an den
installierten LWL-Verbindungen (Installationsstrecke)

Messung im Wellenlängenbereich 850 nm
Messmethode: DIN ISO/IEC 14763-3:2010-09
Wie in der Norm gefordert, sind Messgeräte mit
Modenstrippern oder Vorlauffaser  zu benutzen. Die
Messkabel  und Messadapter (zur Durchführung der
Referenzmessung) müssen Messqualität besitzen. Die
Messkabel und adapter müssen den entsprechenden Normen
der verwendeten Steckerserien und Fasertypen
entsprechen.
Die Steckverbinder und Adapter der Messkabel und
Messobjekte müssen ständig mit einem Mikroskop
(Vergrößerung mindest 100 fach besser 200 fach)
begutachtet und bei Bedarf gemäß IEC TR
62627-01gereinigt werden.

Die Kalibrierung des Gerätes muss innerhalb des letzten
Jahres erfolgt sein und das Zertifikat muss den
Messungen beigelegt werden.

Übergabe der Messdaten entsprechend Vorbemerkungen.:
Diese sind auf Datenträger (als MS-Excel-Datei) und
Papier abzuliefern.

Einzuhaltende Grenzwerte:
Die in der EN 50173:2011 geforderten Werte für den
ausgewählten Link ist unbedingt einzuhalten.

Hersteller/Typ
'....................................................'

vom Bieter einzutragen
Menge: 24,000 St

**02.05.0100 LWL-Abnahmemessungen mit OTDR Messprotokoll**
Vollständige Prüfung aller installierten LWL-Strecken

Alle LWL-Datenstrecken sind mittels OTDR gemäß IEC
14763-3
nach Abschluss der Installation messtechnisch zu
überprüfen.
Jede OTDR- Messkurve ist auf Auffälligkeiten (z.B.
wellenlängenabhängige Besonderheiten,
Geisterreflexionen) zu
bewerten. Die Messungen sind bidirektional mit Vor- und
Nachlauffaser inkl. Dokumentation aller Messergebnisse
durchzuführen:
- für Singlemode bei 1310 nm und 1550 nm
- für Multimode bei 850 nm und 1300 nm

Zur Bewertung einer LWL-Strecke sind die
Gesamtergebnisse aller
Einzelereignisse nach Normvorgaben zu berücksichtigen.

Zur Bewertung eines Stecker-Überganges gelten folgende
Grenzwerte für die Einfüge-/ Rückflussdämpfung:
- Singlemode APC Klasse B/SM1: 0,12 dB / 65 dB Premium
- Singlemode Klasse B/SM2: 0,12 dB / 45 dB Premium
- Singlemode Klasse C/SM2: 0,25 dB / 45 dB Standard
- Multimode Klasse B/MM2: 0,12 dB / 40 dB Premium
- Multimode Klasse C/MM3: 0,25 dB / 35 dB Standard

Für die Durchführung der OTDR-Messungen dürfen
ausschließlich
Messfasern eingesetzt werden, deren Stecker
Referenzqualität
aufweisen. Ein Nachpolieren der Steckerstirnflächen
ist nicht
zulässig.

Alle Steckerstirnflächen sind vor und nach den
Messungen mittels
Mikroskop (200 bzw. 400-facher Vergrößerung) auf
mögliche
Verschmutzungen zu überprüfen. Messungen dürfen nur mit
sauberen Messfaser und an sauberen
LWL-Steckerstirnflächen
durchgeführt werden. Kontaminierte
LWL-Steckerstirnflächen sind
vor den Messungen durch den Installations-Dienstleiter
fachgerecht zu reinigen.

Die Länge der Vor- und Nachlauffasern hat für
Singlemode 500 m
und für Multimode 100 m zu betragen.

Die OTDR-Messprotokolle sind für jede LWL-Datenstrecke
im
Originalformat des jeweiligen Messgeräteherstellers
inkl.
Viewer-Software in strukturierter Form dem
Auftraggeber auf
Datenträger (DVD oder CD) zu übergeben. Die
OTDR-Messprotokolle müssen mindestens folgende Angaben
enthalten:
- Fabrikat/Typ und Seriennummern der Messgeräte
- Datum der letzten Kalibrierung des Messgerätes
- Name des Messenden, Ort, Datum, Uhrzeit
- Ausgewählter Test-Standard
- Portbezeichnungen und Messrichtung
- Eingestellter Brechnungsindex

Es ist darauf zu achten, dass die Messzeit ausreichend
lang
eingestellt wird, um durch die Mittelwertbildung vieler
Einzelmessungen ein genaues und rauschfreies Ergebnis
zu
erhalten (tmess größer 20 s).

Die Pulslänge ist so zu wählen, dass die ortsbezogene
Auflösung
hoch genug ist, um jeden
Stecker-Kupplung-Steckerübergang (ggf.
inkl. Spleiß) über die LWL-Strecke zu bewerten. Dies
fordert einen
rauschfreien Kurvenverlauf bei ausreichender
Pegelauflösung. Das
OTDR ist so einzustellen, dass bei kleinstmöglicher
Pulslänge ein
rauschfreier Kurvenverlauf ermittelt wird.
Menge: 24,000 St

**02.05.0110 LWL-Universalkabel A-DQ(ZN)B2Y 24E 9/125µm OS2**
LWL-Universalkabel 24F, E9/125 µm OS2, für
Außenverlegung
Liefern und verlegen eines metallfreien,
längswasserdichten
LWL-Universalkabels mit 24 Monomode-Fasern (E9/125 µm,
OS2)
zur Außenverlegung in Kabelgräben bzw. auf
Kabeltrassen. Die
Verlegung erfolgt gemäß den geltenden Richtlinien und
Herstellervorgaben.

Faserspezifikation:
Monomodefaser gemäß ITU-T G.652.D / OS2
Optimiert für laserbasierte
10-Gigabit-Ethernet-Übertragung
Alle Fasern stammen vom selben Faserhersteller

Übertragungseigenschaften:
Wellenlänge (nm):  1310, 1550
Dämpfung (dB/km, typ.): 0,4, 0,4

Kabelaufbau:
- Bündeladerkonstruktion nach DIN/VDE 0888
- Außenmantel: PE, schwarz, selbstverlöschend nach IEC
60332-1
/ VDE 0482-332-1

Brandverhalten:
- Geringe Brandfortleitung gemäß IEC 60332-3 Cat. C /
VDE
0472-804 Prüfart C
- Brandlast: ca. 31 kWh/m

Längswasserdicht nach EN 60794-1-2 F5 (3 m / 24 h)
gelfreie
Ausführung mit Quellmaterialien

Nagetieregeschützt durch metallfreie, gebundene
Glasfilamente

Metallfreies Kabel
Mechanische Eigenschaften:
- Kabeldurchmesser: ca. 7,0 mm
- Minimaler Biegeradius: 140 mm
- Maximale Zugkraft: 1600 N (reversible
Faserdehnung=0,33 %)
- Kurzzeitiger Querdruck: max. 500 N/cm (reversible
Dämpfungsänderung ±0,05 dB)

Mechanische Eigenschaften nach EN 60794-1-2
Zusätzliche Merkmale:
- Zwei integrierte Aufreißzwirne zum werkzeuglosen
Öffnen des
Außenmantels
- Abriebfeste Kabelkennzeichnung (Telefonhörer,
Metrierung,
Hersteller, Faseranzahl, Wellenlinie, Kabelnummer)
- Farbe: grün

Kabelbedruckung mit Metrierung und Fertigungsnummer zur
eindeutigen Identifikation

Hersteller/Typ
'....................................................'

vom Bieter einzutragen
Menge: 70,000 m

*Hinweis*

**02.05.0120 Datenkabel Kat. 7A, in vorh. Leerrohre**
Installationskabel S/FTP 4x2xAWG22/1, geeignet für den
Aufbau
von Verkabelungsstrecken mindestens der Klasse FA
gemäß EN
50173 und ISO/IEC 11801 oder besser.

Technische Anforderungen:
Rückflussdämpfung (RL) = 19 dB bei 1 GHz
Einhaltung der Anforderungen nach EN 50288-9-1
Leiterdurchmesser: 0,6 mm, massive Kupferleiter
Kabelmantel: halogenfrei, flammwidrig
Brandverhalten: mindestens Eca gemäß europäischer
Bauproduktenverordnung (BauPVO)
Flammwidrigkeit gemäß ISO/IEC 60332-3-24
Einhaltung der Trennklasse "d" nach EN 50174-2:2011-09
Brandlast: = 0,19 kWh/m
Kabeldurchmesser: = 8,1 mm
Mantelkennzeichnung mit Brandklasse,
Herstellerbezeichnung,
Metrierung und Fertigungsnummer
Verlegung des Datenkabels in vorhandenen Leerrohre.

Liefern und fachgerechte Verlegung.
Menge: 2000,000 m

**02.05.0130 Datenkabel Kat. 7A, Kabelrinne in vorh. Kabeltrasse/Bodenkanal**
Installationskabel S/FTP 4x2xAWG22/1, geeignet für den
Aufbau
von Verkabelungsstrecken mindestens der Klasse FA
gemäß EN
50173 und ISO/IEC 11801 oder besser.

Technische Anforderungen:
Rückflussdämpfung (RL) = 19 dB bei 1 GHz
Einhaltung der Anforderungen nach EN 50288-9-1
Leiterdurchmesser: 0,6 mm, massive Kupferleiter
Kabelmantel: halogenfrei, flammwidrig
Brandverhalten: mindestens Eca gemäß europäischer
Bauproduktenverordnung (BauPVO)
Brandklassenangabe auf der Kabelmantelbedruckung
erforderlich
Flammwidrigkeit gemäß ISO/IEC 60332-3-24
Einhaltung der Trennklasse "d" nach EN 50174-2:2011-09
Brandlast: = 0,19 kWh/m
Kabeldurchmesser: = 8,1 mm
Mantelkennzeichnung mit Brandklasse,
Herstellerbezeichnung,
Metrierung und Fertigungsnummer
Verlegung des Datenkabels auf Kabeltrassen und
Bodenkanälen.

Liefern und fachgerechte Verlegung.
Menge: 750,000 m

**02.05.0140 Patchkabel Cat.6A, 2x RJ45, 0,5 m**
RJ45-Patchkabel Cat.6A, 0.5m, 180, AIM
Patchkabel für alle Anwendungen der Klasse EA
gem. EN50173-2, Anhang F einschließlich
10 Gbit/s-Ethernet; Geeignet für 4 Pair Power over
Ethernet gemäß
IEEE 802.3bt; UL gelistet;
Qualitätsüberwachung durch PVP-Programm erforderlich;
bestehend aus S/FTP 4x2xAWG27/7 Cat.7 (600MHz) und
Stecker (Typ MP8);
Stecker mit umspritzter Tülle und Rastnasenschutz in
Kabelmantelfarbe;
Steckertüllen mit Nuten zur Aufnahme eines Montageclip
mit RFID-Transponder für AIM-Funktionalität;
Kabel muss einseitig mit 90°-, 180°- oder 270°-
Kabelabgangsrichtung verfügbar sein;
Angabe der Kabellänge auf Steckertuelle;
Nachweis über Adernmaterial aus vollwertigem Kupfer
per Datenblatt ist beizufügen (ausdrücklich nicht CCA).

Anforderungen:
- Länge: 0.5m
- Belegung: 1:1
- Tülle: 180°

Stecker:
- Performance: Cat.6A gem. ISO/IEC60603-7-51

Kabel:
- Struktur: S/FTP 4x2xAWG27/7
- Adernmaterial: Cu
- Performance: Cat.7 gem. EN 50288-4-2
- Kabeldurchmesser: = 5,8mm
- Mantelmaterial: LSZH
- Flammwidrigkeit: gem. EN60332-1, UL444CM

Geeigneter Montageclip:
-Innenabmessung: (BxH):10,8x8,65mm

liefern und entsprechend Vorgaben patchen
Menge: 10,000 St

**02.05.0150 Patchkabel cat. 6A 2xRJ45, 1,0 m**
RJ45-Patchkabel Cat.6A, 1,0m, 180, AIM
Patchkabel für alle Anwendungen der Klasse EA
gem. EN50173-2, Anhang F einschließlich
10 Gbit/s-Ethernet; Geeignet für 4 Pair Power over
Ethernet gemäß
IEEE 802.3bt; UL gelistet;
Qualitätsüberwachung durch PVP-Programm erforderlich;
bestehend aus S/FTP 4x2xAWG27/7 Cat.7 (600MHz) und
Stecker (Typ MP8);
Stecker mit umspritzter Tülle und Rastnasenschutz in
Kabelmantelfarbe;
Steckertüllen mit Nuten zur Aufnahme eines Montageclip
mit RFID-Transponder für AIM-Funktionalität;
Kabel muss einseitig mit 90°-, 180°- oder 270°-
Kabelabgangsrichtung verfügbar sein;
Angabe der Kabellänge auf Steckertuelle;
Nachweis über Adernmaterial aus vollwertigem Kupfer
per Datenblatt ist beizufügen (ausdrücklich nicht CCA).

Anforderungen:
- Länge: 0.5m
- Belegung: 1:1
- Tülle: 180°

Stecker:
- Performance: Cat.6A gem. ISO/IEC60603-7-51

Kabel:
- Struktur: S/FTP 4x2xAWG27/7
- Adernmaterial: Cu
- Performance: Cat.7 gem. EN 50288-4-2
- Kabeldurchmesser: = 5,8mm
- Mantelmaterial: LSZH
- Flammwidrigkeit: gem. EN60332-1, UL444CM

Geeigneter Montageclip:
- Innenabmessung: (BxH):10,8x8,65mm

wie zuvor beschrieben jedoch: Länge 1m
liefern und entsprechend Vorgaben patchen
Menge: 10,000 St

**02.05.0160 19" - 1HE-Verteilerfeld, Modulträger**
Modulträger metallisch, mit 19"-Befestigungsraster und
integrierter Kabelabfangung für mindestens 24 Kabel;
Potentialanschlussleitung vormontiert;
Frontblende für die Bestückung von mindestens 24
Buchseneinbauplätze;
Portnummerierung auf Frontblende von 1 bis 24;
Rasthebel für Stecker bei allen 24 Ports obenliegend;

Modulträger passend zu angebotenen RJ45 Modulen
- Material Modulträger: Stahlblech, pulverbeschichtet
- Farbe Modulträger: lichtgrau, ähnlich RAL 7035
- Anzahl Cat.6A-Buchsen: min. 24
- Anzahl Kabelbinder: min. 24
Menge: 3,000 St

*Hinweis*
Bei den nachfolgenden Installationsgeräten wurde
das folgende Schalterprogramm bemustert.

Montageart Unterputzinstallation
Fabrikat/ Typ:  -Busch Jäger/ future® linear
Farbe in Anthrazit

Hersteller/Typ
'....................................................'

vom Bieter einzutragen

Montageart Estrichbündiges Bodenkanal-System
Fabrikat/ Typ: - Hager (Gallery 2-F)

Hersteller/Typ
'....................................................'

vom Bieter einzutragen

Montageart Bodentank
Fabrikat/ Typ: - OBO

Hersteller/Typ
'....................................................'

vom Bieter einzutragen

Montageart Aufputzinstallation
Fabrikat/ Typ: - Busch Jäger/ Ocean

Hersteller/Typ
'....................................................'

vom Bieter einzutragen

Die angebotenen Installationsgeräte sowie Zubehörteile
sind vor der Bestellung zu bemustern.
Systembedingtes Montagematerial, Abdeckrahmen und
sonstiges Zubehör sowie die Beschriftung sind in die
Einheitspreise einzurechnen.

Alle nachfolgend aufgeführten Installationsgeräte
verstehen sich betriebsfertig montiert und
angeschlossen.

Für die Kalkulation ist von der Anordnung mehrerer
Schalter, Taster und Steckdosen unter- oder
nebeneinander mit Kombinationsrahmen auszugehen.
Es sind ausschließlich Schraubbefestigungen zu
verwenden.

**02.05.0170 Modulare Anschlussdose 2x RJ45 UP Cat. 6A**
Anschlussdose UP, 2-fach, Cat. 6A  Klasse EA, 500 MHz,
mit
geneigtem RJ45-Auslass 45°, ohne Spreize, zur Montage
in eine
zuvor ausgeschriebene Gerätedose im Sichtbeton oder
Trockenbau. Ausführung mit LSA-Schneidklemmen gemäß
TIA/EIA-568-B.2 (Kennzeichnung A und B), geeignet für
10 Gigabit
Ethernet und Power over Ethernet (PoE+) nach IEEE
802.3at.
Entspricht EN 60 603-7-51:2011-01, ISO/IEC
11801:2011-06,
abgeschirmt gemäß DIN EN 55022 Klasse B. Geeignet für
flexible
Datenkabel mit Ø 610 mm und für Adern AWG 2422.
Anschluss
von RJ45, RJ12 und RJ11 Steckern möglich. Inklusive
Zentralplatte
mit Beschriftungsfeld, Gehäuse-Erdung über 6,3 mm
Flachsteckanschluss möglich, Einbautiefe ca. 31 mm.

Liefern, montieren und anschließen.
Menge: 7,000 St

**02.05.0180 Modulare Anschlussdose 2x RJ45 Cat. 6A in Bodentank**
Modularer Einsatz zur Aufnahme von 2 Keystone-Modulen,
zur
Montage in einem zuvor ausgeschriebenen Bodentank.
Kompatibel mit Schalterprogrammen über 50 × 50
Zwischenring,
Steckrichtung 45°, mit Staubschutzklappen. Geeignet
für Power
over Ethernet (PoE+) gemäß IEEE 802.3at. Inklusive
Zentralplatte
mit Beschriftungsfeld, Schutzart IP2X gemäß DIN EN
60529 (VDE
0470-1), mit erhöhtem Berührungsschutz. Geeignet für
flexible
Datenkabel mit einem Durchmesser von 610 mm sowie für
Adern
mit Querschnitten von AWG 2422. Befestigung durch
Einrastmechanismus oder Schraubbefestigung.

Liefern, montieren und anschließen.
Menge: 6,000 St

**02.05.0190 Modulare Anschlussdose 2x RJ45 Cat. 6A in Bodenkanal**
Modularer Einsatz zur Aufnahme von 2 Keystone-Modulen,
zur
Montage in einen zuvor ausgeschriebenen Bodenkanal.
Kompatibel mit Schalterprogrammen über 50 × 50
Zwischenring,
Steckrichtung 45°, mit Staubschutzklappen. Geeignet
für Power
over Ethernet (PoE+) gemäß IEEE 802.3at. Inklusive
Zentralplatte
mit Beschriftungsfeld, Schutzart IP2X gemäß DIN EN
60529 (VDE
0470-1), mit erhöhtem Berührungsschutz. Geeignet für
flexible
Datenkabel mit einem Durchmesser von 610 mm sowie für
Adern
mit Querschnitten von AWG 2422. Befestigung durch
Einrastmechanismus oder Schraubbefestigung.

Liefern, montieren und anschließen.
Menge: 10,000 St

**02.05.0200 Modulare Anschlussdose 2x RJ45 Cat. 6A Aufputz**
Modularer Einsatz zur Aufnahme von 2 Keystone-Modulen,
zur
Aufputzmontage auf Wandflächen oder in Kabelkanälen.
Kompatibel mit Schalterprogrammen über 50 × 50
Zwischenring,
Steckrichtung 45°, mit Staubschutzklappen. Geeignet
für Power
over Ethernet (PoE+) gemäß IEEE 802.3at.
Inklusive Zentralplatte mit Beschriftungsfeld,
Schutzart IP2X
gemäß DIN EN 60529 (VDE 0470-1), mit erhöhtem
Berührungsschutz.
Geeignet für flexible Datenkabel mit einem Durchmesser
von 610
mm sowie für Adern mit Querschnitten von AWG 2422.
Befestigung durch Einrastmechanismus oder
Schraubbefestigung.

Liefern, montieren und anschließen.
Menge: 3,000 St

**02.05.0210 RJ45-Modul Cat.6A - für Patchfeld und Anschlussdosen**
RJ45 Keystone Modul Cat. 6A voll geschirmt, geprüft im
Rahmen
der dauerhaften Qualitätskontrolle des "GHMT PREMIUM
Verification Program", zum Aufbau von
Verkabelungsstrecken
Permanent Link der Klasse EA zur Übertragung von bis zu
10GBase-T gemäß IEEE 802.3an (10 Gigabit Ethernet)
Belegungsart gemäß Farbcode TIA-568-A und TIA-B
geeignet für PoE Plus gemäß IEEE 802.3at
Rastnase metallisch aus Federstahl
IDC-Schneidklemmen: geeignet für Massiv- und
Litzenleiter;
Kabel-, Adernmontage ohne modulabhängiges
Spezialwerkzeug;
separate Schirmkontaktierung;
kreuzungsfreie Anordnung der Adernpaare möglich;
Metallfolie der Paarschirmung ist bis zur
Adernfixierung im
Kabelmanager zu führen.
Dienstekennzeichnung durch steckbare Schutzkappen in
mindestens 5 Farben;

Spezifikation Module
- elektrische Eigenschaften:
gemäß ISO/IEC 11801:2002 / Amd. 2: 2010
(PM-Link Klasse EA)
gemäß ISO/IEC 11801:2002 / Amd. 1: 2008
(Channel Klasse EA)
gemäß IEC 60603-7-51:2010 (Cat. 6A)
gemäß EN 50173-7-1:2007
gemäß TIA/EIA 568-B.2-10:2008 (Cat.6A)

- mechanische Eigenschaften:
vollgeschirmtes Modul mit Metallgehäuse aus
Zinkdruckguss in
kompakter Bauform
Anschlusstechnik mit Schneidklemmkontakten
zum Beschalten mit Kupferadern AWG26 bis AWG22
Aderisolationsdurchmesser: 0,7mm bis 1,40mm
Aderndurchmesser solid : 0,40 mm (AWG 26) - 0,65 mm
(AWG 22)
Aderndurchmesser Litze: AWG 26/7 (Cu-Litze 7-drähtig
blank)
360 Grad Schirmkontaktierung
Zugentlastung durch Kabelbinder.
mit Anschlussmöglichkeit für den Potentialausgleich
für den Einsatz in Datendosen, Patch Panel und
Bodentanks mit
Keystone Aufnahmen (siehe andere Positionen)

liefern, montieren und vorgenanntes Netzwerkkabel
absetzen,
einführen, Zugentlastung herstellen und auf
Schneidklemmen
auflegen
Menge: 124,000 St

**02.05.0220 Messung der Kupfer-Verbindungsstrecke Klasse EA**
Zu überprüfende Parameter:
Für den Frequenzbereich von 1 MHz bis 500 MHz müssen
folgende Nachweise erbracht und protokollarisch
festgehalten werden:
- korrekte Verdrahtung/Zuordnung (Adern und Schirm)
- Länge der Verkabelungsstrecke für alle Paare
- Laufzeit/Laufzeitdifferenz
- Einfügedämpfung für alle Paare
- NEXT im Frequenzbereich (für beide Richtungen)
- ELFEXT (für beide Richtungen)
- Rückflußdämpfung (für beide Richtungen)
- ACR (für beide Richtungen)
- Widerstand (für beide Richtungen)
- Power Sum NEXT (für beide Richtungen)
- Power Sum ACR (für beide Richtungen)
- Power Sum ELFEXT (für beide Richtungen)

Dokumentation:
Zur Erfüllung der Abnahmeanforderung muß eine
Dokumentation der gemessenen Werte der einzelnen
Strecken (im Bereich von 1 MHz bis 500 MHz) als
Meßwerttabelle des Testgerätes erfolgen. Gegenstand der
Dokumentation ist auch eine eindeutige Zuordnung und
Identifikation aller gemessenen Strecken: Beschriftung
und Bezeichnung der jeweiligen Strecke.
Das Testprotokoll ist für jede Verkabelungsstrecke zu
erstellen und muss folgende Daten enthalten:
- Streckenbezeichnung, d.h. Kennzeichnung des
jeweiligen Kabels, der Dose, des Verteileranschlusspunktes
- Richtung der Messung
- Ergebnisse der o. g. Messungen
- Fabrikat/Typ und Seriennummer des Testgerätes
- Typ des verwendeten Testadapters
- Ort, Datum, Unterschrift der durchführenden Person
Menge: 52,000 St

**02.05.0230 Beschriftung der Datenanschluss-Dosen**
Beschriftung der Anschlussdosen maschinell auf
dauerhaftem
Beschriftungsstreifen; eindeutige Kennzeichnung jeder
RJ45-Anschlussbuchse nach Vorgabe des Auftraggebers.

Beschriftung je Anschlussport RJ45
Menge: 26,000 St

### Gewerk 03 KG449/459 Sonstiges Schweizer Haus

#### Titel 03.01 Sonnenschutz

*Hinweis*
Die nachfolgende Beschreibung definiert die
Verantwortlichkeiten
und Schnittstellen zwischen der Elektrofachfirma und
dem Gewerk
Fassade im Rahmen der KNX-gesteuerten
Jalousiensteuerung.

Elektrofachfirma:
Verantwortlich für die zentrale KNX-Steuerung der
Motorgruppen.
Verkabelung von den Unterverteilern bis zur
Schnittstelle für die
dezentrale Jalousiensteuerung (Motorgruppensteuerung).
Programmierung, Inbetriebnahme und Tests der zentralen
KNX-Station, einschließlich der Verbindung mehrerer
Motorgruppensteuerungen untereinander.
Bereitstellung aller notwendigen Informationen und
Dokumentationen für die Übergabe an das Gewerk Fassade.
Koordination mit dem Gewerk Fassade in Bezug auf die
Umsetzung
und Schnittstellenplanung, sodass die dezentrale
Verkabelung
reibungslos integriert werden kann.
Steuerung aller dezentralen Motorgruppen zentral über
ein
KNX-Tablet.

Gewerk Fassade:
Verantwortlich für die Verkabelung von der
Schnittstelle zu den
einzelnen Jalousienantrieben.
Montage, Anschluss und Integration der Antriebe in die
Fassadenelemente.

Hinweis:
Die Schnittstelle markiert die klare Trennung der
Verantwortlichkeiten:

Alles vor der Schnittstelle (Unterverteiler bis
KNX-Zentrale) liegt
bei der Elektrofachfirma.

Alles ab der Schnittstelle (Verkabelung zu den
Antrieben und
Montage) liegt beim Gewerk Fassade.

**03.01.0010 KNX-Wetterstation mit Sensor-Interface**
KNX-fähige Wetterstation mit separatem
Sensor-Interface zur
automatischen Steuerung von Sonnenschutzeinrichtungen
über
bis zu 8 Sicherheits- und 16 Sonnenschutzkanäle.
Erfassung von Windgeschwindigkeit/-richtung
(ultraschallbasiert),
Niederschlag (optisch), Außentemperatur, Eis,
Dämmerung und
Helligkeit in 4 Himmelsrichtungen.
Mit integrierter Zeitschaltuhr (2 Timer, je 10
Schaltpunkte/Wochentag), 3 Logikfunktionen
(UND/ODER/XOR)
und GPS-Empfänger.
Sensor-Interface mit optionalem Überspannungsschutz.
Schutzart Wetterstation: IP44, Sensor-Interface: IP20,
Breite: 6 TE.
Liefern, montieren und betriebsfertig anschließen.
Menge: 1,000 St

**03.01.0020 Anschlussleitung 4 x AWG 20 UL-zertifiziert UV- und halogenfrei**
4-adrigen Steuerleitung AWG 20 (ca. 0,52 mm²),
UL-zugelassen,
halogenfrei und UV-beständig. Geeignet für den
Außenbereich
sowie zur Anbindung von Sensoren, Aktoren oder
Steuergeräten.
Leitung flammwidrig, CE- und RoHS-konform.
Lieferung und Verlegung
Menge: 10,000 m

**03.01.0030 Standrohr mit Adapter für Messwertgeber, Länge 1,5m**
Standrohr mit Adapter für Messwertgeber, Länge 1,5 m
Standrohr zur Montage von Messwertgebern, bestehend
aus:
Aluminiumprofil, Ø 40 mm
Länge: 1500 mm
Oberfläche: pulverbeschichtet, Farbton RAL 9006
Mit integrierter Nut zur Aufnahme von Wandhaltern
Inklusive Adapter zur Befestigung des Messwertgebers
Geeignet zur Wand- oder Bodenmontage
Liefern, montieren und betriebsfertig anschließen
Menge: 1,000 St

**03.01.0040 KNX Überspannungsschutz 2-polig (6A)**
Bussteckklemme mit Überspannungsschutz als Feinschutz
für die
Busteilnehmer.
Betriebstemperatur: -40 - 80 °C
Liefern, montieren und betriebsfertig anschließen.
Menge: 1,000 St

**03.01.0050 Jalousieaktor KNX Secure, 8-fach, mit 16 Binäreingängen, Aufputz**
KNX Secure-fähiger 8-fach Jalousieaktor zur
Ansteuerung von acht
230 V-Sonnenschutzantrieben, mit integrierter
Stromerkennung
zur automatischen Ermittlung und Überwachung der
Motorlaufzeiten. Ermöglicht Rückmeldungen von Endlagen
und
Störungen über KNX.
Im Aufputz-Gehäuse zur dezentralen Montage, Schutzart
mindestens IP30, Abmessungen BxHxT 210 × 180 × 60 mm.
Einbau innerhalb einer Revisionsöffnung an der Decke.
Anschluss über 16 Binäreingänge (konventionelle Taster
oder
externe KNX-Tastsensoren)
Handbedienung über Bluetooth und Smartphone-App zur
Unterstützung der Inbetriebnahme
Wechselbare Feinsicherung je Kanal
Schaltleistung: mind. 500 VA pro Kanal bei 230 V AC
Liefern, montieren und anschließen
Menge: 6,000 St

**03.01.0060 KNX-Spannungsversorgung 640mA, REG**
KNX-Spannungsversorgung zur Erzeugung und Überwachung
der
Systemspannung für bis zu 64 KNX-Geräte.
Mit integrierter Drossel zur Entkopplung der Buslinie
von der
Spannungsversorgung.
Ausführung im Reiheneinbaugehäuse (REG), Breite: 4 TE.
Liefern, montieren und anschließen
Menge: 1,000 St

**03.01.0070 KNX Linien-/Bereichkoppler**
Zur Verbindung zweier KNX-Buslinien, wobei die
Signalübertragung galvanisch getrennt erfolgt. Der KNX
Linien- und
Bereichskoppler dient als
Datenflussfilter für übergreifende Bustelegramme und
kann in Verbindung mit der ETS mit Gruppenadressen
von 0 bis 31 konfiguriert werden. Zusätzlich dient er
auch als Signalverstärker. Bei Überschreitung der max.
Linienlast muss ein zusätzlicher Linienkoppler
inklusive
Spannungsversorgung eingesetzt werden. Möglichkeit
von Remote Firmware Updates über ETS App.
Liefern, montieren und betriebsfertig anschließen.
Menge: 2,000 St

**03.01.0080 KNX- USB- Schnittstelle**
Die USB-Schnittstelle ermöglicht die Kommunikation
zwischen der ETS und der zuprogrammierenden
EIB-Anlage. Durch
die EIB-LED unddie USB-LED wird die Kommunikation
zwischen
den beiden Bussystemen dargestellt.
DieUSB-Schnittstelle
funktioniert ab der ETS3. Schnittstelle: USB
Busanschluss: über
Busanschlussklemme Schutzart: IP 20, DIN EN 60 529
Montage:
auf Tragschiene 35 mm, DIN EN 60 715 Breite: 2 Module
à 18 mm
Liefern und betriebsbereit montieren
Menge: 1,000 St

**03.01.0090 Parametrierung Systemübergabe Einweisung**
Parametrierung der gelieferten KNX-Steuergeräte gemäß
den
ausgeschriebenen Stückzahlen und Ausführungen.
Die Produktdatenbank wird im Vorfeld durch den
Auftragnehmer
vorbereitet.

Die Inbetriebnahme erfolgt vor Ort und beinhaltet eine
vollständige Übergabe sowie eine Einweisung mit
folgenden
Inhalten:
- Aufbau und Struktur der Steuerung
- Funktionsweise der Zentralsteuerung
- Bedienung der zentralen Steuerfunktionen
- Erläuterung der konfigurierten Funktionen
- Durchführung eines vollständigen Funktionstests
Menge: 1,000 psch

#### Titel 03.02 KG 449 Brandschutz

*Hinweis*
Verschluss von Öffnungen in brandschutztechnisch
klassifizierten Bauteilen mit bauaufsichtlich
zugelassenen Kabelabschottungen gemäß DIN 4102 Teil 9.
Die Kabelabschottungen müssen geprüft sein und über
eine Allgemeine bauaufsichtliche Zulassung" des
Deutschen Instituts für Bautechnik (DIBt), Berlin,
verfügen.
Für alle nachfolgend aufgeführten Systeme muss eine
Möglichkeit zur späteren Nachinstallation gemäß
Zulassung gegeben sein. Ebenso muss der Einbau sowohl
in Wand- als auch in Deckendurchbrüchen zugelassen
sein.
Bei allen Systemen muss ein Durchführen von Kabeln
aller Art, auch Lichtwellenleiter, mit Ausnahme von
sog. Hohlleiterkabeln zugelassen sein. Dürfen durch
die Schottungen Kabeltragsysteme geführt werden, so
müssen diese aus Stahl-, Aluminium oder
Kunststoffprofilen bestehen.
Eine maximale Kabelbelegung von 60 % muss gemäß
Zulassung möglich sein.
Folgende Unterlagen sind den Bestandsunterlagen
beizufügen:
Allgemeine bauaufsichtliche Zulassung (AbZ)
vollständig ausgefüllte Übereinstimmungsbestätigung
evtl. zusätzliche gutachtliche Stellungnahmen.

Jede Kabelabschottung ist mit einem vollständig
ausgefüllten Kennzeichnungsschild
dauerhaft zu kennzeichnen. Das Schild muss folgende
Angaben enthalten:
-  Art der Schottung
-  Feuerwiderstandsklasse
-  DIBt Zulassungsnummer
-  Hersteller / Errichter/ Herstellungsjahr.

Die allgemeine bauaufsichtliche Zulassung
der Brandschottungen ist zwingend zu beachten
und vor Montagebeginn der Bauleitung vorzulegen.

*Hinweis*

**03.02.0010 Kabelabschottung Mörtelschott S90 0,01 bis 0,02 m2 D=300mm**
Brandschutzabschottung an Kabel-/Leitungsanlagen als
Mörtelschott, mit allgemeiner bauaufsichtlicher
Zulassung, Feuerwiderstandsklasse S 90 DIN 4102-9, im
Gebäude,
Oberkante Abschottung über Gelände/Fußboden
bis 3,5 m, in Wänden und Decken aus Beton/ Mauerwerk,
Dicke
300 mm, runder Durchbruch,
Querschnitt über 0,01 bis 0,02 m2.
Menge: 15,000 St

**03.02.0020 Brandschutzabschottung Mineralwolleplattenschott S30 0,01 bis 0,02 m2**
Brandschutzabschottung an Kabel-/Leitungsanlagen als
Mineralwolleplattenschott, mit allgemeiner
bauaufsichtlicher Zulassung, Feuerwiderstandsklasse S
30 DIN 4102-9, im Gebäude, Oberkante Abschottung über
Gelände/Fußboden über 3,5 bis 5 m, Wand aus Stahlbeton,
Dicke 260 mm, runder Durchbruch, Querschnitt über 0,01
bis 0,02 m2.
Menge: 5,000 St

**03.02.0030 Brandschutzabschottung Mineralwolleplattenschott S30 0,02 bis 0,05 m2**
Brandschutzabschottung an Kabel-/Leitungsanlagen als
Mineralwolleplattenschott, mit allgemeiner
bauaufsichtlicher Zulassung, Feuerwiderstandsklasse S
30 DIN 4102-9, im Gebäude, Oberkante Abschottung über
Gelände/Fußboden über 3,5 bis 5 m, Wand aus Stahlbeton,
Dicke 260 mm, eckiger Durchbruch, Querschnitt über 0,02
bis 0,05 m2.
Menge: 2,000 St

*Hinweis*
Brandschutzabschottung an Einzelkabeln nach der
Richtlinie über
brandschutztechnische Anforderungen an Leitungsanlagen
(LAR)

**03.02.0040 Brandschutzabschottung Einzelkabel S90 Wand bis 15mm**
Brandschutzabschottung an Einzelkabeln nach
Leitungsanlagen-Richtlinie (LAR),
Feuerwiderstandsklasse S 90 DIN 4102-9, im Gebäude,
Oberkante Abschottung über Gelände/Fußboden bis 3,5 m,
Wand aus Stahlbeton, Dicke 300 mm, freier Ringspalt im
Durchbruch bis 15 mm, Spalt füllen mit Mörtel MG III.
Menge: 18,000 St

**03.02.0050 Brandschutzabschottung Einzelkabel S90 Wand bis 30mm**
Brandschutzabschottung an Einzelkabeln nach
Leitungsanlagen-Richtlinie (LAR),
Feuerwiderstandsklasse S 90 DIN 4102-9, im Gebäude,
Oberkante Abschottung über Gelände/Fußboden bis 3,5 m,
Wand aus Stahlbeton, Dicke 300 mm, freier Ringspalt im
Durchbruch über 15 bis 30 mm, Spalt füllen mit Mörtel
MG III.
Menge: 8,000 St

**03.02.0060 Brandschutz-Coating Einzelkabel bis 30 mm**
Brandschutz-Beschichtung für Einzelkabel,
Durchmesser bis 30 mm, zur Verhinderung der
Brandausbreitung
als dispersionsgebundenes, lösemittelfreies
System anorganischer, nicht brennbarer Fasern,
Füllstoffe und Pigmente mit feuerhemmenden Zusätzen.
Brandpürfung nach IEC 332-3 Kategorie A,
Qualifizierungsnachweis U 97066 IBMB/ TU Braunschweig
Menge: 2,000 m

#### Titel 03.03 KG 449/459 Baunebenleistungen

*Hinweis*
In die Preise für Durchbrüche, Bohrungen und Schlitze
sind das
Anzeichnen und Herstellen der Öffnungen, staubarmes
Arbeiten
mit direktabsaugenden Geräten sowie die umgehende
Beseitigung
des anfallenden Schuttes inkl. Reinigung der
Arbeitsstelle
einzukalkulieren.
Das Abfallmaterial ist nach Maßgabe des zentralen
Abfallmanagements in Container des AG auf der
Baustelleneinrichtung zu transportieren. Die
Entsorgung erfolgt
bauseits. (vgl. Allgemeine Angaben zur Ausführung Pkt.
2.2.3)

Bohrungen mit Durchmesser > 30 mm sind mit Diamant-
Kernlochbohrgeräten auszuführen.

Durchbrüche, Bohrungen und Schlitze sind nur in der
notwendigen
Größe und Menge herzustellen. Beschädigungen von
Wänden und
Fußböden sind auf ein Minimum zu beschränken. Beim
Kernbohren ist das anfallende Wasser aufzufangen und
abzusaugen.

Bei Bohrungen in Stahlbeton ist mit einem Metallsucher
die Bewehrung vor Ausführung zu orten. Die Mehraufwendungen
sind bei den Bohrungen einzukalkulieren.

Bohrungen sind mit den anderen Gewerken hinsichtlich
Lage und Größe zu koordinieren.

Sämtliche Durchbrüche, Bohrungen und Schlitze dürfen
erst nach
Freigabe durch die örtliche Bauleitung erfolgen. Hierzu
sind entsprechende Anträge zu stellen.

*Hinweis*

**03.03.0010 Bohrung Wand Stahlbeton/ Mauerwerk Durchm. 25-50mm T 17,5-20cm**
Bohrung in der Wand aus Stahlbeton/ Mauerwerk,
waagerecht,
Bohrdurchmesser über 25 bis 50 mm, Bohrtiefe über 17,5
bis 25
cm, Bohrstellenhöhe über der Standebene bis 3,5m.
Menge: 5,000 St

**03.03.0020 Bohrung Wand Stahlbeton/ Mauerwerk Durchm. 50-100mm T 17,5-20cm**
Bohrung in der Wand aus Stahlbeton/ Mauerwerk,
waagerecht,
Bohrdurchmesser über 50 bis 100 mm, Bohrtiefe über
17,5 bis 25
cm, Bohrstellenhöhe über der Standebene bis 3,5m.
Menge: 20,000 St

**03.03.0030 Bohrung Wand Stahlbeton/ Mauerwerk Durchm. 100-150mm T 100cm**
Bohrung in der Wand aus Stahlbeton/ Mauerwerk,
waagerecht,
Bohrdurchmesser über 100 bis 150 mm, Bohrtiefe bis 100
cm
Menge: 3,000 St

**03.03.0040 Bohrung Wand Stahlbeton/ Mauerwerk Durchm. 100-150mm T 17,5-20cm**
Bohrung in der Wand aus Stahlbeton/ Mauerwerk,
waagerecht,
Bohrdurchmesser über 100 bis 150 mm, Bohrtiefe über
17,5 bis
20 cm, Bohrstellenhöhe über der Standebene bis 3,5 m.
Menge: 3,000 St

#### Titel 03.04 Sonstige Leistungen

**03.04.0010 Rollgerüst für Montagehöhen bis 5,5 m**
Arbeitsgerüst als Rollgerüst, fahrbar, für
Montagehöhen über 1,5
bis 5,5 m, zur Nutzung im Gebäude, inkl. Auf- und Abbau

Arbeitsfläche mind. 3m²,
belastbar bis mind. 2 kN/m²,
mit Seitenschutz

Vorhalten für die gesamte Bauzeit.
Menge: 2,000 St

**03.04.0020 Umsetzen Rollrüstung**
Umsetzen der vorbeschriebenen Rollrüstung in andere
Etage.
Menge: 1,000 St

*Hinweis*

*Hinweis*
Durchführung der Montageplanung einschl. Berechnungen

Allgemeines
Die vom AN zu erbringenden Unterlagen sind
projektgebunden
gekennzeichnet, numeriert und mit der Unterschrift des
Projektleiters versehen. Geänderte Zeichnungen und
Unterlagen
werden mit einem Index versehen und die Änderungen
eindeutig
kenntlich gemacht. Sämtliche Zeichnungen haben einen
vereinbarten Verteilerkopf, aus dem hervorgeht, wer
wann die
jeweilige Zeichnung erhalten hat. Es werden nur
deutsche bzw. nur
allgemein eingeführte Bezeichnungen, genormte Symbole
und
genormte Farbkennzeichnungen gewählt. Die
Darstellungsform der
"Unterlagen für den AN" wird auch für die Unterlagen
des AN
gewählt.
Alle Unterlagen werden digital bereitgestellt; eine
Papierausfertigung erfolgt nur auf ausdrückliche
Anforderung des
AG.
Wird bei der Prüfung der Unterlagen durch die AG
wesentlicher
und/oder umfangreicher Korrekturaufwand festgestellt,
sind die
entsprechenden Unterlagen ungültig und durch den AN
korrigiert
digital neu einzureichen (die Entscheidung hierüber
obliegt dem
AG).

Anzahl der zu erstellenden Unterlagen
Die vom AN zu erstellenden Unterlagen dienen zur
Prüfung der
auszuführenden Leistungen des AN, zur Information und
Koordination mit Dritten, zur Ausführung von
Nebenleistungen
durch Dritte und zur Information des AG. Die
Bearbeitungszeit zur
Prüfung der Unterlagen beträgt mind. 2 Wochen.

Die Unterlagen werden in digitaler Form erstellt und
verteilt. Die zu
prüfenden Unterlagen sind mind. 2-fach einzureichen:
- 1x farbig angelegt digital
- 1x als Genehmigungsexemplar für den Auftragnehmer
digital

Verteilung der gültigen Pläne durch den Auftragnehmer
wie folgt
(3-fach, digital):
- 1x für Auftraggeber farbig angelegt
- 1x für Bauleitung farbig angelegt
- 1x für Auftragnehmer

Die geprüften und ggf. korrigierten Unterlagen werden
nach Bedarf
und auf Anforderung der Bauüberwachung zur Information
Dritter
digital übergeben.

Art der zu übergebenden Unterlagen
Die zur Verteilung vorgesehenen Unterlagen bestehen
aus:
- Zeichnungen mit (maßstäblicher) Darstellung der
Anlagenteile in
den aktuell gültigen Werkplänen des Architekten
(Verteilungen,
Geräte, Steckdosen usw.);
- Stromlaufpläne nach DIN einschl. Klemmen-
(Bauschalt-) Pläne
aller Schaltanlagen, Tableaus und Verteiler;
- Übersichtsschaltbilder und Übersichtsschemen,
- Blockschaltbilder;
- Übersichtspläne, Beschreibungen der Anlagen zur
Vorlage bei
den Genehmigungsbehörden;
- Aufstellungszeichnungen aller Zentralen und
Elektroverteilerräume und -nischen;
- Verteiler-Belegungspläne;
- Schachtbelegungspläne;
- Zeichnungen für die Kabeltrassen in getrennte
Werkpläne des
Architekten (falls erforderlich, die Entscheidung
hierüber obliegt
dem AG) einschließlich Brandabschottungen;
- Aufbauzeichnungen der elektrischen Anlagen einschl.
Gerätestücklisten;
- Detailzeichnungen über die Konstruktion und Aufbau
mit
Eintragung aller technischen Werte u.
Konstruktionsmerkmale;
- Rangierpläne;
- Kabellisten;
- Kabelpläne.

Inhalte der Unterlagen
a) Zeichnungen
Die Zeichnungen zeigen die maßstäbliche räumliche Lage
aller
Anlagenteile einschl. Höhenlage und Vermaßung auf die
Gebäudeachsen bezogen. Alle verwendeten Darstellungen
und
Symbole sind in Legenden zu erfassen und zu erläutern.
Alle
Zeichnungen werden digital erstellt und bereitgestellt.

b) Stromlaufpläne
Die Stromlaufpläne werden nach den Vorschriften DIN 40
700 bis
DIN 40 719 ausgeführt. Entsprechend dem
Funktionsablauf wird
die Anordnung der Geräte von links nach rechts
vorgenommen.
Im Stromlaufplan sind u.a. folgende Angaben enthalten:
- Bezeichnung aller dargestellten Geräte
- Abwicklung der Befehlsorgane
- Klemmen- und Kontaktbezeichnungen
- Leistungsangaben der Verbraucher
- Bezeichnung der ankommenden und abgehenden Kabel und
Leitungen
- Klemmen für den Anschluss der Gebäudeautomation sind
besonders kenntlich zu machen

c) Übersichtsschaltbilder, Übersichtsschemen,
Blockschaltbilder
Sie enthalten außer den Symbolen und technischen Daten
analog
zu den Montagezeichnungen alle Angaben über die
Funktion und
Hauptverkabelung der Anlagenteile untereinander, die
funktionelle Anordnung der Verbraucher,
Sicherheitseinrichtungen, Verriegelung sowie die
Schaltzustände
bei Teil- und Notbetrieb. Diese Unterlagen werden
digital
übergeben.

d) Aufbauzeichnungen der elektrischen Anlagen
Die Zeichnungen zeigen die räumliche Lage aller
Einbauteile der
Elektroanlagen mit zugehörigem Grobzeichen auf der
Montageplatte und auf der Frontseite. Die Geräte
erhalten ihre
Bezeichnungen und Kennziffern entsprechend den übrigen
Unterlagen. Die Darstellung der Frontplatten und
-türen zeigt die
Anordnung der von außen sichtbaren Einbau-,
Überwachungs- und
Bedienungsteile und die eindeutige Beschriftung dieser
Anlagenteile wie Bezeichnung, Funktion, Aufgabe,
Systemzugehörigkeit sowie Sicherheitshinweise.
Für die Frontbestückung wird ein Entwurf zur
Abstimmung mit dem
AG und der Bauleitung erstellt und nach Genehmigung
können die
weiteren digitalen Ausführungspläne angefertigt werden.

e) Bauschaltpläne (Klemmanschlusspläne)
Im Bauschaltplan ist die Anordnung und Bezeichnung der
Klemmen in den Schaltschränken, Steuertableaus,
Klemmkästen
und den Geräten ersichtlich. Die abgehenden Kabel und
Adern
werden bezeichnet bzw. numeriert und mit
Zielbezeichnungen
versehen. Die Pläne werden digital erstellt und
verteilt.

f) Kabelpläne
In Grundrisszeichnungen und, soweit erforderlich, in
Schnitten
sind die untereinander durch den Auftragnehmer zu
verkabelnden
Anlagenteile darzustellen. Die darzustellenden
Anlagenteile
erhalten eindeutige Kennziffern, die identisch mit
allen
vorgesehenen Gerätelisten und sonstigen Unterlagen
sind.
Weiterhin sind die zu übertragenden Leistungen, die
Dämpfungswerte, die Querschnitte, Kabeltypen, Muffen,
Start- und
Zielortkennzeichnung in Kabellisten anzugeben. Die
Kabelpläne
werden digital übergeben.

g) Gerätestückliste
In den Gerätestücklisten der Schaltanlagen, Verteiler,
Tableaus
usw. werden sämtliche Elektro- und Regelgeräte einschl.
Montagematerial mit vollständiger Typenangabe des
Geräteherstellers, geordnet nach Schaltschränken,
fortlaufender
Numerierung und zugehörigen Grobzeichen aufgeführt.
Digital
verfügbar.

h) Kabellisten
Enthalten Angaben über:
- Kabeltypen
- Aderzahl (DA)
- Aderquerschnitte

Start- und Zielortkennzeichnung:
Die Kabelenden sind ordnungsgemäß abzusetzen und
anzuschließen. Unterhalb des Bundes bzw. über der
letzten
Schelle ist ein Kabelbezeichnungsschild mit
Querschnitts-, Start-
und Zielbezeichnung anzubringen. Bei Anschluss der
Kabel und
Leitungen ist eine Zugentlastungsschelle anzubringen.
Alle
Kabellisten werden digital bereitgestellt.

Bezeichnung und Beschriftung:
Alle Anlagenteile sind vollständig und dauerhaft zu
bezeichnen.
Vor Anfertigung der Bezeichnungsschilder wird vom AN
eine
Bezeichnungsschilderliste einschl.
Kabelbeschriftungsschilder
angefertigt, die vom AG bzw. der Bauleitung zu
genehmigen ist.
Die Teile sind wie folgt zu bezeichnen:
- Einschübe innen: mit Klebeschildern auf der
Montageplatte bzw.
an festen Teilen mit Kurzbezeichnungen gem.
Systemunterlagen.
- Anschlussleisten mit Beschriftungsstreifen (mit
Schablone
beschriftet).
- Klemmen in Schaltschränken und Systemschränken, die
nach
Abschaltung eines Steuerstromkreises noch Fremdspannung
führen, sind deutlich zu kennzeichnen, z. B.
Resopalschild mit
roter Schrift.
- Schaltschrankgeräte außen: auf der Tür mit
Resopalbezeichnungsschildern mit Klartext.
- Kabel- und Leitungsabgänge in Schaltschränken und
Systemschränken: mit Kabelmerkern mit
Kurzbezeichnungen gem.
Kabelplänen.

Entgültige Ausführung und Art der Bezeichnungen sind
mit dem AG
bzw. der Bauleitung abzustimmen.
Alle Bezeichnungsschilder sind in den Einheitspreisen
der
betreffenden LV-Positionen einzuplanen. Die
Bezeichnungsschilder werden digital dokumentiert.

Behördlich vorgesehene Prüfungen:
Für Anlagen und Anlagenteile, die einem behördlich
vorgeschriebenen Genehmigungs- und Abnahmeverfahren
unterliegen, werden vom AN die Anträge mit allen
Unterlagen und
Zeichnungen digital erstellt und bei den zuständigen
Instanzen
(Aufsichtsbehörde, TÜV, VdS usw.) vorgelegt.

*Hinweis*
Auf Basis der vom Auftraggeber zur Verfügung gestellten
Ausführungspläne müssen vom Auftragnehmer die Montage-,
Werkstatt-, Detailund Befestigungszeichnungen
gefertigt werden.

Im Rahmen der Montageplanung hat eine Feinabstimmung
mit
allen am Bau Beteiligten zu erfolgen.

Durchführung von Berechnungen zum Teil für komplette
Netze los-
bzw. auftragsübergreifend mit Informationsaustausch der
beteiligten AN bis zum abschließenden Nachweis.

Vor Beginn der Montagarbeiten und Bestellung der
Materialien
sind diese Montagpläne inclusive Koordinationsvermerk
des
Auftragnehmers der Bauleitung zur Genehmigung
vorzulegen.

Unterlagen ohne Genehmigung der Bauleitung und ohne
Koordinationsvermerk der am Beteiligten werden nicht
anerkannt.

Sonst wie vor in vollem Wortlaut beschrieben.

**03.04.0030 Montageunterlagen zur Genehmigung**
Montageunterlagen zur Genehmigung farbig angelegt
Die Pläne sind DIN A4 gefaltet in Ordner DIN A4
vorzulegen.
Sonst wie vor in vollem Wortlaut beschrieben.
Menge: 1,000 psch

**03.04.0040 Fortschreiben der Montagepläne**
Der Auftragnehmer hat im Rahmen der von ihm zu
erbringenden Montagplanung diese fortzuschreiben und
laufend zu aktualisieren.
Eine ständige Abstimmung mit der Fachbauleitung ist
erforderlich, ebenso mit allen beteiligten Gewerken.
Sonst wie vor in vollem Wortlaut beschrieben.
Menge: 1,000 psch

*Hinweis*

**03.04.0050 Meßtechnische Überprüfung der Neuanlage gem. VDE 0100, Teil 600**
Meßtechnische Überprüfung der Neuanlage gem. VDE 0100,
Teil 600, vor Übergabe mit Prüfprotokoll und
Meßwertvermerk für
jeden Stromkreis, in einfacher Ausfertigung
Menge: 1,000 psch

**03.04.0060 Durchführung der Netzmessung, Isolation Schleifenimpedanz**
Durchführung der Netzmessung, Isolation,
Schleifenimpedanz,
Schutz und Potentialausgleichsleiter, Drehfeld nach
DIN 0413
Menge: 1,000 psch

**03.04.0070 Inbetriebnahme der Leistung**
Inbetriebnahme der Leistung durch einen mindestens
Sachkundigen, Übergabe der vollständigen Unterlagen
mit Betriebs- und Wartungsanleitung sowie
Betriebsbüchern.
Menge: 1,000 psch

**03.04.0080 Einweisung des Betriebspersonals in die Anlage**
Einweisung des Betriebspersonals in die Anlage durch
Fachpersonal in sämtliche Anlagen sofern nicht bereits
in gesonderten Positionen aufgeführt.
Das einzuweisende Personal wird vom Bauherrn
benannt. Wenn erforderlich, sind Teileinweisungen schon
während der Bauzeit durchzuführen.
Über die erfolgten Einweisungen sind Protokolle
anzufertigen.
Menge: 1,000 psch

**03.04.0090 Erstellung der Revisionsunterlage**
Auf Grundlage der VOB Teil C und der darin dem
Fachgebiet
zugeordneten DIN 18 382 hat der Auftragnehmer die im
Inhaltsverzeichnis dieser LV-Pos. genannten Unterlagen
zu
beschaffen oder aufzustellen und spätestens bei
Abnahme zu
übergeben.

Die Revisionspläne sind aufgrund der abgeschlossenen
Montagen nachzuführen und haben den tatsächlich
erstellten
Installationen vollumfänglich zu entsprechen. Sie
müssen
enthalten :
- Elektroanlage (Installations- und Verteilerpläne)
- Brandschutzdokumentation (Lage, Benennnung und
Zertifikate
aller Brandschutzdurchführungen)
- Anlagenschemen Sicherheitsbeleuchtungsanlage,
Einbruchmeldeanlage, EDV-Schema, Brandmeldeanlage bzw.
Hausalarmanlage)

Form:
Übergabe der Revisionsdokumentation:
- 1 x in Papierform/ Revisionsordner (geordnet nach dem
folgenden ggf. erweiterten Inhaltsverzeichnis in
Ordnern)
- 1 x auf elektronischem Datenträger als dwg-, dxf-
und pdf- Datei
Die erstellten Stromlaufpläne sind als dwg-, dxf- und
pdf- Dateien
zu liefern.

Der Umfang der fachlichen Ordnerinhalte ist dem
folgenden
Minimal- Inhaltsverzeichnis zu entnehmen.
Redundanz- Informationen in den Beschreibungen sollen
vermieden werden.
Beschreibungen ausführlich, nachvollziehbar und ggf.
mit
grafischer Ergänzung.
Werden Abkürzungen verwendet, sind sie aufzulisten und
zu
erklären.
Die Beschriftung und Bezeichnung der Kabel und
Komponenten ist
entsprechend den Vorgaben der Stiftung durchzuführen.

Aufteilung in Ordnern
Übersteigt der Umfang der einzelnen Dokumentationen die
Kapazität eines Ordners pro Gewerk bzw. Anlage, so
sind die
Kapitel entsprechend in mehrere Ordner zu verteilen.
Jeder Ordner
ist am Rücken mit den entsprechenden Kapiteln zu
bezeichnen

Inhaltsverzeichnis
1. Allgemeines
1.1 Abnahmeprotokolle gemäß VOB
1.2 Berechnungen
1.3 Einweisungsprotokolle (Hausmeister, Bedienpersonal)
1.4 Prüfbücher mit dem Ergebnis der vor der
Inbetriebnahme
durchgeführten Abnahmeprüfungen
1.5 Mess-, Prüfprotokolle und Übergabebericht

2. Organisatorische Hinweise
2.1 Herstellerverzeichnis/ Subunternehmer
2.2 Auflistung aller Technischen Anlagen des
Gesamtprojektes
2.3 Zusammenstellung von Vorschriften für
Arbeitsschutz und
Unfallverhütung
2.4 Liste der Anlage, die einer Überwachungspflicht
auf Grund
öffentlich-rechtlicher Vorschriften unterliegen,
einschließlich
der vorgesehenen Prüftermine
2.5 Aufstellen von Bauteilen, die der Wartung bedürfen
2.6 Fristenregelung für Wartungs- und
Instandhaltungsarbeiten

3. Bedienung
3.1 Bedienungs-/ Pflegehinweise

4. Gewährleistungsbescheinigung
4.1 Herstellerbescheinigung
4.2 Errichterbescheinigung
4.3 Bestätigung der Unfallverhütungsvorschrift
4.4 Prüfberichte Sachverständige
4.5 Zertifikate z.B. VdS

5. Herstellerunterlagen
5.1 Betriebsanweisungen, einschließlich der
Anlagenhersteller
5.2 Bedienungs- und Instandhaltungsanleitungen
5.3 Datenblätter

6. Anlagen- und Funktionsbeschreibung
6.1 Vorgaben und Hintergründe
6.2 Funktionsbezogene Beschreibung
6.3 Software (inkl. erforderlicher Lizenzen sowie die
vom AN
erstellten Programme bzw. Programmteile, die zur
Administration,
Modifikation oder Anlagenerweiterung
notwendig sind)
6.3 Softwaredokumentation (Standardbausteine,
lösungsbezogene SW)
6.4 Hardwaredokumentation (Verschaltung und
lösungsbezogene
Besonderheiten)

7. Stückliste/ aktualisiertes LV

8. Schaltschrankunterlagen

9. Revisionspläne
9.1 Übersichtspläne
9.2 Lagepläne
9.3 Schaltpläne
9.4. Strangschemen
9.5. Grundrißpläne
Menge: 1,000 psch

#### Titel 03.05 Stundenlohnarbeiten

*Hinweis*
Stundenlohnarbeiten dürfen nur nach besonderer
Aufforderung
durch den AG und mit besonderem Nachweis ausgeführt
werden.
Die Ausführung erfolgt in Abstimmung mit der örtlichen
Bauüberwachung (vgl. § 2 Nr. 10 VOB/B).

Stundenlohnarbeiten werden nach den
Stundenverrechnungssätzen, in denen Lohn- und
Gehaltskosten,
Lohn- und Gehaltsnebenkosten, Sozialkassenbeiträge,
Gemeinkostenanteile usw. mit Ausnahme der nachfolgend
beschriebenen Zuschläge enthalten sind, vergütet. In
die
Verrechnungssätze sind die Lohn- und Gehaltskosten für
die An-
und Abfahrtszeiten einzurechnen. Sie werden nicht
gesondert
vergütet. In den Stundenlohnzetteln sind nur die auf
de Baustelle
anfallenden Stunden anzugeben, nicht aber die
Wegezeiten.

Zuschläge für Mehr-, Sonntags- und Feiertagsarbeit
sowie
Erschwerniszuschläge sind nicht in die
Stundenverrechnungssätze
mit einzubeziehen, sondern - sofern sie nicht schon als
Teilleistungspositionen im Leistungsverzeichnis
enthalten sind -
im Bedarfsfall zu vereinbaren und gesondert
nachzuweisen.

Sämtliche Kosten verursacht durch außertarifliche oder
außergesetzliche Arbeitszeiten werden nur vergütet,
wenn sie der
AG veranlasst oder verursacht hat.

Beschäftigt der AN bei einer der nachstehenden Lohn- /
Berufsgruppen keine Arbeitskraft, hat er dies
anzugeben und statt
dessen den Einsatz möglichst gleichwertiger
Arbeitskräfte
anzubieten.

Der Bieter erklärt, dass der Stundenverrechnungssatz
unter
Beachtung der preisrechtlichen Vorschriften ermittelt
wurde und
unabhängig von der Anzahl der abgerechneten Stunden
gilt.

Ein Anspruch auf Ausführung der Stundenlohnarbeiten
besteht nicht.

**03.05.0010 Systemspezialist**
Stundenlohnarbeiten Systemspezialist
Menge: 5,000 h

**03.05.0020 Obermonteur**
Stundenlohnarbeiten Obermonteur
Menge: 10,000 h

**03.05.0030 Monteur**
Stundenlohnarbeiten Monteur
Menge: 10,000 h

**03.05.0040 Hilfskraft o. gleichgestellt**
Stundenlohnarbeiten Hilfskraft oder gleichgestellt
Menge: 10,000 h

USt %: 19,00
